# REHABILITACIÓN ABAST Y SNTO

- Propiedad del archivo: SOFT S.A.
- Formato: FIEBDC-3/2012
- Programa: Presto 13.00
- Tipo: presupuesto
- Fecha de los precios: 05/12/2003
- Divisa: EUR
- Costes indirectos: 6 %
- Código: abast y snto
Importe: 2083272.56

## 01 TRAMO ABAST- TENOR PEDRO LAVIRGEN-ESCULTOR FDEZ MARQUEZ
Importe: 707841.86

### 01.01 OBRA CIVIL
Importe: 28426.09

**E-OC06** ML CORTE MECÁNICO DE PAVIMENTO (03/08/2012)
12 ML × 2.23 (2.36 con costes indirectos) = 28.32
ML.-Corte mecanico de pavimento de cualquier tipo con cortadora de junta

| Código | Ud | Descripción | Rendimiento | Precio | Importe |
|---|---|---|---|---|---|
| TP00200 | h. | PEON ORDINARIO (mano de obra; 28/09/2012) | 0.1 | 18.28 | 1.83 |
| AMR00999 | h | CORTADORA DE ASFALTO (maquinaria; 03/08/2012) | 0.1 | 4 | 0.40 |
|  |  | Total |  |  | 2.23 |

| Medición | Uds. | Largo | Ancho | Parcial |
|---|---|---|---|---|
| nudo 6 | 2 | 2 | 2 | 8.00 |
|  | 2 | 2 | 1 | 4.00 |
| Subtotal |  |  |  | 12.00 |
| Total |  |  |  | 12 |

**E-OC07** m2 ROTURA Y REPOSICIÓN DE AGLOMERADO ASFÁLTICO EN CALZADA
7 m2 × 45.95 (48.71 con costes indirectos) = 340.97
M2.-Destrucción y reposición de pavimento de aglomerado asfaltico en caliente de 8 cm de espesor extendido y compactado con p.p de riego de adherencia o imprimacion incluso compactacion superficial de la subbase existente base de hormigon HM-20/B/20/I de espesor igual al existente extendido y nivelado y colocacion de los elementos de registro de fundicion ( arquetas para valvulas de espita trampillones de 35 cm tapas de pozo etc)

| Código | Ud | Descripción | Rendimiento | Precio | Importe |
|---|---|---|---|---|---|
| TO02100 | h. | OFICIAL 1ª (mano de obra; 28/09/2012) | 0.3 | 19.23 | 5.77 |
| TP00200 | h. | PEON ORDINARIO | 0.3 | 18.28 | 5.48 |
| MA00300 | h | BITUMINADORA/EXTENDEDORA (maquinaria; 04/04/2006) | 0.05 | 134.68 | 6.73 |
| MK00100 | h | CAMION BASCULANTE (maquinaria) | 0.05 | 23.53 | 1.18 |
| MR00400 | h | RULO VIBRATORIO (maquinaria; 04/04/2006) | 0.05 | 23.28 | 1.16 |
| MG00120 | h | CAMION GRUA 12 TM (maquinaria; 01/03/2005) | 0.17 | 27.94 | 4.75 |
| ME00500 | h | RETROEXCAVADORA CON MARTILLO (maquinaria) | 0.17 | 56.79 | 9.65 |
| ME00300 | h | PALA CARGADORA (maquinaria) | 0.17 | 21.94 | 3.73 |
| WW00400 | u | PEQUEÑO MATERIAL (material; 14/09/2006) | 5 | 0.25 | 1.25 |
| UP01450 | t | MEZCLA ASFÁLTICA TIPO S-12 (material; 21/11/2010) | 0.25 | 25 | 6.25 |
|  |  | Total |  |  | 45.95 |

| Medición | Uds. | Largo | Ancho | Parcial |
|---|---|---|---|---|
| nudo 6 | 1 | 2 | 2.5 | 5.00 |
| nudo 6 derivación de 250 | 1 | 2 | 1 | 2.00 |
| Subtotal |  |  |  | 7.00 |
| Total |  |  |  | 7 |

**E-OC02** m2 ROTURA Y REPOSIC. ACERADO EXISTENTE
63.3 m2 × 50.18 (53.19 con costes indirectos) = 3366.93
M2.- Demolición y reposición de pavimento de acerado existente con coordinación de apertura de restantes servicios. Incluso reposición de solera y baldosas de iguales características, con demolición de la solera o capa de base, incluso retirada, carga y transporte de productos a vertedero.

| Código | Ud | Descripción | Rendimiento | Precio | Importe |
|---|---|---|---|---|---|
| 15PPP00008 | m2 | PAVIMENTO DE LOSA HIDRÁULICA O ESPECIAL (material; 03/08/2012) | 1 | 13.33 | 13.33 |
| 15PSS00002 | m2 | SOLERA DE HORMIGON HM-20, DE 15 CM (material) | 1 | 18.04 | 18.04 |
| TO02100 | h. | OFICIAL 1ª | 0.35 | 19.23 | 6.73 |
| TP00200 | h. | PEON ORDINARIO | 0.35 | 18.28 | 6.40 |
| ME00500 | h | RETROEXCAVADORA CON MARTILLO | 0.1 | 56.79 | 5.68 |
|  |  | Total |  |  | 50.18 |

| Medición | Uds. | Largo | Ancho | Parcial |
|---|---|---|---|---|
| nudo 1 | 1 | 2.5 | 4 | 10.00 |
| nudo 2 | 1 | 3.5 | 2.5 | 8.75 |
| nudo 3 | 1 | 4 | 3 | 12.00 |
| nudo 7 | 1 | 3.5 | 2.2 | 7.70 |
| nudo 7 derivación de 200 | 2 | 3 | 2.5 | 15.00 |
| n12 | 1 | 2.5 | 2.5 | 6.25 |
| nudo 8 | 1 | 3 | 1.2 | 3.60 |
| Subtotal |  |  |  | 63.30 |
| Total |  |  |  | 63.3 |

**E-RP03** M2 REPOSICIÓN DE JARDINERIA
101 M2 × 7.97 (8.45 con costes indirectos) = 853.45
M2.- Reposición de zonas ajardinadas con aporte de 20 cm de tierra vegetal, reposición de la red de riego y plantación de especies similares a las existentes.

| Código | Ud | Descripción | Rendimiento | Precio | Importe |
|---|---|---|---|---|---|
| TO02100 | h. | OFICIAL 1ª | 0.1 | 19.23 | 1.92 |
| TP00100 | h. | PEON ESPECIAL (mano de obra; 28/09/2012) | 0.1 | 18.28 | 1.83 |
| ME00400 | h | RETROEXCAVADORA (maquinaria) | 0.1 | 32.15 | 3.22 |
| WW00300 | u | MATERIAL COMPLEMENTARIO O AUXILIAR (material) | 2 | 0.5 | 1.00 |
|  |  | Total |  |  | 7.97 |

| Medición | Uds. | Largo | Ancho | Parcial |
|---|---|---|---|---|
| nudo 4 | 1 | 5 | 3 | 15.00 |
| nudo 5 | 1 | 2 | 2 | 4.00 |
| nudo 6 | 1 | 2 | 2.5 | 5.00 |
| nudo 7 | 1 | 2 | 2.5 | 5.00 |
| nudo9 | 1 | 3.5 | 2.5 | 8.75 |
| nudo 10 a 11 | 1 | 2.5 | 2.5 | 6.25 |
|  | 1 | 26 | 2 | 52.00 |
|  | 1 | 2 | 2.5 | 5.00 |
| Subtotal |  |  |  | 101.00 |
| Total |  |  |  | 101 |

**E-OC03** ML LEVANTADO Y REPOSIÓN DE BORDILLO (04/04/2006)
3 ML × 28.8 (30.53 con costes indirectos) = 91.59
ML.-Levantado y colocación de bordillo de granito u hormigon incluso base de hormigon llagueado de juntas y compactacion superficial de la subbase existente.

| Código | Ud | Descripción | Rendimiento | Precio | Importe |
|---|---|---|---|---|---|
| AGM00100 | m3 | MORTERO DE CEMENTO CEM II/A-L 32 (material; 28/09/2012) | 0.006 | 108.37 | 0.65 |
| TO02100 | h. | OFICIAL 1ª | 0.12 | 19.23 | 2.31 |
| TP00200 | h. | PEON ORDINARIO | 0.25 | 18.28 | 4.57 |
| MC00100 | h | COMPRESOR DOS MARTILLOS (maquinaria; 04/04/2006) | 0.12 | 6.35 | 0.76 |
| UP01100 | m | BORDILLO GRANITO ACHAFLANADO 17x28 cm (material; 04/04/2006) | 1 | 16.1 | 16.10 |
| CH04120 | m3 | HORMIGON HM-20/P/40/I, SUMINIST (material; 28/09/2012) | 0.081 | 54.45 | 4.41 |
|  |  | Total |  |  | 28.8 |

| Medición | Uds. | Largo | Parcial |
|---|---|---|---|
| nudo 6 | 1 | 3 | 3.00 |
| Total |  |  | 3 |

**E-OC08** m3 EXCAVACIÓN MECÁNICA EN ZANJAS
432.86 m3 × 10.44 (11.07 con costes indirectos) = 4791.76
M3.- De excavación en cualquier tipo de terreno y profundidad realizada con medios mecánicos incluida una parte de manual para la localización de los servicios y las uniones a las conducciones existentes. Incluso extracción a los bordes y perfilado de fondos y laterales. Medida s/perfil teórico.

| Código | Ud | Descripción | Rendimiento | Precio | Importe |
|---|---|---|---|---|---|
| TP00200 | h. | PEON ORDINARIO | 0.15 | 18.28 | 2.74 |
| TO02100 | h. | OFICIAL 1ª | 0.15 | 19.23 | 2.88 |
| ME00400 | h | RETROEXCAVADORA | 0.15 | 32.15 | 4.82 |
|  |  | Total |  |  | 10.44 |

| Medición | Uds. | Largo | Ancho | Alto | Parcial |
|---|---|---|---|---|---|
| nudo 1 | 1 | 2.5 | 4 | 3.1 | 31.00 |
| nudo 2 | 1 | 3.5 | 2.5 | 3.1 | 27.13 |
| nudo 3 | 1 | 4 | 3 | 3.1 | 37.20 |
| nudo 5 | 1 | 2 | 2 | 3.1 | 12.40 |
| nudo 6 | 1 | 4.5 | 2.5 | 3.1 | 34.88 |
| nudo 6 derivación de 250 | 1 | 2 | 1 | 1.5 | 3.00 |
| nudo 7 | 1 | 5 | 2.5 | 3 | 37.50 |
| nudo 7 derivación de 200 | 2 | 3 | 1 | 1.5 | 9.00 |
| nudo 8 | 1 | 3 | 1 | 2 | 6.00 |
| nudo 9 | 1 | 3.5 | 2.5 | 3 | 26.25 |
| nudo 10 a 11 | 1 | 2.5 | 2.5 | 3 | 18.75 |
|  | 1 | 26 | 2 | 3 | 156.00 |
|  | 1 | 2 | 2.5 | 3 | 15.00 |
| nudo 12 | 1 | 2.5 | 2.5 | 3 | 18.75 |
| Subtotal |  |  |  |  | 432.86 |
| Total |  |  |  |  | 432.86 |

**E-OC09** m3 EXCAVACIÓN MANUAL (28/09/2012)
80 m3 × 36.56 (38.75 con costes indirectos) = 3100.00
m3.- De excavación manual en cualquier tipo de terreno y profundidad excepto roca. Medido el perfil natural.

| Código | Ud | Descripción | Rendimiento | Precio | Importe |
|---|---|---|---|---|---|
| TP00200 | h. | PEON ORDINARIO | 2 | 18.28 | 36.56 |
|  |  | Total |  |  | 36.56 |

**E-OC05** m3 CARGA MECÁNICA Y TRANSPORTE
515.42 m3 × 4.33 (4.59 con costes indirectos) = 2365.78
m3.- Carga y transporte de tierras y restos de obra a Centro de Gestión de Escombros desde cualquier punto de la obra, realizado en camión basculante. Con medios mecánicos. Medido s/perfil teórico.

| Código | Ud | Descripción | Rendimiento | Precio | Importe |
|---|---|---|---|---|---|
| ME00300 | h | PALA CARGADORA | 0.015 | 21.94 | 0.33 |
| MK00100 | h | CAMION BASCULANTE | 0.17 | 23.53 | 4.00 |
|  |  | Total |  |  | 4.33 |

| Medición | Uds. | Largo | Ancho | Parcial |
|---|---|---|---|---|
| Excavación mecánica | 1 | 420.66 |  | 420.66 |
| Excavación manual | 1 | 80 |  | 80.00 |
| Pavimento acerado | 1 | 63.3 | 0.2 | 12.66 |
| Pavimento calzada | 1 | 7 | 0.3 | 2.10 |
| Subtotal |  |  |  | 515.42 |
| Total |  |  |  | 515.42 |

**E-OC10** m3 RELLENO ZANJAS CON ARENA GRUESA
106 m3 × 11.09 (11.76 con costes indirectos) = 1246.56
m3.- Relleno de zanjas localizado con arena gruesa, para asiento y protección de la tubería, extendido y compactado.

| Código | Ud | Descripción | Rendimiento | Precio | Importe |
|---|---|---|---|---|---|
| TP00200 | h. | PEON ORDINARIO | 0.18 | 18.28 | 3.29 |
| AA00300 | m3 | ARENA GRUESA (material; 28/09/2012) | 1 | 6.53 | 6.53 |
| GW00100 | m3 | AGUA (material; 28/09/2012) | 0.1 | 0.55 | 0.06 |
| MR00300 | h | RODILLO VIBRANTE MANUAL (maquinaria) | 0.248 | 3.55 | 0.88 |
| ME00300 | h | PALA CARGADORA | 0.015 | 21.94 | 0.33 |
|  |  | Total |  |  | 11.09 |

| Medición | Uds. | Largo | Parcial |
|---|---|---|---|
|  | 1 | 126 | 126.00 |
|  | -1 | 20 | -20.00 |
| Subtotal |  |  | 106.00 |
| Total |  |  | 106 |

**E-OC11** m3 RELLENO ZANJAS ZAHORRA ARTIFICIAL
306.86 m3 × 11.18 (11.85 con costes indirectos) = 3636.29
m3.- Relleno de zanjas localizado con zahorra artificial, extendido, humectación y compactación en capas de 20 cm de espesor, con un grado de compactación del 98% del proctor modificado.

| Código | Ud | Descripción | Rendimiento | Precio | Importe |
|---|---|---|---|---|---|
| TP00200 | h. | PEON ORDINARIO | 0.18 | 18.28 | 3.29 |
| MR00300 | h | RODILLO VIBRANTE MANUAL | 0.25 | 3.55 | 0.89 |
| ME00300 | h | PALA CARGADORA | 0.015 | 21.94 | 0.33 |
| MK00200 | h | CAMION CISTERNA (maquinaria) | 0.015 | 27.86 | 0.42 |
| GW00100 | m3 | AGUA | 0.1 | 0.55 | 0.06 |
| AW00100 | m3 | ZAHORRA ARTIFICIAL (material; 28/09/2012) | 1 | 6.19 | 6.19 |
|  |  | Total |  |  | 11.18 |

| Medición | Uds. | Largo | Parcial |
|---|---|---|---|
|  | 1 | 432.86 | 432.86 |
| Dto Arena y tubería | -1 | 126 | -126.00 |
| Subtotal |  |  | 306.86 |
| Total |  |  | 306.86 |

**E-OC12** m2 ENTIBACIÓN CUAJADA EN EXCAVACIONES (04/04/2006)
193.65 m2 × 16.62 (17.62 con costes indirectos) = 3412.11
m2.-Entibación cuajada en excavaciones de tierras de consistencia blanda o terrenos disgregados, realizada con tablones y codales de pino, incluso desentibado y p.p. de elementos complementarios. Medida la superficie de entibación.

| Código | Ud | Descripción | Rendimiento | Precio | Importe |
|---|---|---|---|---|---|
| TO02100 | h. | OFICIAL 1ª | 0.5 | 19.23 | 9.62 |
| TP00200 | h. | PEON ORDINARIO | 0.2 | 18.28 | 3.66 |
| CM00200 | m3 | MADERA DE PINO EN TABLA (material; 04/04/2006) | 0.003 | 195.18 | 0.59 |
| CM00300 | m3 | MADERA DE PINO EN TABLON (material; 04/04/2006) | 0.01 | 225.64 | 2.26 |
| CE00100 | m | PUNTAL DE MADERA (material; 04/04/2006) | 0.15 | 1.23 | 0.18 |
| WW00400 | u | PEQUEÑO MATERIAL | 1.25 | 0.25 | 0.31 |
|  |  | Total |  |  | 16.62 |

| Medición | Uds. | Largo | Alto | Parcial |
|---|---|---|---|---|
| nudo 1 | 1 | 2.5 | 3.1 | 7.75 |
| nudo 2 | 1 | 3.5 | 3.1 | 10.85 |
| nudo 3 | 1 | 4 | 3.1 | 12.40 |
| nudo 5 | 1 | 2 | 3.1 | 6.20 |
| nudo 6 | 1 | 4.5 | 3.1 | 13.95 |
| nudo 6 derivación de 250 | 1 | 2 | 1.5 | 3.00 |
| nudo 7 | 1 | 5 | 3 | 15.00 |
| nudo 7 derivación de 200 | 2 | 3 | 1.5 | 9.00 |
| nudo 8 | 1 | 3 | 2 | 6.00 |
| nudo 9 | 1 | 3.5 | 3 | 10.50 |
| nudo 10 a 11 | 1 | 2.5 | 3 | 7.50 |
|  | 1 | 26 | 3 | 78.00 |
|  | 1 | 2 | 3 | 6.00 |
| nudo 12 | 1 | 2.5 | 3 | 7.50 |
| Subtotal |  |  |  | 193.65 |
| Total |  |  |  | 193.65 |

**E-OC01** Ud DESMONTAJE ACOPIO Y MONTAJE DE LOSAS HORMIGÓN
3 Ud × 707.9 (750.37 con costes indirectos) = 2251.11
UD.- Desmontaje, acopio y posterior montaje de losas de hormigón armado existentes, colocadas sobre arqueta de hasta 10 m2 , incluyendo, medios auxiliares, obra civil necesaria y sellado posterior de la misma, medida la unidad ejecutada.

| Código | Ud | Descripción | Rendimiento | Precio | Importe |
|---|---|---|---|---|---|
| TO02100 | h. | OFICIAL 1ª | 8 | 19.23 | 153.84 |
| TP00100 | h. | PEON ESPECIAL | 8 | 18.28 | 146.24 |
| MG80000 | h | GRÚA TELESCÓPICA S/CAMIÓN 20 t (maquinaria; 03/12/2007) | 5 | 50.02 | 250.10 |
| MK00100 | h | CAMION BASCULANTE | 4 | 23.53 | 94.12 |
| XI00954 | m2 | LÁMINA CAUCHO- VULCANIZADO EPDM 2 mm (material; 28/09/2012) | 6 | 10.1 | 60.60 |
| WW00300 | u | MATERIAL COMPLEMENTARIO O AUXILIAR | 6 | 0.5 | 3.00 |
|  |  | Total |  |  | 707.9 |

| Medición | Uds. | Parcial |
|---|---|---|
| Arqueta en nudo 4 | 1 | 1.00 |
| nudo 1 | 1 | 1.00 |
| nudo 5 | 1 | 1.00 |
| Subtotal |  | 3.00 |
| Total |  | 3 |

**E-OC13** m3 DEMOLICIÓN DE HORMIGÓN CON MEDIOS MECÁNICOS Y MANUALES
18.52 m3 × 67.88 (71.95 con costes indirectos) = 1332.51
M3.-Demolición de hormigón armado con medios mecánicos y manuales.

| Código | Ud | Descripción | Rendimiento | Precio | Importe |
|---|---|---|---|---|---|
| TP00200 | h. | PEON ORDINARIO | 0.8 | 18.28 | 14.62 |
| MC00100 | h | COMPRESOR DOS MARTILLOS | 0.6 | 6.35 | 3.81 |
| ME00500 | h | RETROEXCAVADORA CON MARTILLO | 0.6 | 56.79 | 34.07 |
| TO02100 | h. | OFICIAL 1ª | 0.8 | 19.23 | 15.38 |
|  |  | Total |  |  | 67.88 |

| Medición | Uds. | Largo | Ancho | Parcial |
|---|---|---|---|---|
| n1 arqueta val mariposa | 1 | 3 |  | 3.00 |
| n10 a n11 | 2 | 4 | 1.6 | 12.80 |
| n12 | 1 | 2.72 |  | 2.72 |
| Subtotal |  |  |  | 18.52 |
| Total |  |  |  | 18.52 |

**E-OC14** m3 DEMOLICIÓN DE FÁBRICA DE LADRILLO CON MEDIOS MECÁNICOS Y MANUALES
10.25 m3 × 52.26 (55.4 con costes indirectos) = 567.85
M3.-Demolicion de fabrica de ladrillo con medios mecanicos o manuales incluyendo su acopio para ser cargados.

| Código | Ud | Descripción | Rendimiento | Precio | Importe |
|---|---|---|---|---|---|
| TP00200 | h. | PEON ORDINARIO | 0.5 | 18.28 | 9.14 |
| MC00100 | h | COMPRESOR DOS MARTILLOS | 0.5 | 6.35 | 3.18 |
| ME00500 | h | RETROEXCAVADORA CON MARTILLO | 0.5 | 56.79 | 28.40 |
| TO02100 | h. | OFICIAL 1ª | 0.6 | 19.23 | 11.54 |
|  |  | Total |  |  | 52.26 |

| Medición | Uds. | Largo | Parcial |
|---|---|---|---|
| n3. vac Ø350 | 1 | 0.75 | 0.75 |
| n6. vac Ø250 y Ø350 | 2 | 1 | 2.00 |
| n7. derivaciones Ø 200 | 3 | 2 | 6.00 |
| n10 a n11. | 1 | 1.5 | 1.50 |
| Subtotal |  |  | 10.25 |
| Total |  |  | 10.25 |

**E-OC04** ML DEMOLICIÓN DE TUBERÍA DE HORMIGÓN EN INTERIOR DE GALERÍA
5 ML × 177.87 (188.54 con costes indirectos) = 942.70
Ml.- Demolición manual de tubería de hormigón con camisa de chapa (Bonna) de hasta 1000 mm de diámetro interior, instalada en interior de galería de servicios, realizando corte ortogonal a la tubería en los extremos de esta y preparación de los mismos para su posterior soldadura descubriendo 10 cm de chapa y realizando bisel en el extremo, incluyendo la carga manual, el traslado y elevación de la tuberia al exterior de la galería y el transporte a centro de gestión de residuos, medido por metro lineal de tubería demolida.

| Código | Ud | Descripción | Rendimiento | Precio | Importe |
|---|---|---|---|---|---|
| TP00100 | h. | PEON ESPECIAL | 5 | 18.28 | 91.40 |
| ME00400 | h | RETROEXCAVADORA | 1.2 | 32.15 | 38.58 |
| MK00100 | h | CAMION BASCULANTE | 0.39 | 23.53 | 9.18 |
| MC00100 | h | COMPRESOR DOS MARTILLOS | 5 | 6.35 | 31.75 |
| MS00105 | h | SIERRA MECÁNICA DE CORTE, MANUAL (maquinaria; 04/04/2006) | 3 | 2.32 | 6.96 |
|  |  | Total |  |  | 177.87 |

| Medición | Uds. | Largo | Parcial |
|---|---|---|---|
| n13 | 1 | 5 | 5.00 |
| Total |  |  | 5 |

**E-OC30** ML. DESMONTAJE DE TUBERÍA DE FIBROCEMENTO Y TRANSPORTE
8 ML. × 11.58 (12.27 con costes indirectos) = 98.16
ML.-Desmontaje de tubería de fibrocemento existente en las canalizaciones a sustituir o reparación de averías en cualquier diámetro, de acuerdo con el Real Decreto 396/2006 y Plan de Trabajo aprobado, incluso paletizado y transporte al Centro de reciclado Autorizado, incluido canon de vertido.

| Código | Ud | Descripción | Rendimiento | Precio | Importe |
|---|---|---|---|---|---|
| TP00200 | h. | PEON ORDINARIO | 0.2 | 18.28 | 3.66 |
| TO02100 | h. | OFICIAL 1ª | 0.2 | 19.23 | 3.85 |
| ME00400 | h | RETROEXCAVADORA | 0.08 | 32.15 | 2.57 |
| WW00300 | u | MATERIAL COMPLEMENTARIO O AUXILIAR | 3 | 0.5 | 1.50 |
|  |  | Total |  |  | 11.58 |

| Medición | Uds. | Parcial |
|---|---|---|
| nudo 6 | 4 | 4.00 |
| nudo 8 | 4 | 4.00 |
| Subtotal |  | 8.00 |
| Total |  | 8 |

### 01.02 TUBERÍAS Y ACCESORIOS
Importe: 90968.6

**E-TA05** Ud CABO EXTREMO DE 600 MM
14 Ud × 1160.08 (1229.68 con costes indirectos) = 17215.52
Ud.- De cabo extremo de diámetro 600 mm, realizado en acero inoxidable 316 L de 6 mm de espesor y longitud de 0,6 m, con brida de acero al carbono PN16, pp de junta plana de EPDM, tornillería cincada, incluidas tuercas y arandelas, incluyendo la unión soldada con la tubería existente y la protección de la misma.Totalmente instalado y probado.

| Código | Ud | Descripción | Rendimiento | Precio | Importe |
|---|---|---|---|---|---|
| TO02100 | h. | OFICIAL 1ª | 4 | 19.23 | 76.92 |
| TP00200 | h. | PEON ORDINARIO | 4 | 18.28 | 73.12 |
| MG80000 | h | GRÚA TELESCÓPICA S/CAMIÓN 20 t | 2 | 50.02 | 100.04 |
| PEXTREM600 | u | CABO EXTREMO DE 600 MM (material; 28/09/2012) | 1 | 900 | 900.00 |
| WW00300 | u | MATERIAL COMPLEMENTARIO O AUXILIAR | 20 | 0.5 | 10.00 |
|  |  | Total |  |  | 1160.08 |

| Medición | Uds. | Parcial |
|---|---|---|
| nudo 1 | 1 | 1.00 |
| nudo 2 | 2 | 2.00 |
| nudo 3 | 2 | 2.00 |
| nudo 6 | 2 | 2.00 |
| nudo 7 | 2 | 2.00 |
| nudo 9 | 2 | 2.00 |
| nudo 10 | 1 | 1.00 |
| nudo 12 | 1 | 1.00 |
| nudo 13 | 1 | 1.00 |
| Subtotal |  | 14.00 |
| Total |  | 14 |

**E-TA143** Ud CARRETE TELESCOPICO DESMONTAJE Ø600MM
11 Ud × 1833.08 (1943.06 con costes indirectos) = 21373.66
Ud.- Carrete telescópico de desmontaje de diámetro 600 mm, realizado en fundición dúctil con bridas de acero al carbono, espesor mínimo de 250 micras de epoxi, totalmente instalado y probado.

| Código | Ud | Descripción | Rendimiento | Precio | Importe |
|---|---|---|---|---|---|
| TO02100 | h. | OFICIAL 1ª | 4 | 19.23 | 76.92 |
| TP00200 | h. | PEON ORDINARIO | 4 | 18.28 | 73.12 |
| MG80000 | h | GRÚA TELESCÓPICA S/CAMIÓN 20 t | 2 | 50.02 | 100.04 |
| WW00300 | u | MATERIAL COMPLEMENTARIO O AUXILIAR | 20 | 0.5 | 10.00 |
| JTELES600 |  | CARRETE DE DESMONTAJE Ø 600 MM (material; 28/09/2012) | 1 | 1573 | 1573.00 |
|  |  | Total |  |  | 1833.08 |

| Medición | Uds. | Parcial |
|---|---|---|
| nudo 1 | 1 | 1.00 |
| nudo 2 | 1 | 1.00 |
| nudo 3 | 1 | 1.00 |
| nudo 6 | 1 | 1.00 |
| nudo 7 | 1 | 1.00 |
| nudo 9 | 1 | 1.00 |
| nudo 10 a nudo 11 | 1 | 1.00 |
| nudo 12 | 1 | 1.00 |
| nudo 13 | 3 | 3.00 |
| Subtotal |  | 11.00 |
| Total |  | 11 |

**E-TA09** Ud CARRETE LISO 600 MM
3 Ud × 1660.08 (1759.68 con costes indirectos) = 5279.04
Ud.- De carrete liso de diámetro 600 mm, realizado en acero inoxidable 316 L de 6 mm de espesor de 1,2 m de longitud, con brida de acero al carbono PN16, pp de junta plana de EPDM, tornillería cincada, incluidas tuercas y arandelas. Totalmente instalado y probado

| Código | Ud | Descripción | Rendimiento | Precio | Importe |
|---|---|---|---|---|---|
| TO02100 | h. | OFICIAL 1ª | 4 | 19.23 | 76.92 |
| TP00200 | h. | PEON ORDINARIO | 4 | 18.28 | 73.12 |
| MG80000 | h | GRÚA TELESCÓPICA S/CAMIÓN 20 t | 2 | 50.02 | 100.04 |
| PLISO600 | u | CARRETE LISO 600 MM (material; 28/09/2012) | 1 | 1400 | 1400.00 |
| WW00300 | u | MATERIAL COMPLEMENTARIO O AUXILIAR | 20 | 0.5 | 10.00 |
|  |  | Total |  |  | 1660.08 |

| Medición | Uds. | Parcial |
|---|---|---|
| nudo 2 | 1 | 1.00 |
| nudo 9 | 1 | 1.00 |
| nudo 13 | 1 | 1.00 |
| Subtotal |  | 3.00 |
| Total |  | 3 |

**E-TA44** Ud DESMONTAJE Y MONTAJE DE PIEZAS DE 600 MM
8 Ud × 247.58 (262.43 con costes indirectos) = 2099.44
Ud.- De montaje o desmontaje de cabo extremo, carrete de desmontaje, válvula o carrete liso de piezas de 600 mm. equipado e instalado. Medida la unidad ejecutada.

| Código | Ud | Descripción | Rendimiento | Precio | Importe |
|---|---|---|---|---|---|
| TO02100 | h. | OFICIAL 1ª | 3 | 19.23 | 57.69 |
| TP00200 | h. | PEON ORDINARIO | 3 | 18.28 | 54.84 |
| MG80000 | h | GRÚA TELESCÓPICA S/CAMIÓN 20 t | 2.5 | 50.02 | 125.05 |
| WW00300 | u | MATERIAL COMPLEMENTARIO O AUXILIAR | 20 | 0.5 | 10.00 |
|  |  | Total |  |  | 247.58 |

| Medición | Uds. | Parcial |
|---|---|---|
| n1. mariposa | 2 | 2.00 |
| n12 | 2 | 2.00 |
| n4 | 4 | 4.00 |
| Subtotal |  | 8.00 |
| Total |  | 8 |

**E-TA45** Ud DESMONTAJE Y MONTAJE DE PIEZAS EN TE
3 Ud × 557.67 (591.13 con costes indirectos) = 1773.39
Ud.- De desmontaje y montaje de pieza en te para diametros entre 600-900 mm equipado e instalado. Medida la unidad ejecutada.

| Código | Ud | Descripción | Rendimiento | Precio | Importe |
|---|---|---|---|---|---|
| TO02100 | h. | OFICIAL 1ª | 9 | 19.23 | 173.07 |
| TP00200 | h. | PEON ORDINARIO | 9 | 18.28 | 164.52 |
| MG80000 | h | GRÚA TELESCÓPICA S/CAMIÓN 20 t | 4 | 50.02 | 200.08 |
| WW00300 | u | MATERIAL COMPLEMENTARIO O AUXILIAR | 40 | 0.5 | 20.00 |
|  |  | Total |  |  | 557.67 |

| Medición | Uds. | Parcial |
|---|---|---|
| n1.Te desagüe | 1 | 1.00 |
| n4. Te desagüe | 1 | 1.00 |
| n4. Te ventosa | 1 | 1.00 |
| Subtotal |  | 3.00 |
| Total |  | 3 |

**E-TA148** Ud DESMONTAJE Y MONTAJE DE PIEZAS EXISTENTES
9 Ud × 113.79 (120.62 con costes indirectos) = 1085.58
Ud.- De montaje o desmontaje de pieza existente de diámetro inferior a 600 mm para conexión de las nuevas a instalar. Equipado e instalado. Medida la unidad ejecutada.

| Código | Ud | Descripción | Rendimiento | Precio | Importe |
|---|---|---|---|---|---|
| TO02100 | h. | OFICIAL 1ª | 1.5 | 19.23 | 28.85 |
| TP00200 | h. | PEON ORDINARIO | 1.5 | 18.28 | 27.42 |
| MG80000 | h | GRÚA TELESCÓPICA S/CAMIÓN 20 t | 1 | 50.02 | 50.02 |
| WW00300 | u | MATERIAL COMPLEMENTARIO O AUXILIAR | 15 | 0.5 | 7.50 |
|  |  | Total |  |  | 113.79 |

| Medición | Uds. | Parcial |
|---|---|---|
| n7 válvula Ø 200 y carrete instrumentación | 5 | 5.00 |
| n10. vac Ø 250 y carrete instrumentación | 3 | 3.00 |
| nudo 5 caudalímetro y manómetro | 1 | 1.00 |
| Subtotal |  | 9.00 |
| Total |  | 9 |

**E-TA31** Ud TE 600x80 MM PARA SALIDA DE VENTOSA
1 Ud × 1760.08 (1865.68 con costes indirectos) = 1865.68
Ud.- de Te de acero inoxidable AISI 316 L, de 6 mm de espesor y 1,2 m de longitud con bridas de acero al carbono PN16 y salida embridada a diámetro 80 mm para instalación de ventosa, pp de junta plana de EPDM, tornillería cincada, incluidas tuercas y arandelas. Totalmente instalado y probado.

| Código | Ud | Descripción | Rendimiento | Precio | Importe |
|---|---|---|---|---|---|
| TO02100 | h. | OFICIAL 1ª | 4 | 19.23 | 76.92 |
| TP00200 | h. | PEON ORDINARIO | 4 | 18.28 | 73.12 |
| MG80000 | h | GRÚA TELESCÓPICA S/CAMIÓN 20 t | 2 | 50.02 | 100.04 |
| PTE600x80 | u | Te 600X80 mm para salida de ventosa (material; 28/09/2012) | 1 | 1500 | 1500.00 |
| WW00300 | u | MATERIAL COMPLEMENTARIO O AUXILIAR | 20 | 0.5 | 10.00 |
|  |  | Total |  |  | 1760.08 |

| Medición | Uds. | Parcial |
|---|---|---|
| nudo 6 | 1 | 1.00 |
| Total |  | 1 |

**E-TA144** Ud TE 600x400 MM
1 Ud × 1948.08 (2064.96 con costes indirectos) = 2064.96
Ud de Te de acero inoxidable AISI 316 L con bridas de acero al carbono PN16 de diámetro 600 mm , espesor 6 mm, longitud 1,2 m y salida embridada a diámetro 400 mm para conexión a red existente, pp de junta plana de EPDM, tornillería cincada, incluidas tuercas y arandelas.Totalmente instalado y probado.

| Código | Ud | Descripción | Rendimiento | Precio | Importe |
|---|---|---|---|---|---|
| TO02100 | h. | OFICIAL 1ª | 4 | 19.23 | 76.92 |
| TP00200 | h. | PEON ORDINARIO | 4 | 18.28 | 73.12 |
| MG80000 | h | GRÚA TELESCÓPICA S/CAMIÓN 20 t | 2 | 50.02 | 100.04 |
| WW00300 | u | MATERIAL COMPLEMENTARIO O AUXILIAR | 20 | 0.5 | 10.00 |
| TE600X350 | u | TE INOX 600x400 MM (material; 28/09/2012) | 1 | 1688 | 1688.00 |
|  |  | Total |  |  | 1948.08 |

| Medición | Uds. | Parcial |
|---|---|---|
| nudo 3 | 1 | 1.00 |
| Total |  | 1 |

**E-TA149** Ud TE B/B EN F/D 600x300 MM
0 Ud × 3076.35 (3260.93 con costes indirectos) = 0.00
Ud.- Te de tres bridas ( PN 16) Te B.B.B. fundición dúctil de diámetro nominal 600 X 300 mm. Totalmente equipada, instalada y probada.

| Código | Ud | Descripción | Rendimiento | Precio | Importe |
|---|---|---|---|---|---|
| TO02100 | h. | OFICIAL 1ª | 4.5 | 19.23 | 86.54 |
| TP00200 | h. | PEON ORDINARIO | 4.5 | 18.28 | 82.26 |
| MG80000 | h | GRÚA TELESCÓPICA S/CAMIÓN 20 t | 2.5 | 50.02 | 125.05 |
| WW00300 | u | MATERIAL COMPLEMENTARIO O AUXILIAR | 25 | 0.5 | 12.50 |
| TE600x300 | u | Te 600x300 mm (material; 28/09/2012) | 1 | 2770 | 2770.00 |
|  |  | Total |  |  | 3076.35 |

**E-TA145** Ud TE 600 SALIDA A 250 MM
2 Ud × 2412.35 (2557.09 con costes indirectos) = 5114.18
Ud.- de Te de acero inoxidable AISI 316 L de 6 mm de espesor y 1,5 m de longitud con bridas de acero al carbono de diámetro 600, salida embridada a 250 mm para conexión a redes existentes , pp de junta plana de EPDM, tornillería cincada, incluidas tuercas y arandelas. Totalmente instalado y probado.

| Código | Ud | Descripción | Rendimiento | Precio | Importe |
|---|---|---|---|---|---|
| TO02100 | h. | OFICIAL 1ª | 4.5 | 19.23 | 86.54 |
| TP00200 | h. | PEON ORDINARIO | 4.5 | 18.28 | 82.26 |
| MG80000 | h | GRÚA TELESCÓPICA S/CAMIÓN 20 t | 2.5 | 50.02 | 125.05 |
| WW00300 | u | MATERIAL COMPLEMENTARIO O AUXILIAR | 25 | 0.5 | 12.50 |
| TE600x350x250 | u | TE 600x350x250 MM (material; 28/09/2012) | 1 | 2106 | 2106.00 |
|  |  | Total |  |  | 2412.35 |

| Medición | Uds. | Parcial |
|---|---|---|
| nudo 6 | 1 | 1.00 |
| nudo 10 | 1 | 1.00 |
| Subtotal |  | 2.00 |
| Total |  | 2 |

**E-TA151** Ud TE E/E 600x200 MM EN F/D
1 Ud × 2140.08 (2268.48 con costes indirectos) = 2268.48
Ud.- TE enchufe enchufe 2 GS, de fundición dúctil, de diámetro nominal 600x200, de presión nominal 16 e incluso juntas express equipadas. Totalmente instalado y probado.

| Código | Ud | Descripción | Rendimiento | Precio | Importe |
|---|---|---|---|---|---|
| TO02100 | h. | OFICIAL 1ª | 4 | 19.23 | 76.92 |
| TP00200 | h. | PEON ORDINARIO | 4 | 18.28 | 73.12 |
| MG80000 | h | GRÚA TELESCÓPICA S/CAMIÓN 20 t | 2 | 50.02 | 100.04 |
| WW00300 | u | MATERIAL COMPLEMENTARIO O AUXILIAR | 20 | 0.5 | 10.00 |
| TE600x200 | u | Te 600x200 mm en F/D (material; 28/09/2012) | 1 | 1880 | 1880.00 |
|  |  | Total |  |  | 2140.08 |

| Medición | Uds. | Parcial |
|---|---|---|
| n11 | 1 | 1.00 |
| Total |  | 1 |

**E-TA146** Ud TE 600 DOBLE SALIDA A 200 MM
1 Ud × 2252.58 (2387.73 con costes indirectos) = 2387.73
Ud.- de Te de acero inoxidable AISI 316 L de 6 mm de espesor y 1,5 m de longitud con bridas de acero al carbono de diámetro 600, salida embridada a 200 mm para conexión a redes existentes , pp de junta plana de EPDM, tornillería cincada, incluidas tuercas y arandelas. Totalmente instalado y probado.

| Código | Ud | Descripción | Rendimiento | Precio | Importe |
|---|---|---|---|---|---|
| TO02100 | h. | OFICIAL 1ª | 4 | 19.23 | 76.92 |
| TP00200 | h. | PEON ORDINARIO | 4 | 18.28 | 73.12 |
| MG80000 | h | GRÚA TELESCÓPICA S/CAMIÓN 20 t | 2 | 50.02 | 100.04 |
| WW00300 | u | MATERIAL COMPLEMENTARIO O AUXILIAR | 25 | 0.5 | 12.50 |
| TE600xD200 | u | TE 600 DOBLE SALIDA 200 MM (material; 28/09/2012) | 1 | 1990 | 1990.00 |
|  |  | Total |  |  | 2252.58 |

| Medición | Uds. | Parcial |
|---|---|---|
| nudo 7 | 1 | 1.00 |
| Total |  | 1 |

**E-TA153** Ud TE 600x500 MM EN INOX
1 Ud × 2160.08 (2289.68 con costes indirectos) = 2289.68
Ud.- Te de Ø600 mm, con salida a Ø 500 mm, en acero inoxidable 316L, de 1,2 m de longitud, con bridas de acero al carbono PN-16, juntas EPDM y tornillería cincada con tuercas y arandelas. Totalmente instalada y probada.

| Código | Ud | Descripción | Rendimiento | Precio | Importe |
|---|---|---|---|---|---|
| TO02100 | h. | OFICIAL 1ª | 4 | 19.23 | 76.92 |
| TP00200 | h. | PEON ORDINARIO | 4 | 18.28 | 73.12 |
| MG80000 | h | GRÚA TELESCÓPICA S/CAMIÓN 20 t | 2 | 50.02 | 100.04 |
| TE600x500 | u | Te 600x500 mm (material; 28/09/2012) | 1 | 1900 | 1900.00 |
| WW00300 | u | MATERIAL COMPLEMENTARIO O AUXILIAR | 20 | 0.5 | 10.00 |
|  |  | Total |  |  | 2160.08 |

| Medición | Uds. | Parcial |
|---|---|---|
| n13 | 1 | 1.00 |
| Total |  | 1 |

**E-TA154** Ud CARRETE DESMONT Ø 500 MM
1 Ud × 1510.08 (1600.68 con costes indirectos) = 1600.68
Ud.- Carrete telescópico de desmontaje de diámetro 500 mm, realizado en fundición dúctil con bridas de acero al carbono, espesor mínimo de 250 micras de epoxi, totalmente instalado y probado.

| Código | Ud | Descripción | Rendimiento | Precio | Importe |
|---|---|---|---|---|---|
| TO02100 | h. | OFICIAL 1ª | 4 | 19.23 | 76.92 |
| TP00200 | h. | PEON ORDINARIO | 4 | 18.28 | 73.12 |
| MG80000 | h | GRÚA TELESCÓPICA S/CAMIÓN 20 t | 2 | 50.02 | 100.04 |
| WW00300 | u | MATERIAL COMPLEMENTARIO O AUXILIAR | 20 | 0.5 | 10.00 |
| JTELES500 | u | CARRETE DE DESMONTAJE Ø 500 MM (material; 28/09/2012) | 1 | 1250 | 1250.00 |
|  |  | Total |  |  | 1510.08 |

| Medición | Uds. | Parcial |
|---|---|---|
| n13 | 1 | 1.00 |
| Total |  | 1 |

**E-TA155** Ud CABO EXTREMO Ø 500 MM
1 Ud × 960.08 (1017.68 con costes indirectos) = 1017.68
Ud.- De cabo extremo de diámetro 500 mm, realizado en acero inoxidable 316 L de 6 mm de espesor y longitud de 0,6 m, con brida de acero al carbono PN16, pp de junta plana de EPDM, tornillería cincada, incluidas tuercas y arandelas, incluyendo la unión soldada con la tubería existente y la protección de la misma.Totalmente instalado y probado.

| Código | Ud | Descripción | Rendimiento | Precio | Importe |
|---|---|---|---|---|---|
| TO02100 | h. | OFICIAL 1ª | 4 | 19.23 | 76.92 |
| TP00200 | h. | PEON ORDINARIO | 4 | 18.28 | 73.12 |
| MG80000 | h | GRÚA TELESCÓPICA S/CAMIÓN 20 t | 2 | 50.02 | 100.04 |
| PEXTREM500 | u | CABO EXTREMO Ø 500 MM (material; 28/09/2012) | 1 | 700 | 700.00 |
| WW00300 | u | MATERIAL COMPLEMENTARIO O AUXILIAR | 20 | 0.5 | 10.00 |
|  |  | Total |  |  | 960.08 |

| Medición | Uds. | Parcial |
|---|---|---|
| n13 | 1 | 1.00 |
| Total |  | 1 |

**E-TA08** Ud CODO 600 MM
1 Ud × 4338.08 (4598.36 con costes indirectos) = 4598.36
Ud.- de codo de diámetro 600 mm, realizado en acero inoxidable 316 L de 6 mm de espesor, con bridas de acero al carbono PN16, pp de junta plana de EPDM, tornillería cincada, incluidas tuercas y arandelas. Totalmente instalado y probado

| Código | Ud | Descripción | Rendimiento | Precio | Importe |
|---|---|---|---|---|---|
| TO02100 | h. | OFICIAL 1ª | 4 | 19.23 | 76.92 |
| TP00200 | h. | PEON ORDINARIO | 4 | 18.28 | 73.12 |
| MG80000 | h | GRÚA TELESCÓPICA S/CAMIÓN 20 t | 2 | 50.02 | 100.04 |
| PCODO600 | ud | CODO 600 MM (material; 28/09/2012) | 1 | 4078 | 4078.00 |
| WW00300 | u | MATERIAL COMPLEMENTARIO O AUXILIAR | 20 | 0.5 | 10.00 |
|  |  | Total |  |  | 4338.08 |

| Medición | Uds. | Parcial |
|---|---|---|
| n13 | 1 | 1.00 |
| Total |  | 1 |

**E-TA21** Ud VAL. COMP. F/D PN 16 DN 200 MM
3 Ud × 306.51 (324.9 con costes indirectos) = 974.70
Ud.- Válvula de compuerta de fundición dúctil de asiento elástico, presión nominal 16 y diámetro nominal 200 mm, equipada; incluida arqueta de fundición dúctil de 35 cm de Ø, instalada.

| Código | Ud | Descripción | Rendimiento | Precio | Importe |
|---|---|---|---|---|---|
| TO02100 | h. | OFICIAL 1ª | 1 | 19.23 | 19.23 |
| TP00200 | h. | PEON ORDINARIO | 1 | 18.28 | 18.28 |
| ME00400 | h | RETROEXCAVADORA | 0.5 | 32.15 | 16.08 |
| WW00300 | u | MATERIAL COMPLEMENTARIO O AUXILIAR | 10 | 0.5 | 5.00 |
| PA009417 | ud | VÁLVULA FERTOR M/CORTO F4 DN 200 MM (material; 01/04/2009) | 1 | 210.05 | 210.05 |
| PA009214 | ci | TORNILLO 933 C/TUERCA CINC 20x80 MM (material; 29/05/2007) | 0.12 | 44.06 | 5.29 |
| PA009185 | ud | REGISTRO ABAST DUCTIL C/D-FIJ 315 MM (material; 28/09/2012) | 1 | 28.28 | 28.28 |
| PA003207 | ud | JUNTA DE GOMA CIRCULAR 200 MM (material; 29/05/2007) | 1 | 3.1 | 3.10 |
| PA001386 | ud | CUÑA DE MADERA (material; 04/07/2007) | 1 | 1.2 | 1.20 |
|  |  | Total |  |  | 306.51 |

| Medición | Uds. | Parcial |
|---|---|---|
| nudo 7 | 2 | 2.00 |
| nudo 8 | 1 | 1.00 |
| Subtotal |  | 3.00 |
| Total |  | 3 |

**E-TA36** Ud VAL. COMP. F/D PN 16 DN 250 MM (29/05/2007)
2 Ud × 416.38 (441.36 con costes indirectos) = 882.72
Ud.- Válvula de compuerta de fundición dúctil de asiento elástico, presión nominal 16 y diámetro nominal 250 mm, equipada e instalada; incluida arqueta de fundición dúctil de 35 cm de Ø.

| Código | Ud | Descripción | Rendimiento | Precio | Importe |
|---|---|---|---|---|---|
| TO02100 | h. | OFICIAL 1ª | 0.4 | 19.23 | 7.69 |
| TP00200 | h. | PEON ORDINARIO | 0.4 | 18.28 | 7.31 |
| PA009418 | ud | VÁLVULA FERTOR M/CORTO F4 DN 250 MM (material; 01/04/2009) | 1 | 357.72 | 357.72 |
| PA009345 | ci | TORNILLO 933 C/TUERCA CINC 24x90 MM (material; 04/06/2007) | 0.12 | 86.93 | 10.43 |
| PA009185 | ud | REGISTRO ABAST DUCTIL C/D-FIJ 315 MM | 1 | 28.28 | 28.28 |
| PA004246 | ud | JUNTA DE GOMA CIRCULAR 250 MM (material; 29/05/2007) | 1 | 3.75 | 3.75 |
| PA001386 | ud | CUÑA DE MADERA | 1 | 1.2 | 1.20 |
|  |  | Total |  |  | 416.38 |

| Medición | Uds. | Parcial |
|---|---|---|
| nudo 6 | 1 | 1.00 |
| nudo 10 | 1 | 1.00 |
| Subtotal |  | 2.00 |
| Total |  | 2 |

**E-TA112** Ud VALVULA DE MARIPOSA DN 400 MM
1 Ud × 2386.08 (2529.24 con costes indirectos) = 2529.24
Ud. de válvula de mariposa de DN 400 mm y PN 16 atm, motorizada. Totalmente equipada. Cuerpo en fundición nodular, eje en acero inxidable y disco en acero inoxidable revestido. Pintura de acabado con un espesor de al menos 80 micras en poliuretano o poliester. Reductor/desmultiplicador y actuador tipo "ROTORK IQ" calculado para trabajar según par mínimo de seguridad del 80% y tiempo de operación mínimo de 130". Indicación de posición por indicador visual, protección del motor por limitación de par con dos interruptores, voltaje 400 V, tipo de suministro de corriente trifásico, protección del carter según IP68. Pintura del accionador con un espesor min de 110 micras en poliuretano y pintura del motor en poliuretano con al menos 140 micras de espesor. Totalmente instalado, conectado y probado

| Código | Ud | Descripción | Rendimiento | Precio | Importe |
|---|---|---|---|---|---|
| A20 | ud | VALV. MARIPOSA DE ACERO INOX DE 350 MM (material; 28/09/2012) | 1 | 2126 | 2126.00 |
| TO02100 | h. | OFICIAL 1ª | 4 | 19.23 | 76.92 |
| TP00200 | h. | PEON ORDINARIO | 4 | 18.28 | 73.12 |
| MG80000 | h | GRÚA TELESCÓPICA S/CAMIÓN 20 t | 2 | 50.02 | 100.04 |
| WW00300 | u | MATERIAL COMPLEMENTARIO O AUXILIAR | 20 | 0.5 | 10.00 |
|  |  | Total |  |  | 2386.08 |

| Medición | Uds. | Parcial |
|---|---|---|
| nudo 3 | 1 | 1.00 |
| Total |  | 1 |

**E-TA74** ML SUM. TUB.F/D JAF DN 200 MM.
6 ML × 43.5 (46.11 con costes indirectos) = 276.66
Ml.- Suministro y colocación de tubería de fundición dúctil JAF de diámetro nominal 200 mm.

| Código | Ud | Descripción | Rendimiento | Precio | Importe |
|---|---|---|---|---|---|
| TO02100 | h. | OFICIAL 1ª | 0.176 | 19.23 | 3.38 |
| TP00200 | h. | PEON ORDINARIO | 0.176 | 18.28 | 3.22 |
| ME00400 | h | RETROEXCAVADORA | 0.176 | 32.15 | 5.66 |
| WW00400 | u | PEQUEÑO MATERIAL | 8 | 0.25 | 2.00 |
| PA000067 | ml | TUBERIA F/D JAF DN 200 MM. (material; 31/03/2009) | 1 | 29.24 | 29.24 |
|  |  | Total |  |  | 43.5 |

| Medición | Uds. | Parcial |
|---|---|---|
| nudo 7 | 6 | 6.00 |
| Total |  | 6 |

**E-TA110** ML SUM. TUB. F/D JAF DN 250 MM
4 ML × 51.58 (54.67 con costes indirectos) = 218.68
Ml.- Suministro y colocación de tubería de fundición dúctil JAF de diámetro nominal 250 mm.

| Código | Ud | Descripción | Rendimiento | Precio | Importe |
|---|---|---|---|---|---|
| TO02100 | h. | OFICIAL 1ª | 0.176 | 19.23 | 3.38 |
| TP00200 | h. | PEON ORDINARIO | 0.176 | 18.28 | 3.22 |
| ME00400 | h | RETROEXCAVADORA | 0.176 | 32.15 | 5.66 |
| PA000068 | ml | TUBERIA F/D JAF DN 250 MM. (material; 31/03/2009) | 1 | 37.32 | 37.32 |
| WW00400 | u | PEQUEÑO MATERIAL | 8 | 0.25 | 2.00 |
|  |  | Total |  |  | 51.58 |

| Medición | Uds. | Parcial |
|---|---|---|
| nudo 6 | 2 | 2.00 |
| nudo 10 | 2 | 2.00 |
| Subtotal |  | 4.00 |
| Total |  | 4 |

**E-TA105** ML SUM. TUB F/D JAF DN 600 MM
26 ML × 165.92 (175.88 con costes indirectos) = 4572.88
Ml.- Suministro y colocación de tubería de fundición dúctil JAF de diámetro nominal 600 mm.

| Código | Ud | Descripción | Rendimiento | Precio | Importe |
|---|---|---|---|---|---|
| TO02100 | h. | OFICIAL 1ª | 0.25 | 19.23 | 4.81 |
| TP00200 | h. | PEON ORDINARIO | 0.25 | 18.28 | 4.57 |
| ME00400 | h | RETROEXCAVADORA | 0.25 | 32.15 | 8.04 |
| WW00400 | u | PEQUEÑO MATERIAL | 10 | 0.25 | 2.50 |
| A13 | ml | TUBERIA F/D JAF DN 600 MM (material; 28/09/2012) | 1 | 146 | 146.00 |
|  |  | Total |  |  | 165.92 |

| Medición | Uds. | Largo | Parcial |
|---|---|---|---|
| nudo 10 a 11 | 1 | 26 | 26.00 |
| Total |  |  | 26 |

**E-TA10** Ud VENTOSA TRIFUNCIONAL 80 MM
1 Ud × 420.37 (445.59 con costes indirectos) = 445.59
Ud.- de ventosa trifuncional de diámetro 80 mm en fundición dúctil, incluso valvula de corte. Totalmente instalado y probado

| Código | Ud | Descripción | Rendimiento | Precio | Importe |
|---|---|---|---|---|---|
| E2102A | UD | VAL. COMP. F/D PN10/16 DN 80 MM (material; 29/05/2007) | 1 | 61.86 | 61.86 |
| TO02100 | h. | OFICIAL 1ª | 1 | 19.23 | 19.23 |
| TP00200 | h. | PEON ORDINARIO | 1 | 18.28 | 18.28 |
| PVENTO80 | u | VENTOSA TRIFUNCIONAL 80 mm (material; 21/09/2007) | 1 | 320 | 320.00 |
| WW00300 | u | MATERIAL COMPLEMENTARIO O AUXILIAR | 2 | 0.5 | 1.00 |
|  |  | Total |  |  | 420.37 |

| Medición | Uds. | Parcial |
|---|---|---|
| nudo 6 | 1 | 1.00 |
| Total |  | 1 |

**E-TA97** Ud CARRETE TELESCÓPICO DE 400 MM
1 Ud × 1135.14 (1203.25 con costes indirectos) = 1203.25
Ud.- De carrete telescópico de desmontaje de diámetro 400 mm, de fundición dúctil realizado en acero inoxidable 316 L de 6 mm de espesor y 0,6 m de longitud, con bridas de acero al carbono PN16, pp de junta plana de EPDM, tornillería cincada, incluidas tuercas y arandelas. Totalmente instalado y probado.

| Código | Ud | Descripción | Rendimiento | Precio | Importe |
|---|---|---|---|---|---|
| TO02100 | h. | OFICIAL 1ª | 6 | 19.23 | 115.38 |
| TP00200 | h. | PEON ORDINARIO | 6 | 18.28 | 109.68 |
| MG80000 | h | GRÚA TELESCÓPICA S/CAMIÓN 20 t | 4 | 50.02 | 200.08 |
| A5 |  | CARRETE TELESCÓPICO 350 MM (material; 28/09/2012) | 1 | 700 | 700.00 |
| WW00300 | u | MATERIAL COMPLEMENTARIO O AUXILIAR | 20 | 0.5 | 10.00 |
|  |  | Total |  |  | 1135.14 |

| Medición | Uds. | Parcial |
|---|---|---|
| nudo 3 | 1 | 1.00 |
| Total |  | 1 |

**E-TA130** Ud CODO 45 E/E F/D DN 200 MM
4 Ud × 93.78 (99.41 con costes indirectos) = 397.64
Suministro de codo de 45º E-E, 2 GS, fundición dúctil de diámetro nominal 200 mm. e incluido juntas express, totalmente instalado.

| Código | Ud | Descripción | Rendimiento | Precio | Importe |
|---|---|---|---|---|---|
| TO02100 | h. | OFICIAL 1ª | 0.2 | 19.23 | 3.85 |
| TP00200 | h. | PEON ORDINARIO | 0.2 | 18.28 | 3.66 |
| WW00300 | u | MATERIAL COMPLEMENTARIO O AUXILIAR | 6 | 0.5 | 3.00 |
| PA002669 | ud | CODO 45 E/E 2 GS F/D DN 200 MM (material; 29/05/2007) | 1 | 47.53 | 47.53 |
| PA000647 | ud | JUNTA EXPRESS F/D DN 200 MM (material; 31/03/2009) | 2 | 16.26 | 32.52 |
| ME00400 | h | RETROEXCAVADORA | 0.1 | 32.15 | 3.22 |
|  |  | Total |  |  | 93.78 |

| Medición | Uds. | Parcial |
|---|---|---|
| nudo 7 | 4 | 4.00 |
| Total |  | 4 |

**E-TA125** ML CODO 11 E/E F/D 250 MM
1 ML × 127.27 (134.91 con costes indirectos) = 134.91
Suministro de codo de 11º E-E, 2 GS, fundición dúctil de diámetro nominal 250 mm. e incluido juntas express, totalmente instalado.

| Código | Ud | Descripción | Rendimiento | Precio | Importe |
|---|---|---|---|---|---|
| TO02100 | h. | OFICIAL 1ª | 0.2 | 19.23 | 3.85 |
| TP00200 | h. | PEON ORDINARIO | 0.2 | 18.28 | 3.66 |
| A21 | u | CODO 11 E/E DE 250 MM CON JUNTA EXPRESS (material; 28/09/2012) | 1 | 113.54 | 113.54 |
| WW00300 | u | MATERIAL COMPLEMENTARIO O AUXILIAR | 6 | 0.5 | 3.00 |
| ME00400 | h | RETROEXCAVADORA | 0.1 | 32.15 | 3.22 |
|  |  | Total |  |  | 127.27 |

| Medición | Uds. | Parcial |
|---|---|---|
| nudo 6 | 1 | 1.00 |
| Total |  | 1 |

**E-TA165** Ud CODO 90 E/E 2GS F/D. DN 350 MM
1 Ud × 253.66 (268.88 con costes indirectos) = 268.88
Ud.- Suministro de codo de 90º E-E, 2 GS, fundición dúctil de diámetro nominal 350 mm. e incluido juntas express.Totalmente instalado y probado.

| Código | Ud | Descripción | Rendimiento | Precio | Importe |
|---|---|---|---|---|---|
| TO02100 | h. | OFICIAL 1ª | 0.2 | 19.23 | 3.85 |
| TP00200 | h. | PEON ORDINARIO | 0.2 | 18.28 | 3.66 |
| ME00400 | h | RETROEXCAVADORA | 0.2 | 32.15 | 6.43 |
| PA000602a | ud | CODO 90 E/E 2 GS F/D DN 350 MM (material; 28/09/2012) | 1 | 166.8 | 166.80 |
| PA000649a | ud | JUNTA EXPRESS F/D DN 350 MM (material; 28/09/2012) | 2 | 36.46 | 72.92 |
|  |  | Total |  |  | 253.66 |

| Medición | Uds. | Parcial |
|---|---|---|
| nudo 8 | 1 | 1.00 |
| Total |  | 1 |

**E-TA162** Ud EMPALME B.E. 2 G.S. F/D DN 200MM
1 Ud × 65.65 (69.59 con costes indirectos) = 69.59
Ud.- Empalme brida enchufe 2 G.S. fundición nodular PN 16, diámetro nominal 200 mm. e incluida junta express equipada, instalado.

| Código | Ud | Descripción | Rendimiento | Precio | Importe |
|---|---|---|---|---|---|
| TO02100 | h. | OFICIAL 1ª | 0.2 | 19.23 | 3.85 |
| TP00200 | h. | PEON ORDINARIO | 0.2 | 18.28 | 3.66 |
| ME00400 | h | RETROEXCAVADORA | 0.1 | 32.15 | 3.22 |
| PA000681 | ud | EMPALME B.E F/D 2 GS DN 200 MM (material; 29/05/2007) | 1 | 34.47 | 34.47 |
| PA000647 | ud | JUNTA EXPRESS F/D DN 200 MM | 1 | 16.26 | 16.26 |
| PA003207 | ud | JUNTA DE GOMA CIRCULAR 200 MM | 0.5 | 3.1 | 1.55 |
| PA009214 | ci | TORNILLO 933 C/TUERCA CINC 20x80 MM | 0.06 | 44.06 | 2.64 |
|  |  | Total |  |  | 65.65 |

| Medición | Uds. | Parcial |
|---|---|---|
| n7 | 1 | 1.00 |
| Total |  | 1 |

**E-TA37** Ud EMPALME B.E. 2 G.S. F/D DN 250MM (29/05/2007)
2 Ud × 105.06 (111.36 con costes indirectos) = 222.72
Ud.- Empalme brida enchufe 2 G.S. fundición nodular PN 16, diámetro nominal 250 mm. e incluida junta express equipada, instalado.

| Código | Ud | Descripción | Rendimiento | Precio | Importe |
|---|---|---|---|---|---|
| TO02100 | h. | OFICIAL 1ª | 0.4 | 19.23 | 7.69 |
| TP00200 | h. | PEON ORDINARIO | 0.4 | 18.28 | 7.31 |
| PA000682 | ud | EMPALME B.E. F/D 2 GS DN 250 MM (material; 29/05/2007) | 1 | 60.48 | 60.48 |
| PA000648 | ud | JUNTA EXPRESS F/D DN 250 MM (material; 31/03/2009) | 1 | 22.48 | 22.48 |
| PA004246 | ud | JUNTA DE GOMA CIRCULAR 250 MM | 0.5 | 3.75 | 1.88 |
| PA009345 | ci | TORNILLO 933 C/TUERCA CINC 24x90 MM | 0.06 | 86.93 | 5.22 |
|  |  | Total |  |  | 105.06 |

| Medición | Uds. | Parcial |
|---|---|---|
| nudo 6 | 1 | 1.00 |
| nudo 10 | 1 | 1.00 |
| Subtotal |  | 2.00 |
| Total |  | 2 |

**E-TA127** Ud EMPALME B.E. 2 G.S. F/D DN 350 MM
1 Ud × 168.68 (178.8 con costes indirectos) = 178.80
Ud.- Empalme brida enchufe 2 G.S. fundición nodular PN 16, diámetro nominal 350 mm. e incluida junta express equipada, instalado.

| Código | Ud | Descripción | Rendimiento | Precio | Importe |
|---|---|---|---|---|---|
| TO02100 | h. | OFICIAL 1ª | 0.5 | 19.23 | 9.62 |
| TP00200 | h. | PEON ORDINARIO | 0.5 | 18.28 | 9.14 |
| PA000683 | ud | EMPALME B.E. F/D 2 GS DN 350 MM (material; 29/05/2007) | 1 | 98.33 | 98.33 |
| PA000650 | ud | JUNTA EXPRESS F/D DN 350 MM (material; 31/03/2009) | 1 | 34.2 | 34.20 |
| PA007368 | ud | JUNTA DE GOMA CIRCULAR 350 MM (material; 29/05/2007) | 0.5 | 6.1 | 3.05 |
| PA009279 | ci | TORNILLO 933 C/TUERCA CINC 24x100 MM (material; 05/06/2007) | 0.08 | 98.85 | 7.91 |
| ME00400 | h | RETROEXCAVADORA | 0.2 | 32.15 | 6.43 |
|  |  | Total |  |  | 168.68 |

| Medición | Uds. | Parcial |
|---|---|---|
| nudo 3 | 1 | 1.00 |
| Total |  | 1 |

**E-TA134** Ud EMPALME B.E. 2 G.S. F/D DN 600 MM
2 Ud × 880.8 (933.65 con costes indirectos) = 1867.30
Ud.- Empalme brida enchufe 2 G.S. fundición nodular PN 16, diámetro nominal 600 mm. e incluida junta express equipada, instalado.

| Código | Ud | Descripción | Rendimiento | Precio | Importe |
|---|---|---|---|---|---|
| TO02100 | h. | OFICIAL 1ª | 0.6 | 19.23 | 11.54 |
| TP00200 | h. | PEON ORDINARIO | 0.6 | 18.28 | 10.97 |
| ME00400 | h | RETROEXCAVADORA | 0.6 | 32.15 | 19.29 |
| WW00300 | u | MATERIAL COMPLEMENTARIO O AUXILIAR | 8 | 0.5 | 4.00 |
| BE 600 | u | EMPALME BE EN F/D 600 MM CON JUNTA (material; 28/09/2012) | 1 | 835 | 835.00 |
|  |  | Total |  |  | 880.8 |

| Medición | Uds. | Parcial |
|---|---|---|
| n10 | 1 | 1.00 |
| n11 | 1 | 1.00 |
| Subtotal |  | 2.00 |
| Total |  | 2 |

**E-TA131** Ud EMPALME B.L. 2 G.S. F/D DN 200 MM
2 Ud × 47.5 (50.35 con costes indirectos) = 100.70
Ud.- Empalme brida liso 2 G.S. fundición nodular PN 16, diámetro nominal 200 mm. e incluida junta express equipada, instalado.

| Código | Ud | Descripción | Rendimiento | Precio | Importe |
|---|---|---|---|---|---|
| PA000688 | ud | EMPALME B.L. F/D 2 GS DN 200 MM (material; 29/05/2007) | 1 | 25.97 | 25.97 |
| PA003207 | ud | JUNTA DE GOMA CIRCULAR 200 MM | 0.5 | 3.1 | 1.55 |
| PA009214 | ci | TORNILLO 933 C/TUERCA CINC 20x80 MM | 0.04 | 44.06 | 1.76 |
| TO02100 | h. | OFICIAL 1ª | 0.4 | 19.23 | 7.69 |
| TP00200 | h. | PEON ORDINARIO | 0.4 | 18.28 | 7.31 |
| ME00400 | h | RETROEXCAVADORA | 0.1 | 32.15 | 3.22 |
|  |  | Total |  |  | 47.5 |

| Medición | Uds. | Parcial |
|---|---|---|
| nudo 7 | 1 | 1.00 |
| nudo 8 | 1 | 1.00 |
| Subtotal |  | 2.00 |
| Total |  | 2 |

**E-TA23** Ud MANGUITO E/E 2 GS F/D DN 200 MM
2 Ud × 88.16 (93.45 con costes indirectos) = 186.90
Ud.- Manguito enchufe enchufe 2 GS, fundición dúctil, diámetro nominal 200 mm e incluso juntas express equipadas, instalado y probado.

| Código | Ud | Descripción | Rendimiento | Precio | Importe |
|---|---|---|---|---|---|
| TO02100 | h. | OFICIAL 1ª | 0.4 | 19.23 | 7.69 |
| TP00200 | h. | PEON ORDINARIO | 0.4 | 18.28 | 7.31 |
| WW00300 | u | MATERIAL COMPLEMENTARIO O AUXILIAR | 8 | 0.5 | 4.00 |
| PA005930 | ud | MANGUITO E/E F/D 2 GS DN 200 MM (material; 29/05/2007) | 1 | 36.64 | 36.64 |
| PA000647 | ud | JUNTA EXPRESS F/D DN 200 MM | 2 | 16.26 | 32.52 |
|  |  | Total |  |  | 88.16 |

| Medición | Uds. | Parcial |
|---|---|---|
| nudo 7 | 2 | 2.00 |
| Total |  | 2 |

**E-TA150** Ud REDUCCIÓN 300x250 MM EN F/D
0 Ud × 452.54 (479.69 con costes indirectos) = 0.00
Ud.- Reducción brida-brida, fundición dúctil de diámetro nominal 300 x 250 mm, totalmente equipada, instalada y probada.

| Código | Ud | Descripción | Rendimiento | Precio | Importe |
|---|---|---|---|---|---|
| TO02100 | h. | OFICIAL 1ª | 2 | 19.23 | 38.46 |
| TP00200 | h. | PEON ORDINARIO | 2 | 18.28 | 36.56 |
| MG80000 | h | GRÚA TELESCÓPICA S/CAMIÓN 20 t | 1 | 50.02 | 50.02 |
| R 300x250 | u | Reducción en f/d 300 x 250 mm (material; 28/09/2012) | 1 | 315 | 315.00 |
| WW00300 | u | MATERIAL COMPLEMENTARIO O AUXILIAR | 25 | 0.5 | 12.50 |
|  |  | Total |  |  | 452.54 |

**E-TA166** Ud REDUCCION E/E 2GS F/D DN 350X200 (03/12/2007)
1 Ud × 352.91 (374.08 con costes indirectos) = 374.08
Reducción enchufe enchufe 2 GS, de fundición dúctil, de diámetro nominal 350 x 200 mm. e incluso juntas express equipadas.

| Código | Ud | Descripción | Rendimiento | Precio | Importe |
|---|---|---|---|---|---|
| TO02100 | h. | OFICIAL 1ª | 2 | 19.23 | 38.46 |
| TP00200 | h. | PEON ORDINARIO | 2 | 18.28 | 36.56 |
| MG80000 | h | GRÚA TELESCÓPICA S/CAMIÓN 20 t | 1 | 50.02 | 50.02 |
| PA007534 | ud | REDUCCION E-E F/D 2 GS DN 350x200 MM (material; 01/04/2009) | 1 | 177.41 | 177.41 |
| PA000650 | ud | JUNTA EXPRESS F/D DN 350 MM | 1 | 34.2 | 34.20 |
| PA000647 | ud | JUNTA EXPRESS F/D DN 200 MM | 1 | 16.26 | 16.26 |
|  |  | Total |  |  | 352.91 |

| Medición | Uds. | Parcial |
|---|---|---|
| nudo 8 | 1 | 1.00 |
| Total |  | 1 |

**E-TA152** Ud BRIDA CIEGA Ø 200 MM EN F/D
1 Ud × 35.43 (37.56 con costes indirectos) = 37.56
Ud.- Brida ciega de fundición dúctil de diámetro nominal 200 mm; totalmente equipada, instalada y probada.

| Código | Ud | Descripción | Rendimiento | Precio | Importe |
|---|---|---|---|---|---|
| TO02100 | h. | OFICIAL 1ª | 0.2 | 19.23 | 3.85 |
| TP00200 | h. | PEON ORDINARIO | 0.2 | 18.28 | 3.66 |
| PA002706 | ud | BRIDA CIEGA F/D DN 200 MM (material; 01/04/2009) | 1 | 20.73 | 20.73 |
| PA003207 | ud | JUNTA DE GOMA CIRCULAR 200 MM | 0.5 | 3.1 | 1.55 |
| PA009214 | ci | TORNILLO 933 C/TUERCA CINC 20x80 MM | 0.06 | 44.06 | 2.64 |
| WW00300 | u | MATERIAL COMPLEMENTARIO O AUXILIAR | 6 | 0.5 | 3.00 |
|  |  | Total |  |  | 35.43 |

| Medición | Uds. | Parcial |
|---|---|---|
| n 11 manómetro y caudalímetro | 1 | 1.00 |
| Total |  | 1 |

**E-TA168** UD UNION ENCHUFE UNIVERSAL DN 350MM
1 UD × 221.36 (234.64 con costes indirectos) = 234.64
Ud.- Unión enchufe universal diámetro nominal 350 mm, para unión fundición con fibrocemento. Totalmente instalado y probado.

| Código | Ud | Descripción | Rendimiento | Precio | Importe |
|---|---|---|---|---|---|
| PA007817a | ud | UNION UNIVERSAL PARA Ø 350 MM (material; 29/05/2007) | 1 | 114.19 | 114.19 |
| TO02100 | h. | OFICIAL 1ª | 2 | 19.23 | 38.46 |
| TP00200 | h. | PEON ORDINARIO | 2 | 18.28 | 36.56 |
| ME00400 | h | RETROEXCAVADORA | 1 | 32.15 | 32.15 |
|  |  | Total |  |  | 221.36 |

| Medición | Uds. | Parcial |
|---|---|---|
| nudo 8 | 1 | 1.00 |
| Total |  | 1 |

**E-TA160** Ud PURGA AIRE MANUAL ELECTROF. TUB. F/D 200 MM (07/06/2007)
1 Ud × 97.41 (103.25 con costes indirectos) = 103.25
Ud.- Suministro de material para purga de aire de 50 mm de Ø electrosoldada, derivada de tubería de Ø 200 mm, comprendiendo, collar de toma, tubería de polietileno, válvula, arqueta de Ø 35 cm, manguitos y codos.Totalmente instalado y probado.

| Código | Ud | Descripción | Rendimiento | Precio | Importe |
|---|---|---|---|---|---|
| TO02100 | h. | OFICIAL 1ª | 0.2 | 19.23 | 3.85 |
| TP00200 | h. | PEON ORDINARIO | 0.2 | 18.28 | 3.66 |
| PA009185 | ud | REGISTRO ABAST DUCTIL C/D-FIJ 315 MM | 1 | 28.28 | 28.28 |
| PA000080 | ud | CODO 90 ELECTROSOLDABLE 1 1/2" - 50 MM (material; 07/06/2007) | 1 | 13.3 | 13.30 |
| PA009378 | ud | ACOMETIDA CAC 163580 MD 200-63 MM (material; 12/07/2007) | 1 | 28.58 | 28.58 |
| %I |  | % varios (03/09/2007) | 3 % | 77.67 | 2.33 |
| E240603 | Ud | REDUCCION ELECTROF. PE100 63x50 MM (16/07/2007) | 1 | 6.06 | 6.06 |
| E6104 | Ml | SUM. TUBERIA POLIETILENO PE50B, DN 50 mm. PN-16. (03/09/2007) | 1 | 1.77 | 1.77 |
| E62N05 | Ud | VÁLVULA ESFERA 1 1/2" (03/09/2007) | 1 | 9.58 | 9.58 |
|  |  | Total |  |  | 97.41 |

| Medición | Uds. | Parcial |
|---|---|---|
| nudo 7 | 1 | 1.00 |
| Total |  | 1 |

**E-TA161** Ud DESAGÜE DN 80 MM EN TUBERÍA DN 200 MM
1 Ud × 280.82 (297.67 con costes indirectos) = 297.67
Ud.- Desagüe diámetro nominal 80 mm., en tubería de diámetro nominal 200 mm. Totalmente instalado y probado.

| Código | Ud | Descripción | Rendimiento | Precio | Importe |
|---|---|---|---|---|---|
| TO02100 | h. | OFICIAL 1ª | 0.3 | 19.23 | 5.77 |
| TP00200 | h. | PEON ORDINARIO | 0.3 | 18.28 | 5.48 |
| E1312 | UD | TE E/E 2GS F/D DN 200/80 PN16 (29/05/2007) | 1 | 97.84 | 97.84 |
| E1248N | Ud | CODO 45 B B F/D. DN 80 MM (29/05/2007) | 1 | 28.96 | 28.96 |
| E2102 | UD | VAL. COMP. F/D PN10/16 DN 80 MM (29/05/2007) | 1 | 94.08 | 94.08 |
| E240402 | Ud | BRIDA LOCA ACERO 16 AT 90 MM (29/05/2007) | 1 | 12.62 | 12.62 |
| E240302 | Ud | PORTABRIDA PE100 PN16 90 MM (29/05/2007) | 1 | 8.97 | 8.97 |
| E240107 | Ud | MANGUITO ELECTROFUSIÓN PE100 90 MM (12/07/2007) | 1 | 4.24 | 4.24 |
| E6107 | Ml | SUM. TUBERIA POLIETILENO PE100, DN 90 mm. PN-16. (03/09/2007) | 4 | 4.91 | 19.64 |
| ME00400 | h | RETROEXCAVADORA | 0.1 | 32.15 | 3.22 |
|  |  | Total |  |  | 280.82 |

| Medición | Uds. | Parcial |
|---|---|---|
| nudo 7 | 1 | 1.00 |
| Total |  | 1 |

**E-TA115** Ud EJECUCIÓN DE DERIVACION IN SITU Ø 250 EN TUBERIA DE HORMIGÓN C. CHAPA
1 Ud × 1066.64 (1130.64 con costes indirectos) = 1130.64
Ejecución de derivación embriada de diámetro 250 mm en acero inoxidable AISI-316-L en tubería de hormigón con camisa de chapa existente realizada según planos. Incluyendo la apertura de hueco en tubería, suministro, colocación y soldado de pieza especial de acero inoxidable AISI-316-L a la chapa interior, imprimación interior y exterior con 2 capas de Sika Top epocem 110 o similar con aporte de arena de silice Sikadur 510 o similar. Recibido interior y de la pieza con la tubería interior con mortero bicomponente Sika Top Seal 107 o similar, apto para contacto con agua potable. Corte de la manga de rehabilitación y recibido manual de la misma con la derivación con resina epoxi sikadur 31 CF o similar, apta para contacto con agua potable, y reconexión con elementos existentes, Totalmente instalada y probada.

| Código | Ud | Descripción | Rendimiento | Precio | Importe |
|---|---|---|---|---|---|
| TO02100 | h. | OFICIAL 1ª | 12 | 19.23 | 230.76 |
| TP00200 | h. | PEON ORDINARIO | 12 | 18.28 | 219.36 |
| CC-DES-007 | u | BRIDA LISO ACERO INOX. C/PLACA PARA SOLDAR Ø 250 MM (material; 28/09/2012) | 1 | 260 | 260.00 |
| CC-DES-004 | kg | IMPRIMACIÓN CEMENTOSA - EPOXI (material; 28/09/2012) | 3 | 5.18 | 15.54 |
| CC-DES-005 | kg | ARENA DE SILICE (material; 28/09/2012) | 3 | 0.33 | 0.99 |
| CC-DES-002 | dm3 | MORTERO IMPERM. DOBLE COMPONENTE (material; 28/09/2012) | 60 | 3.31 | 198.60 |
| CC-DES-003 | dm3 | RESINA EPOXI. USO ALIM. (material; 28/09/2012) | 3 | 19.88 | 59.64 |
| WW00300 | u | MATERIAL COMPLEMENTARIO O AUXILIAR | 100 | 0.5 | 50.00 |
| MC00100 | h | COMPRESOR DOS MARTILLOS | 5 | 6.35 | 31.75 |
|  |  | Total |  |  | 1066.64 |

| Medición | Uds. | Parcial |
|---|---|---|
| nudo 5 | 1 | 1.00 |
| Total |  | 1 |

**E-TA170** Ud RED. B-B F/D 400x350 (29/05/2007)
1 Ud × 230.75 (244.6 con costes indirectos) = 244.60
Reducción brida-brida de fundición dúctil, de diámetro nominal 400x350 mm. totalmente instalado.

| Código | Ud | Descripción | Rendimiento | Precio | Importe |
|---|---|---|---|---|---|
| PA007006A | ud | REDUCCION B/B F/D DN 400x350 MM (material; 29/05/2007) | 1 | 203.64 | 203.64 |
| PA007368 | ud | JUNTA DE GOMA CIRCULAR 350 MM | 0.5 | 6.1 | 3.05 |
| PA007478 | ud | JUNTA DE GOMA CIRCULAR 400 MM (material; 29/05/2007) | 0.5 | 8.41 | 4.21 |
| PA009279 | ci | TORNILLO 933 C/TUERCA CINC 24x100 MM | 0.08 | 98.85 | 7.91 |
| PA009345 | ci | TORNILLO 933 C/TUERCA CINC 24x90 MM | 0.06 | 86.93 | 5.22 |
| %I |  | % varios | 3 % | 224.03 | 6.72 |
|  |  | Total |  |  | 230.75 |

| Medición | Uds. | Parcial |
|---|---|---|
| nudo 3 | 1 | 1.00 |
| Total |  | 1 |

**E-TA171** Ud CODO 90 B B F/D. DN 400 MM (29/05/2007)
1 Ud × 1779.14 (1885.89 con costes indirectos) = 1885.89
Codo B-B de fundición dúctil de 90º y 400 mm de Ø.

| Código | Ud | Descripción | Rendimiento | Precio | Importe |
|---|---|---|---|---|---|
| PA008005 | ud | CODO 90 B-B F/D 400 MM (material; 28/09/2012) | 1 | 1711 | 1711.00 |
| PA007478 | ud | JUNTA DE GOMA CIRCULAR 400 MM | 1 | 8.41 | 8.41 |
| PA009279 | ci | TORNILLO 933 C/TUERCA CINC 24x100 MM | 0.08 | 98.85 | 7.91 |
| %I |  | % varios | 3 % | 1727.32 | 51.82 |
|  |  | Total |  |  | 1779.14 |

| Medición | Uds. | Parcial |
|---|---|---|
| nudo 3 | 1 | 1.00 |
| Total |  | 1 |

**E-TA172** Ud PURGA AIRE MANUAL ELECTROF. TUB F/D 250 MM (04/06/2007)
1 Ud × 89.67 (95.05 con costes indirectos) = 95.05
purga de aire de 40 mm de Ø electrosoldada, derivada de tubería de fundición dúctil de Ø 250 mm, comprendiendo, toma en carga, tubería de polietileno, válvula, arqueta de Ø 35 cm y codos. Totalmente instalada y probada

| Código | Ud | Descripción | Rendimiento | Precio | Importe |
|---|---|---|---|---|---|
| PA009185 | ud | REGISTRO ABAST DUCTIL C/D-FIJ 315 MM | 1 | 28.28 | 28.280 |
| PA000080 | ud | CODO 90 ELECTROSOLDABLE 1 1/2" - 50 MM | 1 | 13.3 | 13.300 |
| PA008993 | ud | ACOMETIDA CAC 163582 250-63 MM (material; 04/06/2007) | 1 | 28.57 | 28.570 |
| %I |  | % varios | 3 % | 70.150 | 2.105 |
| E240603 | Ud | REDUCCION ELECTROF. PE100 63x50 MM | 1 | 6.06 | 6.060 |
| E6104 | Ml | SUM. TUBERIA POLIETILENO PE50B, DN 50 mm. PN-16. | 1 | 1.77 | 1.770 |
| E62N05 | Ud | VÁLVULA ESFERA 1 1/2" | 1 | 9.58 | 9.580 |
|  |  | Total |  |  | 89.67 |

| Medición | Uds. | Parcial |
|---|---|---|
| nudo 6 | 1 | 1.00 |
| Total |  | 1 |

### 01.03 REHABILITACIÓN DE ARTERIAS
Importe: 552013.69

**E-R05** ML REHABILITACION INTERIOR DE TUBERIA DE 600 MM
1267 ML × 403.37 (427.57 con costes indirectos) = 541731.19
Ml.- Rehabilitación interior de arteria de distribución de agua potable de hormigón armado con camisa de chapa (Bonna) de 600 mm de diámetro interior, mediante encamisado interior con manga continua con curado in situ, totalmente estructural (Clase IV AWWA), con un espesor mínimo de 17 mm, para una presión de trabajo (MDP) de 5 atmósferas y una presión de prueba (STP) de 9 atmósferas, según especificaciones del PPTP. Inspección con cámara TV color (incluido en el precio), antes y después del enfundado, incluso reapertura de huecos y embridado de extremos para evitar la separación de la manga y la tubería, así como ensayos previos, pruebas de presión y estanqueidad, materiales, desplazamientos y obras auxiliares. Medida la longitud ejecutada.

| Código | Ud | Descripción | Rendimiento | Precio | Importe |
|---|---|---|---|---|---|
| TO02100 | h. | OFICIAL 1ª | 0.8 | 19.23 | 15.38 |
| TP00100 | h. | PEON ESPECIAL | 0.8 | 18.28 | 14.62 |
| MG80000 | h | GRÚA TELESCÓPICA S/CAMIÓN 20 t | 0.2 | 50.02 | 10.00 |
| MK00100 | h | CAMION BASCULANTE | 0.2 | 23.53 | 4.71 |
| WW00300_2 | ml | INSPECCION CON CCTV (maquinaria; 11/12/2007) | 2 | 0.55 | 1.10 |
| WW00300_3 | m3 | AGUA POTABLE (maquinaria; 11/01/2012) | 1 | 1.04 | 1.04 |
| WW00300_5 | ml | ENCAMISADO MANGA ESTRUCTURAL 600 MM (material; 28/09/2012) | 1 | 355.52 | 355.52 |
| WW00300 | u | MATERIAL COMPLEMENTARIO O AUXILIAR | 2 | 0.5 | 1.00 |
|  |  | Total |  |  | 403.37 |

**E-R06** ML LIMPIEZA DE TUB. DE 600 MM CON CAMION MIXTO (09/10/2007)
1267 ML × 6.49 (6.88 con costes indirectos) = 8716.96
Ml.- Limpieza de tubería de hormigón con camisa de chapa (Bonna) de 600 mm de Ø con camión mixto, mediante chorro de agua a presión, verificado con cámara de TV para poder realizar la rehabilitación.

| Código | Ud | Descripción | Rendimiento | Precio | Importe |
|---|---|---|---|---|---|
| TO02200 | h | OFICIAL 2ª (mano de obra; 28/09/2012) | 0.1 | 18.74 | 1.87 |
| TP00200 | h. | PEON ORDINARIO | 0.1 | 18.28 | 1.83 |
| MC00300 | h | MAQUINA NEUMATICA PARA BOQUILLAS DE AIRE-AGUA (maquinaria; 12/09/2010) | 0.15 | 1.85 | 0.28 |
| MC00200 | h | COMPRESOR PARA PROYECTAR (maquinaria; 09/10/2007) | 0.15 | 2.67 | 0.40 |
| WW00300_2 | ml | INSPECCION CON CCTV | 1 | 0.55 | 0.55 |
| WW00300_3 | m3 | AGUA POTABLE | 1.5 | 1.04 | 1.56 |
|  |  | Total |  |  | 6.49 |

**E-R01** Ud CORTE INTERNO DE MANGA CON ROBOT
1 Ud × 362.14 (383.87 con costes indirectos) = 383.87
Ud.- Corte interno del encamisado de la manga en las derivaciones con la tubería rehabilitada, mediante robot y sellado de la manga en la derivación.

| Código | Ud | Descripción | Rendimiento | Precio | Importe |
|---|---|---|---|---|---|
| TO02100 | h. | OFICIAL 1ª | 4 | 19.23 | 76.92 |
| TP00100 | h. | PEON ESPECIAL | 4 | 18.28 | 73.12 |
| WW00300_2 | ml | INSPECCION CON CCTV | 2 | 0.55 | 1.10 |
| WW00300_6 | h. | ROBOT (maquinaria; 28/09/2012) | 4 | 52.5 | 210.00 |
| WW00300 | u | MATERIAL COMPLEMENTARIO O AUXILIAR | 2 | 0.5 | 1.00 |
|  |  | Total |  |  | 362.14 |

| Medición | Uds. | Parcial |
|---|---|---|
| nudo 5. Caudalimetro y manometro | 1 | 1.00 |
| Total |  | 1 |

**E-R10** Ud RECIBIDO DE MANGA EN DERIVACION EXISTENTE
3 Ud × 371.59 (393.89 con costes indirectos) = 1181.67
Recibido de la manga de rehabilitación en derivacion existente, incluyendo la retirada de elementos existentes en la derivación, corte de la manga de rehabilitación y recibido manual de la misma con la derivación con resina epoxi sikadur 31 CF o similar, apta para contacto con agua potable, y reconexión con elementos existentes. Totalmente instalada y probada.

| Código | Ud | Descripción | Rendimiento | Precio | Importe |
|---|---|---|---|---|---|
| TO02100 | h. | OFICIAL 1ª | 5 | 19.23 | 96.15 |
| TP00200 | h. | PEON ORDINARIO | 5 | 18.28 | 91.40 |
| CC-DES-003 | dm3 | RESINA EPOXI. USO ALIM. | 8 | 19.88 | 159.04 |
| WW00300 | u | MATERIAL COMPLEMENTARIO O AUXILIAR | 50 | 0.5 | 25.00 |
|  |  | Total |  |  | 371.59 |

| Medición | Uds. | Parcial |
|---|---|---|
| nudo 5. Caudalimetro y manometro | 1 | 1.00 |
| nudo 4 a piezas inox existentes | 2 | 2.00 |
| Subtotal |  | 3.00 |
| Total |  | 3 |

### 01.04 OBRAS DE FÁBRICA
Importe: 9284.28

**E-OF03** Ud ARQUETA PARA REGISTRO DE DIÁMETRO 35 CM
10 Ud × 143.45 (152.06 con costes indirectos) = 1520.60
Ud.- Arqueta para válvula de compuerta, ventosa o purga de aire compuesta de fuste de fábrica de ladrillo de un pie y registro de fundición dúctil elaborado según croquis en norma de abastecimiento de la empresa suministradora.

| Código | Ud | Descripción | Rendimiento | Precio | Importe |
|---|---|---|---|---|---|
| AGM00500 | m3 | MORTERO DE CEMENTO CEM II/A-L 32 (material; 28/09/2012) | 0.1 | 45.84 | 4.58 |
| 03HMM00002 | m3 | HORMIGÓN EN MASA HM-20/P/40/IIa EN CIMIENTOS (material; 04/04/2006) | 0.15 | 54.42 | 8.16 |
| TO02100 | h. | OFICIAL 1ª | 1.5 | 19.23 | 28.85 |
| TP00200 | h. | PEON ORDINARIO | 1.5 | 18.28 | 27.42 |
| FL00700 | mu | LADRILLO CERÁM. C/V MACIZO 24x11,5x5 cm (material; 28/09/2012) | 0.154 | 267.3 | 41.16 |
| PA009185 | ud | REGISTRO ABAST DUCTIL C/D-FIJ 315 MM | 1 | 28.28 | 28.28 |
| WW00300 | u | MATERIAL COMPLEMENTARIO O AUXILIAR | 10 | 0.5 | 5.00 |
|  |  | Total |  |  | 143.45 |

| Medición | Uds. | Parcial |
|---|---|---|
| nudo 6. válvula de 250 mm | 1 | 1.00 |
| nudo 6. ventosa | 1 | 1.00 |
| nudo 6. válvula de 250 mm | 1 | 1.00 |
| nudo 7. válvulas de 200 mm | 2 | 2.00 |
| nudo 7. purga | 1 | 1.00 |
| nudo 10. válvula de 250 mm | 2 | 2.00 |
| nudo 7. desagüe |  |  |
| nudo 8 | 1 | 1.00 |
| nudo 1. desagüe | 1 | 1.00 |
| Subtotal |  | 10.00 |
| Total |  | 10 |

**E-OF07** Ud ARQUETA PARA REGISTRO DE DIÁMETRO 65 CM
7 Ud × 267.1 (283.13 con costes indirectos) = 1981.91
Ud.- Arqueta para válvula de mariposa con solera de hormigón H-200, fuste de fábrica de ladrillo de 1 pie enfoscado y embocadura de hormigón con tapa de fundición dúctil de 65 cm de diámetro, elaborado según croquis en norma de abastecimiento de la empresa suministradora.

| Código | Ud | Descripción | Rendimiento | Precio | Importe |
|---|---|---|---|---|---|
| TO02100 | h. | OFICIAL 1ª | 2 | 19.23 | 38.46 |
| TP00200 | h. | PEON ORDINARIO | 2 | 18.28 | 36.56 |
| UA007 | u | PATE DE PVC (material; 04/04/2006) | 4 | 3.75 | 15.00 |
| FL00700 | mu | LADRILLO CERÁM. C/V MACIZO 24x11,5x5 cm | 0.25 | 267.3 | 66.83 |
| AGM00500 | m3 | MORTERO DE CEMENTO CEM II/A-L 32 | 0.25 | 45.84 | 11.46 |
| 03HMM00002 | m3 | HORMIGÓN EN MASA HM-20/P/40/IIa EN CIMIENTOS | 0.35 | 54.42 | 19.05 |
| PA009442 | ud | REGISTRO ABASTE C/ANAG D-400 600 MM (material; 01/04/2009) | 1 | 74.74 | 74.74 |
| WW00300 | u | MATERIAL COMPLEMENTARIO O AUXILIAR | 10 | 0.5 | 5.00 |
|  |  | Total |  |  | 267.1 |

| Medición | Uds. | Parcial |
|---|---|---|
| nudo 1. válvula de 600 mm | 1 | 1.00 |
| nudo 3. válvula en derivación | 1 | 1.00 |
| nudo 10. válvula de 250 mm | 1 | 1.00 |
| nudo 9. válvula de 250 mm e instrumentacion | 1 | 1.00 |
| nudo 10. instrumentación | 1 | 1.00 |
| nudo 11. instrumentación | 1 | 1.00 |
| nudo 12 valvula | 1 | 1.00 |
| Subtotal: nudo 7 valvula sector |  | 7.00 |
| Total |  | 7 |

**E-OF08** Ud CAMARA HORMIGÓN ARMADO 2,00X1,80X3,00 M.
0 Ud × 4225.72 (4479.26 con costes indirectos) = 0.00
Cámara de hormigón armado de dimensiones interiores 2,00 x 1,80 x 3,00 m., espesor de solera, muros y losa de 0,30 m, Realizada según detalle técnico de la NT-001 de Emacsa, incluyendo, demolición de pavimento, entibación, excavación con carga y transporte a vertedero autorizado, encofrado, armado con acero B-500-S en # Ø 12 a 20, Hormigonado con HA-25/B20/IIa, trasdosado con arena compactada, pates de PP, Losa armada desmontable, Tapa y marco de F/d D-400, reposición del pavimento, totalmente terminada.

| Código | Ud | Descripción | Rendimiento | Precio | Importe |
|---|---|---|---|---|---|
| AUX-E-OC08 | m3 | EXCAVACIÓN MECÁNICA EN ZANJAS (material) | 54.19 | 10.44 | 565.74 |
| AUX-E-OC05 | m3 | CARGA MECÁNICA Y TRANSPORTE (material) | 54.19 | 4.33 | 234.64 |
| AUX-E-OC10 | m3 | RELLENO ZANJAS CON ARENA GRUESA (material) | 16.5 | 11.09 | 182.99 |
| 03HMM00002 | m3 | HORMIGÓN EN MASA HM-20/P/40/IIa EN CIMIENTOS | 0.62 | 54.42 | 33.74 |
| 3163 | m3 | SUMINISTRO Y COLOCACIÓN DE HORMIGÓN HA-25/B/20/I (material; 28/09/2012) | 11.66 | 60.26 | 702.63 |
| 3161 | kg | ACERO CORRUGADO, LABRADO Y COLOCADO (material; 21/04/2008) | 932.8 | 0.81 | 755.57 |
| 3160 | m2 | ENCOFRADO DE MADERA EN CUALQUIER TIPO DE PARAMENTO (material) | 62.4 | 25.06 | 1563.74 |
| 3141 | U | SUMINSTRO Y COLOCACIÓN DE PATE DE PVC (material; 04/04/2006) | 10 | 7.41 | 74.10 |
| 3438 | U | TAPA F/DUCTIL D/400 (material; 21/09/2007) | 1 | 112.57 | 112.57 |
|  |  | Total |  |  | 4225.72 |

**E-OF01** m3 HORMIGÓN HA-25/P/20/IIa PARA ANCLAJES (04/04/2006)
73.41 m3 × 74.3 (78.76 con costes indirectos) = 5781.77
m3.- Hormigón para armar HA-25/P/20/IIa, consistencia plástica y tamaño máximo del árido 20 mm, para anclajes suministrado y puesto en obra, incluso p.p. de vibrado y curado; según instrucción EHE y CTE. Medido el volumen ejecutado.

| Código | Ud | Descripción | Rendimiento | Precio | Importe |
|---|---|---|---|---|---|
| TO02100 | h. | OFICIAL 1ª | 0.05 | 19.23 | 0.96 |
| TP00200 | h. | PEON ORDINARIO | 0.6 | 18.28 | 10.97 |
| CH02920 | m3 | HORMIGÓN HA-25/P/20/IIa, SUMINISTRADO (material; 28/09/2012) | 1.03 | 60.26 | 62.07 |
| MV00100 | h | VIBRADOR (maquinaria; 04/04/2006) | 0.2 | 1.51 | 0.30 |
|  |  | Total |  |  | 74.3 |

| Medición | Uds. | Largo | Parcial |
|---|---|---|---|
| n1. desague | 1 | 3.57 | 3.57 |
| n3. salida 400 | 1 | 4.64 | 4.64 |
| n3. codo | 1 | 4.04 | 4.04 |
| n3. reduccion | 1 | 2.86 | 2.86 |
| n4.ventosa | 1 | 3.27 | 3.27 |
| n4. desague | 1 | 3.57 | 3.57 |
| n6. ventosa | 1 | 1.31 | 1.31 |
| n6. salida 250 | 1 | 3.77 | 3.77 |
| n6. codo 250 | 1 | 0.22 | 0.22 |
| n7. salida200 | 2 | 7.14 | 14.28 |
| n7.codo 200 | 3 | 1.64 | 4.92 |
| n7 desagüe | 1 | 0.71 | 0.71 |
| n8. codo | 1 | 3.09 | 3.09 |
| n8. reduccion | 1 | 1.45 | 1.45 |
| n10. salida 250 | 1 | 3.77 | 3.77 |
| n 11. caudalimetro | 1 | 3.41 | 3.41 |
| n13. salida 500 | 1 | 5.44 | 5.44 |
| n13. codo 600 | 1 | 9.09 | 9.09 |
| Subtotal |  |  | 73.41 |
| Total |  |  | 73.41 |

### 01.05 INSTRUMENTACIÓN Y CONTROL (14/09/2006)
Importe: 27149.2

**E-IC01** Ud CUADRO ELECTRICO Y AUTOMATA (21/09/2007)
2 Ud × 4850.04 (5141.04 con costes indirectos) = 10282.08
Ud.- de elementos para armario eléctrico y de control con los siguientes componentes para cada punto de control:
Armario metálico de fijación mural de 800x600x300 mm. IP66, termostato, resistencia calefactora de 30 W, interruptor de puerta, protección diferencial y magnetotérmica, fuente de alimentación 220 VAC/12 VDC 5 A., SAI Off Line 600 VA, aislador galvánico de dos canales, selectores para mando de una válvula (Local/remoto y abrir/cerrar), pilotos de señalización, pp de material menudo, esquemas, montaje, embalaje, transporte e instalación.
Autómata de control para 1 punto de medida (PLC S7 200 CPU 224 AC 14ED 10SD 4EA 0SA, Batería de respaldo con reloj de tiempo real, adaptador RS232/PPI, cableado a bornas, borneros de 14 ED 10SD Relé, y 4 EA y pp de naterial menudo, incluso esquemas y montaje) incluso programación del PLC y puesta en servicio.
Sistema de comunicación para estación remota compuesto por Radiomódem para banda UHF, accesorios de comunicaciones (antena para interior de armario 3dB de ganancia, cable coaxial RG 213, pp material menudo, montaje e instalación)

| Código | Ud | Descripción | Rendimiento | Precio | Importe |
|---|---|---|---|---|---|
| TO01800 | h | OF. 1ª ELECTRICISTA (mano de obra; 28/09/2012) | 4 | 19.23 | 76.92 |
| TP00100 | h. | PEON ESPECIAL | 4 | 18.28 | 73.12 |
| PCUADRO | u | CUADRO ELÉCTRICO (material; 21/09/2007) | 1 | 1850 | 1850.00 |
| PAUTOMATA | u | Autómata de control para 1 punto de medida (PLC S7 200 CPU 224 AC 14ED 10SD 4EA 0SA, Batería de respaldo con reloj de tiempo real, adaptador RS232/PPI, cableado a bornas, borneros de 14 ED 10SD Relé, y 4 EA y pp de naterial menudo, incluso esquemas y montaje) incluso programación del PLC y puesta en servicio. (material; 21/09/2007) | 1 | 1650 | 1650.00 |
| PCOMUN | u | COMUNICACIONES (material; 21/09/2007) | 1 | 1200 | 1200.00 |
|  |  | Total |  |  | 4850.04 |

| Medición | Uds. | Parcial |
|---|---|---|
| n1 | 1 | 1.00 |
| n12 | 1 | 1.00 |
| Subtotal |  | 2.00 |
| Total |  | 2 |

**E-IC02** Ud ARMARIO ELÉCTRICO (21/09/2007)
2 Ud × 1650.04 (1749.04 con costes indirectos) = 3498.08
Ud.- armario de hormigón prefabricado (1500 x 1200 x 400 mm) con puerta de chapa galvanizada pintada, protección IK10, con cerradura tipo Ormazábal o similar y llave personalizada, placa de montaje incorporada, recibido en roza de nivelación, rematando con zócalo de fábrica de larillo visto de 1/2 pie de espesor y 14 cm de altura.

| Código | Ud | Descripción | Rendimiento | Precio | Importe |
|---|---|---|---|---|---|
| TO01800 | h | OF. 1ª ELECTRICISTA | 4 | 19.23 | 76.92 |
| TP00100 | h. | PEON ESPECIAL | 4 | 18.28 | 73.12 |
| PARMARIO | u | ARMARIO ELÉCTRICO (material; 21/09/2007) | 1 | 1500 | 1500.00 |
|  |  | Total |  |  | 1650.04 |

| Medición | Uds. | Parcial |
|---|---|---|
| n1 | 1 | 1.00 |
| n12 | 1 | 1.00 |
| Subtotal |  | 2.00 |
| Total |  | 2 |

**E-IC03** Ud ACOMETIDA ELÉCTRICA (21/09/2007)
2 Ud × 1725.06 (1828.56 con costes indirectos) = 3657.12
Ud.- Acometida electrica para instrumentación de válvula, con caja general de protección de tres polos más neutro, fusibles de 40 A., espacio para contador trifásico a instalar por la compañía suministradora, caja estanca para limitador, y cuadro de protección en caja modular de PVC IP55, consistente en interruptor diferencial 40A/4p/30mA e interruptor magnetotérmico 25A/4p, y protección de toma de tierra mediante pica de acero cobrizado de 2 m. de longitud, incluso accesorios de sujección, y conexión a cableado de instrumentación de la válvula, totalmente instalada, conexionada y probada, incluso solicitud y tramitaciones administrativas necesarias (solictudes en compañía suministradora, permisos municipales, etc...).Se incluye la obra civil necesaria desde el punto de toma que facilite la compañía eléctrica hasta caja general, hasta 25 m de longitud. Totalmente instalado y probado.

| Código | Ud | Descripción | Rendimiento | Precio | Importe |
|---|---|---|---|---|---|
| TO01800 | h | OF. 1ª ELECTRICISTA | 6 | 19.23 | 115.38 |
| TP00100 | h. | PEON ESPECIAL | 6 | 18.28 | 109.68 |
| PACOMELECT | u | ACOMETIDA ELÉCTRICA (material; 21/09/2007) | 1 | 1500 | 1500.00 |
|  |  | Total |  |  | 1725.06 |

| Medición | Uds. | Parcial |
|---|---|---|
| n1 | 1 | 1.00 |
| n12 | 1 | 1.00 |
| Subtotal |  | 2.00 |
| Total |  | 2 |

**E-IC04** Ud IMPLEMENTACIÓN TELECONTROL (21/09/2007)
2 Ud × 3337.55 (3537.8 con costes indirectos) = 7075.60
Ud.- Integración de la actuación en software SCADA existente (plataforma archestra de Wonderware), consistente en la creación y modificación de las pantallas necesarias para el control total del armario, así como la ampliación de alarmas, históricos de datos y eventos para recoger las señales a medir y actuar. Totalmente programado, probado y funcionando.
Integración en software de elementos de las estaciones maestras existentes. Consistente en las modificaciones necesarias para la inclusión de la nueva esatación remota en el sistema de comunicaciones existente mediante comunicaciones GPRS. Totalmente programado, probado y funcionando.
Integración en PLC maestro de la nueva estación remota, consistente en la programación necesaria en el autómata maestro para incorporar la nueva remota al sistema de telecontrol. Totalmente programado, probado y funcionando.

| Código | Ud | Descripción | Rendimiento | Precio | Importe |
|---|---|---|---|---|---|
| TO01800 | h | OF. 1ª ELECTRICISTA | 5 | 19.23 | 96.15 |
| TP00100 | h. | PEON ESPECIAL | 5 | 18.28 | 91.40 |
| PTELECONT | u | TELECONTROL (material; 21/09/2007) | 1 | 3150 | 3150.00 |
|  |  | Total |  |  | 3337.55 |

| Medición | Uds. | Parcial |
|---|---|---|
| n1 | 1 | 1.00 |
| n12 | 1 | 1.00 |
| Subtotal |  | 2.00 |
| Total |  | 2 |

**E-IC10** Ud ACTUADOR VÁLVULA MARIPOSA Ø600 MM (14/09/2006)
2 Ud × 1243.55 (1318.16 con costes indirectos) = 2636.32
Ud. de actuador motorizado para accionamiento de válvula de mariposa de 600 mm, sobre válvula ya instalada, totalmente instalado y probado

| Código | Ud | Descripción | Rendimiento | Precio | Importe |
|---|---|---|---|---|---|
| TO01800 | h | OF. 1ª ELECTRICISTA | 10 | 19.23 | 192.30 |
| TP00100 | h. | PEON ESPECIAL | 10 | 18.28 | 182.80 |
| ACT E-IC10 | UD | ACTUADOR (material; 28/09/2012) | 1 | 843.45 | 843.45 |
| WW00400 | u | PEQUEÑO MATERIAL | 100 | 0.25 | 25.00 |
|  |  | Total |  |  | 1243.55 |

| Medición | Uds. | Parcial |
|---|---|---|
| n1 | 1 | 1.00 |
| n12 | 1 | 1.00 |
| Subtotal |  | 2.00 |
| Total |  | 2 |

## 02 TRAMO ALCANT 1 TORRECILLA
Importe: 348791.49

### 02.01 OBRA CIVIL
Importe: 56134.69

**E-OC06** ML CORTE MECÁNICO DE PAVIMENTO
120 ML × 2.23 (2.36 con costes indirectos) = 283.20

| Medición | Uds. | Largo | Ancho | Parcial |
|---|---|---|---|---|
| Ovoide 100x150 | 2 | 3 | 4 | 24.00 |
| Ovoide 70 x 100 | 2 | 2 | 3 | 12.00 |
| Ovoide 50 x 80 | 2 | 3 | 3 | 18.00 |
| reparacion colapsos tuberia | 2 | 6 | 4 | 48.00 |
| imbornal | 2 | 9 |  | 18.00 |
| Subtotal |  |  |  | 120.00 |
| Total |  |  |  | 120 |

**E-OC07** m2 ROTURA Y REPOSICIÓN DE AGLOMERADO ASFÁLTICO EN CALZADA
127.7 m2 × 45.95 (48.71 con costes indirectos) = 6220.27

| Medición | Uds. | Largo | Ancho | Alto | Parcial |
|---|---|---|---|---|---|
| Ovoide 100x150 | 1 | 3 | 4 | 2.5 | 30.00 |
| Ovoide 70 x 100 | 1 | 2 | 4 | 2.5 | 20.00 |
| Ovoide 50 x 80 | 1 | 3 | 3 | 2.5 | 22.50 |
| reparacion colapsos tuberia | 1 | 6 | 4 | 2 | 48.00 |
| imbornal | 1 | 9 | 0.8 |  | 7.20 |
| Subtotal |  |  |  |  | 127.70 |
| Total |  |  |  |  | 127.7 |

**E-OC08** m3 EXCAVACIÓN MECÁNICA EN ZANJAS
493.01 m3 × 10.44 (11.07 con costes indirectos) = 5457.62

| Medición | Uds. | Largo | Ancho | Alto | Parcial |
|---|---|---|---|---|---|
| Ovoide 100x150 | 3 | 4 | 2.5 | 4.7 | 141.00 |
| Ovoide 70 x 100 | 2 | 4 | 2.5 | 3.7 | 74.00 |
| Ovoide 50 x 80 | 3 | 3 | 2.5 | 4.1 | 92.25 |
| reparacion colapsos tuberia | 6 | 4 | 2 | 3.75 | 180.00 |
| imbornal | 1 | 9 | 0.8 | 0.8 | 5.76 |
| Subtotal |  |  |  |  | 493.01 |
| Total |  |  |  |  | 493.01 |

**E-OC09** m3 EXCAVACIÓN MANUAL
60 m3 × 36.56 (38.75 con costes indirectos) = 2325.00

**E-OC05** m3 CARGA MECÁNICA Y TRANSPORTE
620.73 m3 × 4.33 (4.59 con costes indirectos) = 2849.15

| Medición | Uds. | Largo | Ancho | Parcial |
|---|---|---|---|---|
| Excavación mecanica | 493.01 |  |  | 493.01 |
| Excavación manual | 60 |  |  | 60.00 |
| Pavimentos | 1 | 127.7 | 0.3 | 38.31 |
| demolición de pozos | 1 | 29.41 |  | 29.41 |
| Subtotal |  |  |  | 620.73 |
| Total |  |  |  | 620.73 |

**E-OC10** m3 RELLENO ZANJAS CON ARENA GRUESA
98.15 m3 × 11.09 (11.76 con costes indirectos) = 1154.24

| Medición | Uds. | Largo | Ancho | Alto | Parcial |
|---|---|---|---|---|---|
| Ovoide 100x150 | 3 | 4 | 2.5 | 1.8 | 54.00 |
| Ovoide 70 x 100 | 2 | 4 | 2.5 | 1.3 | 26.00 |
| Ovoide 50 x 80 | 3 | 3 | 2.5 | 1.1 | 24.75 |
| reparacion colapsos tuberia | 6 | 4 | 2 | 1.5 | 72.00 |
| dto pozos | -9 | 2 | 1.8 |  | -32.40 |
| dto tuberías | -9 | 2 | 0.7 |  | -12.60 |
|  | -6 | 4 | 2 | 0.7 | -33.60 |
| Subtotal |  |  |  |  | 98.15 |
| Total |  |  |  |  | 98.15 |

**E-OC11** m3 RELLENO ZANJAS ZAHORRA ARTIFICIAL
329.01 m3 × 11.18 (11.85 con costes indirectos) = 3898.77

| Medición | Uds. | Largo | Ancho | Parcial |
|---|---|---|---|---|
| Excavación mecanica | 493.01 |  |  | 493.01 |
| Excavación manual | 60 |  |  | 60.00 |
| Dto arena | -176 |  |  | -176.00 |
| Dto pozos | -8 | 2 | 3 | -48.00 |
| Subtotal |  |  |  | 329.01 |
| Total |  |  |  | 329.01 |

**E-OC12** m2 ENTIBACIÓN CUAJADA EN EXCAVACIONES
425.8 m2 × 16.62 (17.62 con costes indirectos) = 7502.60

| Medición | Uds. | Largo | Ancho | Alto | Parcial |
|---|---|---|---|---|---|
| Ovoide 100x150 | 3 | 4 | 2 | 4.7 | 112.80 |
| Ovoide 70 x 100 | 2 | 4 | 2 | 3.7 | 59.20 |
| Ovoide 50 x 80 | 3 | 3 | 2 | 4.1 | 73.80 |
| reparacion colapsos tuberia | 6 | 4 | 2 | 3.75 | 180.00 |
| Subtotal |  |  |  |  | 425.80 |
| Total |  |  |  |  | 425.8 |

**E-OC14** m3 DEMOLICIÓN DE FÁBRICA DE LADRILLO CON MEDIOS MECÁNICOS Y MANUALES
26.4 m3 × 52.26 (55.4 con costes indirectos) = 1462.56

| Medición | Uds. | Largo | Alto | Parcial |
|---|---|---|---|---|
| Ovoide 100x150 | 4 | 0.86 | 4.7 | 16.17 |
| Ovoide 70 x 100 | 1 | 0.86 | 3.7 | 3.18 |
| Ovoide 50 x 80 | 2 | 0.86 | 4.1 | 7.05 |
| Subtotal |  |  |  | 26.40 |
| Total |  |  |  | 26.4 |

**REH0106** ML SECCIÓN OVOIDE HASTA H=105 CM EJECUTADA IN SITU
20 ML × 284.64 (301.72 con costes indirectos) = 6034.40
Ejecución in situ de colector de sección ovoide/abovedada de altura hasta 105 cm, de dimensiones iguales a las del tramo a sustituir, realizada con hormigón HA-25/P/20/lla+Qb con cemento SR con un espesor mínimo de pared de 0,15 m. y armado a una cara malla electrosoldada # Ø 8/0,20 B-500-T, preparación de la superficie, encofrado y desencofrado interior y exterior con madera en tramos rectos y curvos, bombeo del hormigón, incluso p.p. de ejecución y recibido de conexiones con la red existente y refuerzo exterior de las mismas con hormigón HM-20/P/20/I. sin incluir excavacion ni materiales de relleno. Realizado según normas EMACSA, medida la longitud realmente ejecutada.

| Código | Ud | Descripción | Rendimiento | Precio | Importe |
|---|---|---|---|---|---|
| TO02100 | h. | OFICIAL 1ª | 0.1 | 19.23 | 1.92 |
| TP00100 | h. | PEON ESPECIAL | 0.2 | 18.28 | 3.66 |
| MG00120 | h | CAMION GRUA 12 TM | 0.2 | 27.94 | 5.59 |
| MB00200 | h | BOMBA DE HORMIGONAR (maquinaria; 19/08/2012) | 0.1 | 55.84 | 5.58 |
| CH04000 | m3 | HORMIGON HM-20/B/20/I, SUMINISTRADO (material; 28/09/2012) | 0.3 | 55.9 | 16.77 |
| 3160 | m2 | ENCOFRADO DE MADERA EN CUALQUIER TIPO DE PARAMENTO | 6.56 | 25.06 | 164.39 |
| 03AMM00011 | kg | ACERO ME B500T EN MALLA ELECTROSOLDADA (material; 21/04/2008) | 25.04 | 1.26 | 31.55 |
| 05HHM00003 | m3 | HORMIGÓN PARA ARMAR HA-25/P/20/IIa (material; 04/04/2006) | 0.76 | 72.6 | 55.18 |
|  |  | Total |  |  | 284.64 |

| Medición | Uds. | Largo | Parcial |
|---|---|---|---|
| colapsos | 2 | 4 | 8.00 |
| para zona pozos | 6 | 2 | 12.00 |
| Subtotal |  |  | 20.00 |
| Total |  |  | 20 |

**REH0107** ML SECCIÓN OVOIDE HASTA H=150 CM EJECUTADA IN SITU
22 ML × 410.26 (434.88 con costes indirectos) = 9567.36
Ejecución in situ de colector de sección ovoide/abovedada de altura hasta 150 cm, de dimensiones iguales a las del tramo a sustituir, realizada con hormigón HA-25/P/20/lla+Qb con cemento SR con un espesor mínimo de pared de 0,15 m. y armado a una cara malla electrosoldada # Ø 8/0,20 B-500-T, preparación de la superficie, encofrado y desencofrado interior y exterior con madera en tramos rectos y curvos, bombeo del hormigón, incluso p.p. de ejecución y recibido de conexiones con la red existente y refuerzo exterior de las mismas con hormigón HM-20/P/20/I. sin incluir excavacion ni materiales de relleno. Realizado según normas EMACSA, medida la longitud realmente ejecutada.

| Código | Ud | Descripción | Rendimiento | Precio | Importe |
|---|---|---|---|---|---|
| TO02100 | h. | OFICIAL 1ª | 0.1 | 19.23 | 1.92 |
| TP00100 | h. | PEON ESPECIAL | 0.2 | 18.28 | 3.66 |
| MG00120 | h | CAMION GRUA 12 TM | 0.2 | 27.94 | 5.59 |
| MB00200 | h | BOMBA DE HORMIGONAR | 0.2 | 55.84 | 11.17 |
| CH04000 | m3 | HORMIGON HM-20/B/20/I, SUMINISTRADO | 0.5 | 55.9 | 27.95 |
| 3160 | m2 | ENCOFRADO DE MADERA EN CUALQUIER TIPO DE PARAMENTO | 9.14 | 25.06 | 229.05 |
| 03AMM00011 | kg | ACERO ME B500T EN MALLA ELECTROSOLDADA | 35.34 | 1.26 | 44.53 |
| 05HHM00003 | m3 | HORMIGÓN PARA ARMAR HA-25/P/20/IIa | 1.19 | 72.6 | 86.39 |
|  |  | Total |  |  | 410.26 |

| Medición | Uds. | Largo | Parcial |
|---|---|---|---|
| colapsos | 4 | 4 | 16.00 |
| para zona pozos | 3 | 2 | 6.00 |
| Subtotal |  |  | 22.00 |
| Total |  |  | 22 |

**REH0115** UD SUMINSTRO Y COLOCACIÓN DE PATE DE PVC (04/04/2006)
39 UD × 18.75 (19.88 con costes indirectos) = 775.32
U.-Suministro y colocación de pate de PVC tipo "Sugar" instalado en pozo de registro o arqueta de cualquier profundidad y diámetro y retirada de los existente según normas de EMACSA.

| Código | Ud | Descripción | Rendimiento | Precio | Importe |
|---|---|---|---|---|---|
| TO02100 | h. | OFICIAL 1ª | 0.4 | 19.23 | 7.69 |
| TP00100 | h. | PEON ESPECIAL | 0.4 | 18.28 | 7.31 |
| UA007 | u | PATE DE PVC | 1 | 3.75 | 3.75 |
|  |  | Total |  |  | 18.75 |

| Medición | Uds. | Largo | Parcial |
|---|---|---|---|
|  | 3 | 13 | 39.00 |
| Total |  |  | 39 |

**REH0108** UD CIMENTACIÓN DE POZO DE REGISTRO (01/03/2005)
8 UD × 75.44 (79.97 con costes indirectos) = 639.76
U.-Cimentación de pozo de registro de alcantarillado según normas de EMACSA.

| Código | Ud | Descripción | Rendimiento | Precio | Importe |
|---|---|---|---|---|---|
| TO02100 | h. | OFICIAL 1ª | 0.2 | 19.23 | 3.85 |
| TP00100 | h. | PEON ESPECIAL | 0.4 | 18.28 | 7.31 |
| MG00120 | h | CAMION GRUA 12 TM | 0.4 | 27.94 | 11.18 |
| MB00200 | h | BOMBA DE HORMIGONAR | 0.1 | 55.84 | 5.58 |
| CH04000 | m3 | HORMIGON HM-20/B/20/I, SUMINISTRADO | 0.85 | 55.9 | 47.52 |
|  |  | Total |  |  | 75.44 |

**REH0110** ML POZO DE REGISTRO 1,20 M. HORMIGÓN PREFABRICADO (01/03/2005)
15.08 ML × 204.04 (216.28 con costes indirectos) = 3261.50
ML.-Pozo de registro de diámetro interior 1,20 m de hormigón prefabricado y p.p. de pate "sugar", según normas de EMACSA.

| Código | Ud | Descripción | Rendimiento | Precio | Importe |
|---|---|---|---|---|---|
| TO02100 | h. | OFICIAL 1ª | 0.8 | 19.23 | 15.38 |
| TP00100 | h. | PEON ESPECIAL | 0.8 | 18.28 | 14.62 |
| MG00120 | h | CAMION GRUA 12 TM | 0.4 | 27.94 | 11.18 |
| P02EPA180 | ud | Anillo poz.ench-camp.circ.HA h=1m D=1200 (material; 26/02/2009) | 1 | 137.56 | 137.56 |
| P02EPW100 | ud | Jta.goma base pozo ench.-camp. D=1200 (material; 26/02/2009) | 1 | 14.05 | 14.05 |
| UA007 | u | PATE DE PVC | 3 | 3.75 | 11.25 |
|  |  | Total |  |  | 204.04 |

| Medición | Uds. | Largo | Parcial |
|---|---|---|---|
|  | 2 | 3.46 | 6.92 |
|  | 1 | 4 | 4.00 |
|  | 1 | 4.16 | 4.16 |
| Subtotal |  |  | 15.08 |
| Total |  |  | 15.08 |

**REH0111** ML POZO DE REGISTRO 1,50 M. FÁBRICA DE LADRILLO
9.05 ML × 237.35 (251.59 con costes indirectos) = 2276.89
ML.-Pozo de registro de diámetro interior 1,50 m de fábrica de ladrillo de 1 pie , enfoscado y p.p. de pate "sugar", según normas de EMACSA.

| Código | Ud | Descripción | Rendimiento | Precio | Importe |
|---|---|---|---|---|---|
| TO02100 | h. | OFICIAL 1ª | 4 | 19.23 | 76.92 |
| TP00100 | h. | PEON ESPECIAL | 4 | 18.28 | 73.12 |
| UA007 | u | PATE DE PVC | 4 | 3.75 | 15.00 |
| FL01300 | mu | LADRILLO CERÁM. PERF. TALADRO PEQUEÑO REVESTIR 24x11,5x5 cm (material; 28/09/2012) | 0.48 | 73.92 | 35.48 |
| AGM00500 | m3 | MORTERO DE CEMENTO CEM II/A-L 32 | 0.4 | 45.84 | 18.34 |
| MK00100 | h | CAMION BASCULANTE | 0.25 | 23.53 | 5.88 |
| ME00400 | h | RETROEXCAVADORA | 0.33 | 32.15 | 10.61 |
| WW00300 | u | MATERIAL COMPLEMENTARIO O AUXILIAR | 4 | 0.5 | 2.00 |
|  |  | Total |  |  | 237.35 |

| Medición | Uds. | Largo | Parcial |
|---|---|---|---|
|  | 1 | 4.56 | 4.56 |
|  | 1 | 4.49 | 4.49 |
| Subtotal |  |  | 9.05 |
| Total |  |  | 9.05 |

**REH0112** ML POZO DE REGISTRO 1,50 M.HORMIGÓN PREFABRICADO (01/03/2005)
4.12 ML × 224.57 (238.04 con costes indirectos) = 980.72
ML.-Pozo de registro de diámetro interior 1,50 m de hormigón prefabricado y p.p. de pate "sugar", según normas de EMACSA.

| Código | Ud | Descripción | Rendimiento | Precio | Importe |
|---|---|---|---|---|---|
| TO02100 | h. | OFICIAL 1ª | 0.8 | 19.23 | 15.38 |
| TP00100 | h. | PEON ESPECIAL | 0.8 | 18.28 | 14.62 |
| MG00120 | h | CAMION GRUA 12 TM | 0.4 | 27.94 | 11.18 |
| P02EPA180-2 | ud | Anillo poz.ench-camp.circ.HA h=1m D=1500 (material; 28/09/2012) | 1 | 155.62 | 155.62 |
| P02EPW100-2 | ud | Jta.goma base pozo ench.-camp. D=1500 (material; 28/09/2012) | 1 | 16.52 | 16.52 |
| UA007 | u | PATE DE PVC | 3 | 3.75 | 11.25 |
|  |  | Total |  |  | 224.57 |

**REH0113** UD EMBOCADURA DE POZO 1,20 M.
5 UD × 162.09 (171.82 con costes indirectos) = 859.10
U.-Embocadura de pozo de registro de diámetro hasta 1,20 m con marco y tapa de fundición dúctil D-400, según normas de EMACSA.

| Código | Ud | Descripción | Rendimiento | Precio | Importe |
|---|---|---|---|---|---|
| TP00100 | h. | PEON ESPECIAL | 0.3 | 18.28 | 5.48 |
| TO02100 | h. | OFICIAL 1ª | 0.3 | 19.23 | 5.77 |
| SW00700 | u | TAPA Y MARCO SEGÚN MODELO EMACSA (material; 04/04/2006) | 1 | 54.47 | 54.47 |
| MG00120 | h | CAMION GRUA 12 TM | 0.2 | 27.94 | 5.59 |
| WW00300 | u | MATERIAL COMPLEMENTARIO O AUXILIAR | 4 | 0.5 | 2.00 |
| 3160 | m2 | ENCOFRADO DE MADERA EN CUALQUIER TIPO DE PARAMENTO | 1.98 | 25.06 | 49.62 |
| 03AMM00011 | kg | ACERO ME B500T EN MALLA ELECTROSOLDADA | 8.03 | 1.26 | 10.12 |
| 05HHM00003 | m3 | HORMIGÓN PARA ARMAR HA-25/P/20/IIa | 0.4 | 72.6 | 29.04 |
|  |  | Total |  |  | 162.09 |

**REH0114** UD EMBOCADURA DE POZO 1,50 M.
3 UD × 184.35 (195.41 con costes indirectos) = 586.23
U.-Embocadura de pozo de registro de diámetro 1,50 m con marco y tapa de fundición dúctil D-400, según normas de EMACSA.

| Código | Ud | Descripción | Rendimiento | Precio | Importe |
|---|---|---|---|---|---|
| TP00100 | h. | PEON ESPECIAL | 0.3 | 18.28 | 5.48 |
| TO02100 | h. | OFICIAL 1ª | 0.3 | 19.23 | 5.77 |
| SW00700 | u | TAPA Y MARCO SEGÚN MODELO EMACSA | 1 | 54.47 | 54.47 |
| MG00120 | h | CAMION GRUA 12 TM | 0.2 | 27.94 | 5.59 |
| WW00300 | u | MATERIAL COMPLEMENTARIO O AUXILIAR | 4 | 0.5 | 2.00 |
| 3160 | m2 | ENCOFRADO DE MADERA EN CUALQUIER TIPO DE PARAMENTO | 2.21 | 25.06 | 55.38 |
| 03AMM00011 | kg | ACERO ME B500T EN MALLA ELECTROSOLDADA | 11.33 | 1.26 | 14.28 |
| 05HHM00003 | m3 | HORMIGÓN PARA ARMAR HA-25/P/20/IIa | 0.57 | 72.6 | 41.38 |
|  |  | Total |  |  | 184.35 |

### 02.02 REHABILITACIÓN
Importe: 292656.8

**REH0208** ML REHABILITACIÓN DE COLECTOR OVOIDE DE 50 X 80 CM ENCAMISADO IN SITU CONTINUO CON MANGA ESTRUCTURAL (11/12/2007)
118 ML × 407.54 (431.99 con costes indirectos) = 50974.82
m.-Rehabilitación de colector de alcantarillado de sección ovoide de 50 x 80 cm mediante encamisado con manga continua con curado in situ, totalmente estructural (Clase IV AWWA), de espesor mínimo 23 mm, con fieltro de poliéster y membrana interna de polietileno o PVC, impregnada con resina, colocada mediante reversión con agua y curado por recirculación de agua caliente, con la parte proporcional de traslado de equipos, inspección inicial con cámara de T.V. para identificación de acometidas e injerencias, preparación previa del tramo a rehabilitar, realización de taponado y desvío de caudales durante la duración de los trabajos, posterior anulación del desvío ejecutado, adecuación de la manga en los pozos de ataque, llegada y pozos intermedios, inspección final con cámara de T.V. del tramo rehabilitado, incluso, materiales, medios auxiliares y desplazamientos. Todo según normas UNE-EN-11296-4, UNE-EN-12889 y ASTM-F-1216. Medida la longitud ejecutada.

| Código | Ud | Descripción | Rendimiento | Precio | Importe |
|---|---|---|---|---|---|
| TO02100 | h. | OFICIAL 1ª | 0.4 | 19.23 | 7.69 |
| TP00100 | h. | PEON ESPECIAL | 0.8 | 18.28 | 14.62 |
| URHMQ01 | h. | MAQUINARIA DE REHABILITACIÓN CON MANGA REVERSIBLE (maquinaria; 28/09/2012) | 0.2 | 180 | 36.00 |
| WW00300_2 | ml | INSPECCION CON CCTV | 2 | 0.55 | 1.10 |
| URHMQ02 | h. | EQUIPOS DE TAPONADO Y BOMBEO AGUAS RESIDUALES (maquinaria; 28/09/2012) | 0.2 | 35 | 7.00 |
| URHMAT01 | m2 | MANGA ESTRUCTURAL DE REHABILITACIÓN C/RESINA (material; 28/09/2012) | 2.27 | 150 | 340.50 |
| WW00300_3 | m3 | AGUA POTABLE | 0.61 | 1.04 | 0.63 |
|  |  | Total |  |  | 407.54 |

**REH0212** ML REHABILITACIÓN DE COLECTOR OVOIDE DE 70 X 100 CM ENCAMISADO IN SITU CONTINUO CON MANGA ESTRUCTURAL (11/12/2007)
211 ML × 529.89 (561.68 con costes indirectos) = 118514.48
m.-Rehabilitación de colector de alcantarillado de sección ovoide de 70 x 100 cm mediante encamisado con manga continua con curado in situ, totalmente estructural (Clase IV AWWA), de espesor mínimo 28 mm, con fieltro de poliéster y membrana interna de polietileno o PVC, impregnada con resina, colocada mediante reversión con agua y curado por recirculación de agua caliente, con la parte proporcional de traslado de equipos, inspección inicial con cámara de T.V. para identificación de acometidas e injerencias, preparación previa del tramo a rehabilitar, realización de taponado y desvío de caudales durante la duración de los trabajos, posterior anulación del desvío ejecutado, adecuación de la manga en los pozos de ataque, llegada y pozos intermedios, inspección final con cámara de T.V. del tramo rehabilitado, incluso, materiales, medios auxiliares y desplazamientos. Todo según normas UNE-EN-11296-4, UNE-EN-12889 y ASTM-F-1216. Medida la longitud ejecutada.

| Código | Ud | Descripción | Rendimiento | Precio | Importe |
|---|---|---|---|---|---|
| TO02100 | h. | OFICIAL 1ª | 0.54 | 19.23 | 10.38 |
| TP00100 | h. | PEON ESPECIAL | 1.08 | 18.28 | 19.74 |
| URHMQ01 | h. | MAQUINARIA DE REHABILITACIÓN CON MANGA REVERSIBLE | 0.27 | 180 | 48.60 |
| WW00300_2 | ml | INSPECCION CON CCTV | 2 | 0.55 | 1.10 |
| URHMQ02 | h. | EQUIPOS DE TAPONADO Y BOMBEO AGUAS RESIDUALES | 0.27 | 35 | 9.45 |
| URHMAT01 | m2 | MANGA ESTRUCTURAL DE REHABILITACIÓN C/RESINA | 2.93 | 150 | 439.50 |
| WW00300_3 | m3 | AGUA POTABLE | 1.08 | 1.04 | 1.12 |
|  |  | Total |  |  | 529.89 |

**REH0214** ML REHABILITACIÓN DE COLECTOR OVOIDE DE 100 X 150 CM ENCAMISADO IN SITU CONTINUO CON MANGA ESTRUCTURAL (11/12/2007)
142 ML × 757.5 (802.95 con costes indirectos) = 114018.90
m.-Rehabilitación de colector de alcantarillado de sección ovoide de 100 x 150 cm mediante encamisado con manga continua con curado in situ, totalmente estructural (Clase IV AWWA), de espesor mínimo 42 mm, con fieltro de poliéster y membrana interna de polietileno o PVC, impregnada con resina, colocada mediante reversión con agua y curado por recirculación de agua caliente, con la parte proporcional de traslado de equipos, inspección inicial con cámara de T.V. para identificación de acometidas e injerencias, preparación previa del tramo a rehabilitar, realización de taponado y desvío de caudales durante la duración de los trabajos, posterior anulación del desvío ejecutado, adecuación de la manga en los pozos de ataque, llegada y pozos intermedios, inspección final con cámara de T.V. del tramo rehabilitado, incluso, materiales, medios auxiliares y desplazamientos. Todo según normas UNE-EN-11296-4, UNE-EN-12889 y ASTM-F-1216. Medida la longitud ejecutada.

| Código | Ud | Descripción | Rendimiento | Precio | Importe |
|---|---|---|---|---|---|
| TO02100 | h. | OFICIAL 1ª | 0.64 | 19.23 | 12.31 |
| TP00100 | h. | PEON ESPECIAL | 1.28 | 18.28 | 23.40 |
| URHMQ01 | h. | MAQUINARIA DE REHABILITACIÓN CON MANGA REVERSIBLE | 0.32 | 180 | 57.60 |
| WW00300_2 | ml | INSPECCION CON CCTV | 2 | 0.55 | 1.10 |
| URHMQ02 | h. | EQUIPOS DE TAPONADO Y BOMBEO AGUAS RESIDUALES | 0.32 | 35 | 11.20 |
| URHMAT01 | m2 | MANGA ESTRUCTURAL DE REHABILITACIÓN C/RESINA | 4.33 | 150 | 649.50 |
| WW00300_3 | m3 | AGUA POTABLE | 2.3 | 1.04 | 2.39 |
|  |  | Total |  |  | 757.5 |

**REH0402** ML LIMPIEZA DE COLECTOR DE ALCANTARILLADO OVOIDE HASTA 150 CM (09/10/2007)
620 ML × 9.67 (10.25 con costes indirectos) = 6355.00
Ml.- Limpieza de colector de alcantarillado de sección ovoide o abovedada de hasta 1,50 m de altura con camión mixto mediante chorro de agua a presión y ayuda manual en las secciones visitables, verificado con cámara de TV, para poder realizar la rehabilitación.

| Código | Ud | Descripción | Rendimiento | Precio | Importe |
|---|---|---|---|---|---|
| TO02100 | h. | OFICIAL 1ª | 0.15 | 19.23 | 2.88 |
| TP00200 | h. | PEON ORDINARIO | 0.15 | 18.28 | 2.74 |
| MC00300 | h | MAQUINA NEUMATICA PARA BOQUILLAS DE AIRE-AGUA | 0.2 | 1.85 | 0.37 |
| MC00200 | h | COMPRESOR PARA PROYECTAR | 0.2 | 2.67 | 0.53 |
| WW00300_2 | ml | INSPECCION CON CCTV | 1 | 0.55 | 0.55 |
| WW00300_3 | m3 | AGUA POTABLE | 2.5 | 1.04 | 2.60 |
|  |  | Total |  |  | 9.67 |

| Medición | Uds. | Parcial |
|---|---|---|
|  | 118 | 118.00 |
|  | 86 | 86.00 |
|  | 211 | 211.00 |
|  | 205 | 205.00 |
| Subtotal |  | 620.00 |
| Total |  | 620 |

**REH0302** ML REPARACIÓN SOLERA CON MORTERO O RESINA DE SELLADO RAPIDO
40 ML × 56.55 (59.94 con costes indirectos) = 2397.60
Reparación de solera, juntas y fisuras longitudinales y transversales, en colector no visitable, con mortero o resina de sellado rápido, incluyendo saneo previo, aplicación de la resina/mortero e inspección previa y posterior. Totalmente terminado. Medido por metro lineal de colector reparado.

| Código | Ud | Descripción | Rendimiento | Precio | Importe |
|---|---|---|---|---|---|
| TO02100 | h. | OFICIAL 1ª | 0.5 | 19.23 | 9.62 |
| TP00100 | h. | PEON ESPECIAL | 0.5 | 18.28 | 9.14 |
| WW00300_2 | ml | INSPECCION CON CCTV | 2 | 0.55 | 1.10 |
| WW00300_6 | h. | ROBOT | 0.5 | 52.5 | 26.25 |
| E-R33A | dm³ | RESINA EPOXI (material; 28/09/2012) | 0.5 | 19.88 | 9.94 |
| WW00300 | u | MATERIAL COMPLEMENTARIO O AUXILIAR | 1 | 0.5 | 0.50 |
|  |  | Total |  |  | 56.55 |

**REH0303** ML REPARACIÓN MANUAL DE COLECTOR VISITABLE
10 ML × 37.36 (39.6 con costes indirectos) = 396.00
Reparación manual de colector visitable en soleras, juntas y fisuras longitudinales y transversales y de colector visitable con mortero de reparación y resina de sellado, incluyendo saneo previo, aplicación del mortero o la resina e inspección previa y posterior. Totalmente terminado. Medido por metro lineal de colector reparado.

| Código | Ud | Descripción | Rendimiento | Precio | Importe |
|---|---|---|---|---|---|
| TO02100 | h. | OFICIAL 1ª | 0.6 | 19.23 | 11.54 |
| TP00100 | h. | PEON ESPECIAL | 0.6 | 18.28 | 10.97 |
| WW00300_2 | ml | INSPECCION CON CCTV | 2 | 0.55 | 1.10 |
| E-R33A | dm³ | RESINA EPOXI | 0.5 | 19.88 | 9.94 |
| CC-DES-002 | dm3 | MORTERO IMPERM. DOBLE COMPONENTE | 1 | 3.31 | 3.31 |
| WW00300 | u | MATERIAL COMPLEMENTARIO O AUXILIAR | 1 | 0.5 | 0.50 |
|  |  | Total |  |  | 37.36 |

## 03 TRAMO ALCANT 2 CAMPO DE LA VERDAD
Importe: 190650.82

### 03.01 OBRA CIVIL
Importe: 32593.69

**E-OC06** ML CORTE MECÁNICO DE PAVIMENTO
238 ML × 2.23 (2.36 con costes indirectos) = 561.68

| Medición | Uds. | Largo | Ancho | Parcial |
|---|---|---|---|---|
| Ovoide 60 x 105 | 3 | 2 | 4 | 24.00 |
| Boveda 40 x 80 | 1 | 2 | 3 | 6.00 |
| imbornales | 8 | 2 | 6 | 96.00 |
| colapsos tuberia | 2 | 2 | 4 | 16.00 |
| acometidas | 8 | 2 | 6 | 96.00 |
| Subtotal |  |  |  | 238.00 |
| Total |  |  |  | 238 |

**E-OC07** m2 ROTURA Y REPOSICIÓN DE AGLOMERADO ASFÁLTICO EN CALZADA
139.9 m2 × 45.95 (48.71 con costes indirectos) = 6814.53

| Medición | Uds. | Largo | Ancho | Parcial |
|---|---|---|---|---|
| Ovoide 60 x 105 | 3 | 4 | 2.5 | 30.00 |
| Boveda 40 x 80 | 1 | 3 | 2.5 | 7.50 |
| imbornales | 8 | 6 | 0.8 | 38.40 |
| colapsos tubería | 2 | 4 | 2 | 16.00 |
| acometidas | 8 | 6 | 1 | 48.00 |
| Subtotal |  |  |  | 139.90 |
| Total |  |  |  | 139.9 |

**E-OC08** m3 EXCAVACIÓN MECÁNICA EN ZANJAS
415.77 m3 × 10.44 (11.07 con costes indirectos) = 4602.57

| Medición | Uds. | Largo | Ancho | Alto | Parcial |
|---|---|---|---|---|---|
| Ovoide 60 x 105 | 1 | 4 | 2.5 | 4.26 | 42.60 |
|  | 1 | 4 | 2.5 | 3.6 | 36.00 |
|  | 1 | 4 | 2.5 | 3.2 | 32.00 |
| Boveda 40 x 80 | 1 | 3 | 2.5 | 3.1 | 23.25 |
| imbornales | 8 | 6 | 0.8 | 0.8 | 30.72 |
| colapsos tuberia | 2 | 4 | 2 | 3.7 | 59.20 |
| acometidas | 8 | 6 | 1 | 4 | 192.00 |
| Subtotal |  |  |  |  | 415.77 |
| Total |  |  |  |  | 415.77 |

**E-OC09** m3 EXCAVACIÓN MANUAL
80 m3 × 36.56 (38.75 con costes indirectos) = 3100.00

**E-OC05** m3 CARGA MECÁNICA Y TRANSPORTE
549.12 m3 × 4.33 (4.59 con costes indirectos) = 2520.46

| Medición | Uds. | Largo | Ancho | Parcial |
|---|---|---|---|---|
| Excavación mecanica | 415.77 |  |  | 415.77 |
| Excavación manual | 80 |  |  | 80.00 |
| Pavimentos | 1 | 139.9 | 0.3 | 41.97 |
| pozos demolidos | 1 | 11.38 |  | 11.38 |
| Subtotal |  |  |  | 549.12 |
| Total |  |  |  | 549.12 |

**E-OC10** m3 RELLENO ZANJAS CON ARENA GRUESA
106.46 m3 × 11.09 (11.76 con costes indirectos) = 1251.97

| Medición | Uds. | Largo | Ancho | Alto | Parcial |
|---|---|---|---|---|---|
| Ovoide 60 x 105 | 1 | 4 | 2.5 | 1.4 | 14.00 |
|  | 1 | 4 | 2.5 | 1.4 | 14.00 |
|  | 1 | 4 | 2.5 | 1.4 | 14.00 |
| Boveda 40 x 80 | 1 | 3 | 2.5 | 1.2 | 9.00 |
| imbornales | 8 | 6 | 0.8 | 0.6 | 23.04 |
| colapsos tuberia | 2 | 4 | 2 | 1.4 | 22.40 |
| dto pozos | -4 | 2 | 1.4 |  | -11.20 |
| dto tuberia | -3 | 2 | 0.6 |  | -3.60 |
|  | -1 | 1 | 0.3 |  | -0.30 |
| dto tub imbornales | -8 | 3.1416 | 0.01 | 6 | -1.51 |
| acometidas | 8 | 6 | 1 | 0.6 | 28.80 |
| dto tub acometida | -48 | 3.1416 | 0.12 | 0.12 | -2.17 |
| Subtotal |  |  |  |  | 106.46 |
| Total |  |  |  |  | 106.46 |

**E-OC11** m3 RELLENO ZANJAS ZAHORRA ARTIFICIAL
110.13 m3 × 11.18 (11.85 con costes indirectos) = 1305.04

| Medición | Uds. | Largo | Ancho | Parcial |
|---|---|---|---|---|
| Excavación mecanica | 223.77 |  |  | 223.77 |
| Excavación manual | 30 |  |  | 30.00 |
| Dto arena | -125.24 |  |  | -125.24 |
| Dto pozos | -1 | 2 | 2 | -4.00 |
|  | -1 | 2 | 2 | -4.00 |
|  | -1 | 2 | 2.2 | -4.40 |
|  | -1 | 2 | 3 | -6.00 |
| Subtotal |  |  |  | 110.13 |
| Total |  |  |  | 110.13 |

**E-OC12** m2 ENTIBACIÓN CUAJADA EN EXCAVACIONES
107.08 m2 × 16.62 (17.62 con costes indirectos) = 1886.75

| Medición | Uds. | Largo | Ancho | Parcial |
|---|---|---|---|---|
| Ovoide 60 x 105 | 2 | 4 | 4.26 | 34.08 |
|  | 2 | 4 | 3.6 | 28.80 |
|  | 2 | 4 | 3.2 | 25.60 |
| Boveda 40 x 80 | 2 | 3 | 3.1 | 18.60 |
| Subtotal |  |  |  | 107.08 |
| Total |  |  |  | 107.08 |

**E-OC14** m3 DEMOLICIÓN DE FÁBRICA DE LADRILLO CON MEDIOS MECÁNICOS Y MANUALES
11.38 m3 × 52.26 (55.4 con costes indirectos) = 630.45

| Medición | Uds. | Largo | Ancho | Parcial |
|---|---|---|---|---|
| pozos a demoler | 1 | 0.55 | 6.3 | 3.47 |
|  | 1 | 0.47 | 4.6 | 2.16 |
|  | 1 | 0.63 | 3.18 | 2.00 |
|  | 1 | 0.63 | 2.86 | 1.80 |
|  | 1 | 0.63 | 3.1 | 1.95 |
| Subtotal |  |  |  | 11.38 |
| Total |  |  |  | 11.38 |

**E-OC50** Ud IMBORNAL MIXTO INCLUSO OBRA CIVIL (28/09/2012)
8 Ud × 193.22 (204.81 con costes indirectos) = 1638.48
U.-Imbornal mixto incluso la obra civil necesaria para su alojamiento, ejecutado según normas de EMACSA incluso suministro de materiales, demolición y reposición de pavimento de cualquier tipo por medios manuales y mecánicos, excavación manual o mecánica con agotamiento, relleno con zahorra artificial compactada según normas de EMACSA, carga mecánica o manual y transporte y vertido en Centro de Gestión de Escombros autorizado.

| Código | Ud | Descripción | Rendimiento | Precio | Importe |
|---|---|---|---|---|---|
| TO02100 | h. | OFICIAL 1ª | 2 | 19.23 | 38.46 |
| TP00100 | h. | PEON ESPECIAL | 2 | 18.28 | 36.56 |
| CH04000 | m3 | HORMIGON HM-20/B/20/I, SUMINISTRADO | 0.2 | 55.9 | 11.18 |
| FL00700 | mu | LADRILLO CERÁM. C/V MACIZO 24x11,5x5 cm | 0.1 | 267.3 | 26.73 |
| AGM00500 | m3 | MORTERO DE CEMENTO CEM II/A-L 32 | 0.05 | 45.84 | 2.29 |
| E-OC050A | u | REJILLA FUNDICIÓN MODELO EMACSA (material; 28/09/2012) | 1 | 60 | 60.00 |
| E-OC050A1 | u | BUZÓN DE GRANITO (material; 28/09/2012) | 1 | 18 | 18.00 |
|  |  | Total |  |  | 193.22 |

**E-TA200** m TUBERÍA DE PVC ESTRUCTURAL SN8 Ø 250 MM
96 m × 9.51 (10.08 con costes indirectos) = 967.68
ml.- Tubería de PVC estructural SN8 Ø 250 mm. Instalada y probada.

| Código | Ud | Descripción | Rendimiento | Precio | Importe |
|---|---|---|---|---|---|
| TO02100 | h. | OFICIAL 1ª | 0.05 | 19.23 | 0.96 |
| TP00200 | h. | PEON ORDINARIO | 0.05 | 18.28 | 0.91 |
| ME00400 | h | RETROEXCAVADORA | 0.02 | 32.15 | 0.64 |
| WW00400 | u | PEQUEÑO MATERIAL | 8 | 0.25 | 2.00 |
| E-TA200 A | m | TUBERÍA DE PVC ESTRUCTURAL SN8 Ø 250 MM (material; 28/09/2012) | 1 | 5 | 5.00 |
|  |  | Total |  |  | 9.51 |

| Medición | Uds. | Largo | Parcial |
|---|---|---|---|
| imbornales | 8 | 6 | 48.00 |
| acometidas | 8 | 6 | 48.00 |
| Subtotal |  |  | 96.00 |
| Total |  |  | 96 |

**REH0106** ML SECCIÓN OVOIDE HASTA H=105 CM EJECUTADA IN SITU
8 ML × 284.64 (301.72 con costes indirectos) = 2413.76

| Medición | Uds. | Largo | Parcial |
|---|---|---|---|
| colapsos | 2 | 4 | 8.00 |
| Total |  |  | 8 |

**REH0108** UD CIMENTACIÓN DE POZO DE REGISTRO
4 UD × 75.44 (79.97 con costes indirectos) = 319.88

**REH0110** ML POZO DE REGISTRO 1,20 M. HORMIGÓN PREFABRICADO
14.14 ML × 204.04 (216.28 con costes indirectos) = 3058.20

| Medición | Uds. | Largo | Parcial |
|---|---|---|---|
|  | 1 | 3.1 | 3.10 |
|  | 1 | 3.18 | 3.18 |
|  | 1 | 3.6 | 3.60 |
|  | 1 | 4.26 | 4.26 |
| Subtotal |  |  | 14.14 |
| Total |  |  | 14.14 |

**REH0113** UD EMBOCADURA DE POZO 1,20 M.
4 UD × 162.09 (171.82 con costes indirectos) = 687.28

**REH0115** UD SUMINSTRO Y COLOCACIÓN DE PATE DE PVC
42 UD × 18.75 (19.88 con costes indirectos) = 834.96

| Medición | Uds. | Largo | Parcial |
|---|---|---|---|
|  | 3 | 14 | 42.00 |
| Total |  |  | 42 |

### 03.02 REHABILITACIÓN
Importe: 158057.13

**REH0211** ML REHABILITACIÓN DE COLECTOR OVOIDE DE 60 X 105 CM ENCAMISADO IN SITU CONTINUO CON MANGA ESTRUCTURAL (11/12/2007)
201 ML × 526.73 (558.33 con costes indirectos) = 112224.33
m.-Rehabilitación de colector de alcantarillado de sección ovoide de 60 x 105 cm mediante encamisado con manga continua con curado in situ, totalmente estructural (Clase IV AWWA), de espesor mínimo 29 mm, con fieltro de poliéster y membrana interna de polietileno o PVC, impregnada con resina, colocada mediante reversión con agua y curado por recirculación de agua caliente, con la parte proporcional de traslado de equipos, inspección inicial con cámara de T.V. para identificación de acometidas e injerencias, preparación previa del tramo a rehabilitar, realización de taponado y desvío de caudales durante la duración de los trabajos, posterior anulación del desvío ejecutado, adecuación de la manga en los pozos de ataque, llegada y pozos intermedios, inspección final con cámara de T.V. del tramo rehabilitado, incluso, materiales, medios auxiliares y desplazamientos. Todo según normas UNE-EN-11296-4, UNE-EN-12889 y ASTM-F-1216. Medida la longitud ejecutada.

| Código | Ud | Descripción | Rendimiento | Precio | Importe |
|---|---|---|---|---|---|
| TO02100 | h. | OFICIAL 1ª | 0.54 | 19.23 | 10.38 |
| TP00100 | h. | PEON ESPECIAL | 1.08 | 18.28 | 19.74 |
| URHMQ01 | h. | MAQUINARIA DE REHABILITACIÓN CON MANGA REVERSIBLE | 0.27 | 180 | 48.60 |
| WW00300_2 | ml | INSPECCION CON CCTV | 2 | 0.55 | 1.10 |
| URHMQ02 | h. | EQUIPOS DE TAPONADO Y BOMBEO AGUAS RESIDUALES | 0.27 | 35 | 9.45 |
| URHMAT01 | m2 | MANGA ESTRUCTURAL DE REHABILITACIÓN C/RESINA | 2.91 | 150 | 436.50 |
| WW00300_3 | m3 | AGUA POTABLE | 0.92 | 1.04 | 0.96 |
|  |  | Total |  |  | 526.73 |

**REH0215** ML REHABILITACIÓN DE COLECTOR BOVEDA DE 40 X 80 CM ENCAMISADO IN SITU CONTINUO CON MANGA ESTRUCTURAL (11/12/2007)
82 ML × 459.15 (486.7 con costes indirectos) = 39909.40
m.-Rehabilitación de colector de alcantarillado de sección abovedada de 40 x 80 cm mediante encamisado con manga continua con curado in situ, totalmente estructural (Clase IV AWWA), de espesor mínimo 23 mm, con fieltro de poliéster y membrana interna de polietileno o PVC, impregnada con resina, colocada mediante reversión con agua y curado por recirculación de agua caliente, con la parte proporcional de traslado de equipos, inspección inicial con cámara de T.V. para identificación de acometidas e injerencias, preparación previa del tramo a rehabilitar, realización de taponado y desvío de caudales durante la duración de los trabajos, posterior anulación del desvío ejecutado, adecuación de la manga en los pozos de ataque, llegada y pozos intermedios, inspección final con cámara de T.V. del tramo rehabilitado, incluso, materiales, medios auxiliares y desplazamientos. Todo según normas UNE-EN-11296-4, UNE-EN-12889 y ASTM-F-1216. Medida la longitud ejecutada.

| Código | Ud | Descripción | Rendimiento | Precio | Importe |
|---|---|---|---|---|---|
| TO02100 | h. | OFICIAL 1ª | 0.54 | 19.23 | 10.38 |
| TP00100 | h. | PEON ESPECIAL | 1.08 | 18.28 | 19.74 |
| URHMQ01 | h. | MAQUINARIA DE REHABILITACIÓN CON MANGA REVERSIBLE | 0.27 | 180 | 48.60 |
| WW00300_2 | ml | INSPECCION CON CCTV | 2 | 0.55 | 1.10 |
| URHMQ02 | h. | EQUIPOS DE TAPONADO Y BOMBEO AGUAS RESIDUALES | 0.32 | 35 | 11.20 |
| URHMAT01 | m2 | MANGA ESTRUCTURAL DE REHABILITACIÓN C/RESINA | 2.45 | 150 | 367.50 |
| WW00300_3 | m3 | AGUA POTABLE | 0.61 | 1.04 | 0.63 |
|  |  | Total |  |  | 459.15 |

**REH0402** ML LIMPIEZA DE COLECTOR DE ALCANTARILLADO OVOIDE HASTA 150 CM
283 ML × 9.67 (10.25 con costes indirectos) = 2900.75

| Medición | Uds. | Largo | Parcial |
|---|---|---|---|
|  | 1 | 201 | 201.00 |
|  | 1 | 82 | 82.00 |
| Subtotal |  |  | 283.00 |
| Total |  |  | 283 |

**REH0301** UD CORTE INTERNO DE MANGA CON ROBOT
11 UD × 182.12 (193.05 con costes indirectos) = 2123.55
Ud de Fresado de acometida de alcantarillado de cualquier diámetro mediante robot, incluyendo todas las operaciones y medios requeridos antes de la rehabilitación para el mantenimiento del servicio de la acometida a fresar y tras rehabilitación para su unión correcta a la tubería usando para ello un sombrerete o pieza especial y sellado de la manga en derivación, así como materiales y desplazamientos. Todo totalmente terminado y en servicio.

| Código | Ud | Descripción | Rendimiento | Precio | Importe |
|---|---|---|---|---|---|
| TO02100 | h. | OFICIAL 1ª | 2 | 19.23 | 38.46 |
| TP00100 | h. | PEON ESPECIAL | 2 | 18.28 | 36.56 |
| WW00300_2 | ml | INSPECCION CON CCTV | 2 | 0.55 | 1.10 |
| WW00300_6 | h. | ROBOT | 2 | 52.5 | 105.00 |
| WW00300 | u | MATERIAL COMPLEMENTARIO O AUXILIAR | 2 | 0.5 | 1.00 |
|  |  | Total |  |  | 182.12 |

| Medición | Uds. | Parcial |
|---|---|---|
| para acometidas | 11 | 11.00 |
| Total |  | 11 |

**REH0302** ML REPARACIÓN SOLERA CON MORTERO O RESINA DE SELLADO RAPIDO
15 ML × 56.55 (59.94 con costes indirectos) = 899.10

## 04 TRAMO ALCANT 3 SIETE DE MAYO
Importe: 47202.22

### 04.01 OBRA CIVIL
Importe: 9130.67

**E-OC06** ML CORTE MECÁNICO DE PAVIMENTO
98 ML × 2.23 (2.36 con costes indirectos) = 231.28

| Medición | Uds. | Largo | Ancho | Parcial |
|---|---|---|---|---|
|  | 2 | 4 |  | 8.00 |
|  | 2 | 9 | 5 | 90.00 |
| Subtotal |  |  |  | 98.00 |
| Total |  |  |  | 98 |

**E-OC07** m2 ROTURA Y REPOSICIÓN DE AGLOMERADO ASFÁLTICO EN CALZADA
44 m2 × 45.95 (48.71 con costes indirectos) = 2143.24

| Medición | Uds. | Largo | Ancho | Parcial |
|---|---|---|---|---|
|  | 1 | 4 | 2 | 8.00 |
|  | 9 | 5 | 0.8 | 36.00 |
| Subtotal |  |  |  | 44.00 |
| Total |  |  |  | 44 |

**E-OC08** m3 EXCAVACIÓN MECÁNICA EN ZANJAS
140 m3 × 10.44 (11.07 con costes indirectos) = 1549.80

| Medición | Uds. | Largo | Ancho | Alto | Parcial |
|---|---|---|---|---|---|
|  | 1 | 4 | 2 | 4 | 32.00 |
|  | 9 | 5 | 0.8 | 3 | 108.00 |
| Subtotal |  |  |  |  | 140.00 |
| Total |  |  |  |  | 140 |

**E-OC09** m3 EXCAVACIÓN MANUAL
28 m3 × 36.56 (38.75 con costes indirectos) = 1085.00

**E-OC05** m3 CARGA MECÁNICA Y TRANSPORTE
168 m3 × 4.33 (4.59 con costes indirectos) = 771.12

| Medición | Uds. | Parcial |
|---|---|---|
|  | 140 | 140.00 |
|  | 28 | 28.00 |
| Subtotal |  | 168.00 |
| Total |  | 168 |

**E-OC10** m3 RELLENO ZANJAS CON ARENA GRUESA
38.13 m3 × 11.09 (11.76 con costes indirectos) = 448.41

| Medición | Uds. | Largo | Ancho | Alto | Parcial |
|---|---|---|---|---|---|
|  | 1 | 4 | 6 | 0.8 | 19.20 |
| dto tub | -3.1416 | 0.15 | 0.15 | 4 | -0.28 |
| acom | 9 | 5 | 0.8 | 0.6 | 21.60 |
| dto tub acom | -3.1416 | 45 | 0.13 | 0.13 | -2.39 |
| Subtotal |  |  |  |  | 38.13 |
| Total |  |  |  |  | 38.13 |

**E-OC11** m3 RELLENO ZANJAS ZAHORRA ARTIFICIAL
119.2 m3 × 11.18 (11.85 con costes indirectos) = 1412.52

| Medición | Uds. | Parcial |
|---|---|---|
|  | 168 | 168.00 |
|  | -48.8 | -48.80 |
| Subtotal |  | 119.20 |
| Total |  | 119.2 |

**E-OC12** m2 ENTIBACIÓN CUAJADA EN EXCAVACIONES
32 m2 × 16.62 (17.62 con costes indirectos) = 563.84

| Medición | Uds. | Largo | Alto | Parcial |
|---|---|---|---|---|
|  | 2 | 4 | 4 | 32.00 |
| Total |  |  |  | 32 |

**REH0101** ML COLECTOR H.A. Ø 30 CM E.C. C-90 (01/03/2005)
4 ML × 39.72 (42.1 con costes indirectos) = 168.40
Suministro y colocación de colector circular de Ø 300 mm de hormigón armado C-90, con cemento SR, enchufe campana y junta elástica, colocado sobre cama de arena (no incluida), incluso p.p. de ejecución y recibido de conexiones con la red existente y refuerzo exterior de las mismas con hormigón HM-20/P/20/I. sin incluir excavacion ni materiales de relleno. Realizado según normas EMACSA, medida la longitud realmente ejecutada.

| Código | Ud | Descripción | Rendimiento | Precio | Importe |
|---|---|---|---|---|---|
| TO02100 | h. | OFICIAL 1ª | 0.3 | 19.23 | 5.77 |
| TP00100 | h. | PEON ESPECIAL | 0.6 | 18.28 | 10.97 |
| MG00120 | h | CAMION GRUA 12 TM | 0.3 | 27.94 | 8.38 |
| UA01900 | m | TUBO HORMIGÓN DIÁM. 300 mm ENCH. CAMPANA JUNTA ELASTICA (material; 19/08/2012) | 1.01 | 6.15 | 6.21 |
| CH04000 | m3 | HORMIGON HM-20/B/20/I, SUMINISTRADO | 0.15 | 55.9 | 8.39 |
|  |  | Total |  |  | 39.72 |

**REH0116** UD REPARACIÓN DE BANCADA DE POZO DE HASTA 1,5 M (01/03/2005)
1 UD × 46.23 (49 con costes indirectos) = 49.00
U.-Formación o reparación de bancada de pozo de registro de hasta 1,50m. de cualquier tipo en pozo existente, incluyendo la demolición de la bancada deteriorada y la creación de las medias cañas necesarias y formación de bancada incluso carga, transporte y vertido de sobrantes en Centro de Gestión de Escombros.

| Código | Ud | Descripción | Rendimiento | Precio | Importe |
|---|---|---|---|---|---|
| TO02100 | h. | OFICIAL 1ª | 0.2 | 19.23 | 3.85 |
| TP00100 | h. | PEON ESPECIAL | 0.4 | 18.28 | 7.31 |
| MG00120 | h | CAMION GRUA 12 TM | 0.1 | 27.94 | 2.79 |
| MB00200 | h | BOMBA DE HORMIGONAR | 0.2 | 55.84 | 11.17 |
| CH04000 | m3 | HORMIGON HM-20/B/20/I, SUMINISTRADO | 0.2 | 55.9 | 11.18 |
| CC-DES-002 | dm3 | MORTERO IMPERM. DOBLE COMPONENTE | 3 | 3.31 | 9.93 |
|  |  | Total |  |  | 46.23 |

**REH0115** UD SUMINSTRO Y COLOCACIÓN DE PATE DE PVC
12 UD × 18.75 (19.88 con costes indirectos) = 238.56

| Medición | Uds. | Largo | Parcial |
|---|---|---|---|
|  | 3 | 4 | 12.00 |
| Total |  |  | 12 |

**E-TA200** m TUBERÍA DE PVC ESTRUCTURAL SN8 Ø 250 MM
40 m × 9.51 (10.08 con costes indirectos) = 403.20

| Medición | Uds. | Largo | Parcial |
|---|---|---|---|
|  | 8 | 5 | 40.00 |
| Total |  |  | 40 |

**E-TA201** m TUBERÍA DE PVC ESTRUCTURAL SN8 Ø315 MM
5 m × 12.51 (13.26 con costes indirectos) = 66.30
ml.- Tubería de PVC estructural SN8 Ø 315 mm. Instalada y probada.

| Código | Ud | Descripción | Rendimiento | Precio | Importe |
|---|---|---|---|---|---|
| TO02100 | h. | OFICIAL 1ª | 0.05 | 19.23 | 0.96 |
| TP00200 | h. | PEON ORDINARIO | 0.05 | 18.28 | 0.91 |
| ME00400 | h | RETROEXCAVADORA | 0.02 | 32.15 | 0.64 |
| WW00400 | u | PEQUEÑO MATERIAL | 8 | 0.25 | 2.00 |
| E-TA201 A | m | TUBERÍA DE PVC ESTRUCTURAL SN8 Ø 315 MM (material; 28/09/2012) | 1 | 8 | 8.00 |
|  |  | Total |  |  | 12.51 |

### 04.02 REHABILITACIÓN
Importe: 38071.55

**REH0201** ML REHABILITACIÓN DE COLECTOR CIRCULAR Ø 30 CM ENCAMISADO IN SITU CONTINUO CON MANGA ESTRUCTURAL (11/12/2007)
159 ML × 214 (226.84 con costes indirectos) = 36067.56
m.-Rehabilitación de colector de alcantarillado de sección circular de 30 cm de diámetro mediante encamisado con manga continua con curado in situ, totalmente estructural (Clase IV AWWA), de espesor mínimo 9 mm, con fieltro de poliéster y membrana interna de polietileno o PVC, impregnada con resina, colocada mediante reversión con agua y curado por recirculación de agua caliente, con la parte proporcional de traslado de equipos, inspección inicial con cámara de T.V. para identificación de acometidas e injerencias, preparación previa del tramo a rehabilitar, realización de taponado y desvío de caudales durante la duración de los trabajos, posterior anulación del desvío ejecutado, adecuación de la manga en los pozos de ataque, llegada y pozos intermedios, inspección final con cámara de T.V. del tramo rehabilitado, incluso, materiales, medios auxiliares y desplazamientos. Todo según normas UNE-EN-11296-4, UNE-EN-12889 y ASTM-F-1216. Medida la longitud ejecutada.

| Código | Ud | Descripción | Rendimiento | Precio | Importe |
|---|---|---|---|---|---|
| TO02100 | h. | OFICIAL 1ª | 0.32 | 19.23 | 6.15 |
| TP00100 | h. | PEON ESPECIAL | 0.64 | 18.28 | 11.70 |
| URHMQ01 | h. | MAQUINARIA DE REHABILITACIÓN CON MANGA REVERSIBLE | 0.16 | 180 | 28.80 |
| WW00300_2 | ml | INSPECCION CON CCTV | 2 | 0.55 | 1.10 |
| URHMQ02 | h. | EQUIPOS DE TAPONADO Y BOMBEO AGUAS RESIDUALES | 0.16 | 35 | 5.60 |
| URHMAT01 | m2 | MANGA ESTRUCTURAL DE REHABILITACIÓN C/RESINA | 1.07 | 150 | 160.50 |
| WW00300_3 | m3 | AGUA POTABLE | 0.14 | 1.04 | 0.15 |
|  |  | Total |  |  | 214 |

**REH0301** UD CORTE INTERNO DE MANGA CON ROBOT
0 UD × 182.12 (193.05 con costes indirectos) = 0.00

| Medición | Parcial |
|---|---|
| Subtotal: acometidas a tubo | 0.00 |
| Total | 0 |

**REH0401** ML LIMPIEZA DE COLECTOR DE ALCANTARILLADO CIRCULAR HASTA 80 CM (09/10/2007)
159 ML × 6.54 (6.93 con costes indirectos) = 1101.87
Ml.- Limpieza de colector de alcantarillado de hasta 80 cm de Ø con camión mixto mediante chorro de agua a presión, verificado con cámara de TV, para poder realizar la rehabilitación.

| Código | Ud | Descripción | Rendimiento | Precio | Importe |
|---|---|---|---|---|---|
| TO02100 | h. | OFICIAL 1ª | 0.1 | 19.23 | 1.92 |
| TP00200 | h. | PEON ORDINARIO | 0.1 | 18.28 | 1.83 |
| MC00300 | h | MAQUINA NEUMATICA PARA BOQUILLAS DE AIRE-AGUA | 0.15 | 1.85 | 0.28 |
| MC00200 | h | COMPRESOR PARA PROYECTAR | 0.15 | 2.67 | 0.40 |
| WW00300_2 | ml | INSPECCION CON CCTV | 1 | 0.55 | 0.55 |
| WW00300_3 | m3 | AGUA POTABLE | 1.5 | 1.04 | 1.56 |
|  |  | Total |  |  | 6.54 |

**REH0304** UD REHABILITACIÓN PUNTUAL HASTA 300 MM
4 UD × 212.76 (225.53 con costes indirectos) = 902.12
Rehabilitación puntual en tuberías de diámetro interior de hasta 300 mm y longitud hasta 1m. mediante uso de packer de manguito de poliester impregnado de resina. incluso limpieza e inspección previa, materiales, inspección posterior y desplazamientos.

| Código | Ud | Descripción | Rendimiento | Precio | Importe |
|---|---|---|---|---|---|
| TO02100 | h. | OFICIAL 1ª | 1 | 19.23 | 19.23 |
| TP00100 | h. | PEON ESPECIAL | 1 | 18.28 | 18.28 |
| WW00300_2 | ml | INSPECCION CON CCTV | 10 | 0.55 | 5.50 |
| WW00300_6 | h. | ROBOT | 0.5 | 52.5 | 26.25 |
| URHMQ03 | h. | EQUIPOS INSTALACIÓN PACKERS (maquinaria; 28/09/2012) | 0.5 | 45 | 22.50 |
| URHMQ02 | h. | EQUIPOS DE TAPONADO Y BOMBEO AGUAS RESIDUALES | 1 | 35 | 35.00 |
| URHMAT04 | u | PACKER 300 MM (material; 28/09/2012) | 1 | 85 | 85.00 |
| WW00300 | u | MATERIAL COMPLEMENTARIO O AUXILIAR | 2 | 0.5 | 1.00 |
|  |  | Total |  |  | 212.76 |

## 05 TRAMO ALCANT 4 ESPEJO BLANCAS
Importe: 43911.5

### 05.01 OBRA CIVIL
Importe: 992.6

**E-OC06** ML CORTE MECÁNICO DE PAVIMENTO
0 ML × 2.23 (2.36 con costes indirectos) = 0.00

**E-OC07** m2 ROTURA Y REPOSICIÓN DE AGLOMERADO ASFÁLTICO EN CALZADA
0 m2 × 45.95 (48.71 con costes indirectos) = 0.00

**E-OC08** m3 EXCAVACIÓN MECÁNICA EN ZANJAS
0 m3 × 10.44 (11.07 con costes indirectos) = 0.00

**E-OC09** m3 EXCAVACIÓN MANUAL
0 m3 × 36.56 (38.75 con costes indirectos) = 0.00

**E-OC05** m3 CARGA MECÁNICA Y TRANSPORTE
0 m3 × 4.33 (4.59 con costes indirectos) = 0.00

**E-OC10** m3 RELLENO ZANJAS CON ARENA GRUESA
0 m3 × 11.09 (11.76 con costes indirectos) = 0.00

**E-OC11** m3 RELLENO ZANJAS ZAHORRA ARTIFICIAL
0 m3 × 11.18 (11.85 con costes indirectos) = 0.00

**E-OC12** m2 ENTIBACIÓN CUAJADA EN EXCAVACIONES
0 m2 × 16.62 (17.62 con costes indirectos) = 0.00

**E-OC14** m3 DEMOLICIÓN DE FÁBRICA DE LADRILLO CON MEDIOS MECÁNICOS Y MANUALES
0 m3 × 52.26 (55.4 con costes indirectos) = 0.00

**E-OC50** Ud IMBORNAL MIXTO INCLUSO OBRA CIVIL
0 Ud × 193.22 (204.81 con costes indirectos) = 0.00

**E-TA200** m TUBERÍA DE PVC ESTRUCTURAL SN8 Ø 250 MM
0 m × 9.51 (10.08 con costes indirectos) = 0.00

**REH0106** ML SECCIÓN OVOIDE HASTA H=105 CM EJECUTADA IN SITU
0 ML × 284.64 (301.72 con costes indirectos) = 0.00

**REH0108** UD CIMENTACIÓN DE POZO DE REGISTRO
0 UD × 75.44 (79.97 con costes indirectos) = 0.00

**REH0110** ML POZO DE REGISTRO 1,20 M. HORMIGÓN PREFABRICADO
0 ML × 204.04 (216.28 con costes indirectos) = 0.00

**REH0113** UD EMBOCADURA DE POZO 1,20 M.
0 UD × 162.09 (171.82 con costes indirectos) = 0.00

**REH0115** UD SUMINSTRO Y COLOCACIÓN DE PATE DE PVC
45 UD × 18.75 (19.88 con costes indirectos) = 894.60

| Medición | Uds. | Largo | Parcial |
|---|---|---|---|
|  | 3 | 15 | 45.00 |
| Total |  |  | 45 |

**REH0116** UD REPARACIÓN DE BANCADA DE POZO DE HASTA 1,5 M
2 UD × 46.23 (49 con costes indirectos) = 98.00

### 05.02 REHABILITACIÓN
Importe: 42918.9

**REH0201** ML REHABILITACIÓN DE COLECTOR CIRCULAR Ø 30 CM ENCAMISADO IN SITU CONTINUO CON MANGA ESTRUCTURAL
169 ML × 214 (226.84 con costes indirectos) = 38335.96

**REH0301** UD CORTE INTERNO DE MANGA CON ROBOT
13 UD × 182.12 (193.05 con costes indirectos) = 2509.65

| Medición | Uds. | Parcial |
|---|---|---|
| acometidas a tubo | 13 | 13.00 |
| Total |  | 13 |

**REH0401** ML LIMPIEZA DE COLECTOR DE ALCANTARILLADO CIRCULAR HASTA 80 CM
169 ML × 6.54 (6.93 con costes indirectos) = 1171.17

**REH0304** UD REHABILITACIÓN PUNTUAL HASTA 300 MM
4 UD × 212.76 (225.53 con costes indirectos) = 902.12

## 06 TRAMO ALCANT 5 BDA DE CAÑERO
Importe: 144396.01

### 06.01 OBRA CIVIL
Importe: 26278.31

**E-OC06** ML CORTE MECÁNICO DE PAVIMENTO
162 ML × 2.23 (2.36 con costes indirectos) = 382.32

| Medición | Uds. | Largo | Ancho | Parcial |
|---|---|---|---|---|
| pozos a demoler | 3 | 3 | 2 | 18.00 |
| imbornales | 1 | 6 | 2 | 12.00 |
| colapso de tuberia | 3 | 4 | 2 | 24.00 |
| acometidas | 9 | 6 | 2 | 108.00 |
| Subtotal |  |  |  | 162.00 |
| Total |  |  |  | 162 |

**E-OC07** m2 ROTURA Y REPOSICIÓN DE AGLOMERADO ASFÁLTICO EN CALZADA
111.3 m2 × 45.95 (48.71 con costes indirectos) = 5421.42

| Medición | Uds. | Largo | Ancho | Parcial |
|---|---|---|---|---|
| pozos a demoler | 3 | 3 | 2.5 | 22.50 |
| imbornales | 1 | 6 | 0.8 | 4.80 |
| colapso de tuberia | 3 | 4 | 2.5 | 30.00 |
| acometidas | 9 | 6 | 1 | 54.00 |
| Subtotal |  |  |  | 111.30 |
| Total |  |  |  | 111.3 |

**E-OC08** m3 EXCAVACIÓN MECÁNICA EN ZANJAS
278.57 m3 × 10.44 (11.07 con costes indirectos) = 3083.77

| Medición | Uds. | Largo | Ancho | Alto | Parcial |
|---|---|---|---|---|---|
| pozos a demoler | 3 | 3 | 2.5 | 2.85 | 64.13 |
| imbornales | 1 | 6 | 0.8 | 0.8 | 3.84 |
| colapso de tuberia | 3 | 4 | 2 | 2.7 | 64.80 |
| acometidas | 9 | 6 | 1 | 2.7 | 145.80 |
| Subtotal |  |  |  |  | 278.57 |
| Total |  |  |  |  | 278.57 |

**E-OC09** m3 EXCAVACIÓN MANUAL
50 m3 × 36.56 (38.75 con costes indirectos) = 1937.50

**E-OC05** m3 CARGA MECÁNICA Y TRANSPORTE
361.96 m3 × 4.33 (4.59 con costes indirectos) = 1661.40

| Medición | Uds. | Largo | Ancho | Parcial |
|---|---|---|---|---|
| Exc mecanica | 1 | 278.57 |  | 278.57 |
| Exc manual | 1 | 50 |  | 50.00 |
| pavimento | 1 | 111.3 | 0.3 | 33.39 |
| Subtotal |  |  |  | 361.96 |
| Total |  |  |  | 361.96 |

**E-OC10** m3 RELLENO ZANJAS CON ARENA GRUESA
59.78 m3 × 11.09 (11.76 con costes indirectos) = 703.01

| Medición | Uds. | Largo | Ancho | Alto | Parcial |
|---|---|---|---|---|---|
| pozos | 3 | 3 | 2.5 | 1.1 | 24.75 |
| dto pozos | -3 | 2 | 1.1 |  | -6.60 |
| dto tubería | -3 | 1.2 | 0.37 |  | -1.33 |
| imbornales | 1 | 6 | 0.8 | 0.6 | 2.88 |
| dto tub imbornal | -3.141 | 6 | 0.12 | 0.12 | -0.27 |
| acometidas | 9 | 6 | 0.8 |  | 43.20 |
| dto tub acometidas | -63 | 3.1416 | 0.12 | 0.12 | -2.85 |
| Subtotal |  |  |  |  | 59.78 |
| Total |  |  |  |  | 59.78 |

**E-OC11** m3 RELLENO ZANJAS ZAHORRA ARTIFICIAL
257.74 m3 × 11.18 (11.85 con costes indirectos) = 3054.22

| Medición | Uds. | Largo | Parcial |
|---|---|---|---|
|  | 1 | 278.57 | 278.57 |
|  | 1 | 50 | 50.00 |
| dto arena | -1 | 70.83 | -70.83 |
| Subtotal |  |  | 257.74 |
| Total |  |  | 257.74 |

**E-OC12** m2 ENTIBACIÓN CUAJADA EN EXCAVACIONES
51.3 m2 × 16.62 (17.62 con costes indirectos) = 903.91

| Medición | Uds. | Largo | Ancho | Alto | Parcial |
|---|---|---|---|---|---|
| pozos a demoler | 3 | 3 | 2 | 2.85 | 51.30 |
| Total |  |  |  |  | 51.3 |

**E-OC14** m3 DEMOLICIÓN DE FÁBRICA DE LADRILLO CON MEDIOS MECÁNICOS Y MANUALES
12.5 m3 × 52.26 (55.4 con costes indirectos) = 692.50

| Medición | Uds. | Largo | Ancho | Parcial |
|---|---|---|---|---|
| Ø90 cm | 3 | 0.7 | 2.85 | 5.99 |
| Ø80 cm | 1 | 0.63 | 2.7 | 1.70 |
|  | 1 | 0.63 | 3.12 | 1.97 |
|  | 1 | 0.63 | 2.37 | 1.49 |
|  | 1 | 0.63 | 2.15 | 1.35 |
| Subtotal |  |  |  | 12.50 |
| Total |  |  |  | 12.5 |

**E-OC50** Ud IMBORNAL MIXTO INCLUSO OBRA CIVIL
1 Ud × 193.22 (204.81 con costes indirectos) = 204.81

**E-TA200** m TUBERÍA DE PVC ESTRUCTURAL SN8 Ø 250 MM
60 m × 9.51 (10.08 con costes indirectos) = 604.80

| Medición | Uds. | Largo | Parcial |
|---|---|---|---|
|  | 1 | 6 | 6.00 |
| acometidas | 9 | 6 | 54.00 |
| Subtotal |  |  | 60.00 |
| Total |  |  | 60 |

**REH0106** ML SECCIÓN OVOIDE HASTA H=105 CM EJECUTADA IN SITU
15 ML × 284.64 (301.72 con costes indirectos) = 4525.80

| Medición | Uds. | Largo | Parcial |
|---|---|---|---|
| junto a pozos | 3 |  | 3.00 |
| colapso tuberia | 3 | 4 | 12.00 |
| Subtotal |  |  | 15.00 |
| Total |  |  | 15 |

**REH0108** UD CIMENTACIÓN DE POZO DE REGISTRO
3 UD × 75.44 (79.97 con costes indirectos) = 239.91

**REH0110** ML POZO DE REGISTRO 1,20 M. HORMIGÓN PREFABRICADO
8.51 ML × 204.04 (216.28 con costes indirectos) = 1840.54

| Medición | Uds. | Largo | Parcial |
|---|---|---|---|
|  | 1 | 3.12 | 3.12 |
|  | 1 | 2.74 | 2.74 |
|  | 1 | 2.65 | 2.65 |
| Subtotal |  |  | 8.51 |
| Total |  |  | 8.51 |

**REH0113** UD EMBOCADURA DE POZO 1,20 M.
3 UD × 162.09 (171.82 con costes indirectos) = 515.46

**REH0115** UD SUMINSTRO Y COLOCACIÓN DE PATE DE PVC
25.5 UD × 18.75 (19.88 con costes indirectos) = 506.94

| Medición | Uds. | Largo | Parcial |
|---|---|---|---|
|  | 3 | 8.5 | 25.50 |
| Total |  |  | 25.5 |

### 06.02 REHABILITACIÓN
Importe: 118117.7

**REH0207** ML REHABILITACIÓN DE COLECTOR OVOIDE DE 50 X 75 CM ENCAMISADO IN SITU CONTINUO CON MANGA ESTRUCTURAL (11/12/2007)
269 ML × 391.01 (414.47 con costes indirectos) = 111492.43
m.-Rehabilitación de colector de alcantarillado de sección ovoide de 50 x 75 cm mediante encamisado con manga continua con curado in situ, totalmente estructural (Clase IV AWWA), de espesor mínimo 21 mm, con fieltro de poliéster y membrana interna de polietileno o PVC, impregnada con resina, colocada mediante reversión con agua y curado por recirculación de agua caliente, con la parte proporcional de traslado de equipos, inspección inicial con cámara de T.V. para identificación de acometidas e injerencias, preparación previa del tramo a rehabilitar, realización de taponado y desvío de caudales durante la duración de los trabajos, posterior anulación del desvío ejecutado, adecuación de la manga en los pozos de ataque, llegada y pozos intermedios, inspección final con cámara de T.V. del tramo rehabilitado, incluso, materiales, medios auxiliares y desplazamientos. Todo según normas UNE-EN-11296-4, UNE-EN-12889 y ASTM-F-1216. Medida la longitud ejecutada.

| Código | Ud | Descripción | Rendimiento | Precio | Importe |
|---|---|---|---|---|---|
| TO02100 | h. | OFICIAL 1ª | 0.4 | 19.23 | 7.69 |
| TP00100 | h. | PEON ESPECIAL | 0.8 | 18.28 | 14.62 |
| URHMQ01 | h. | MAQUINARIA DE REHABILITACIÓN CON MANGA REVERSIBLE | 0.2 | 180 | 36.00 |
| WW00300_2 | ml | INSPECCION CON CCTV | 2 | 0.55 | 1.10 |
| URHMQ02 | h. | EQUIPOS DE TAPONADO Y BOMBEO AGUAS RESIDUALES | 0.2 | 35 | 7.00 |
| URHMAT01 | m2 | MANGA ESTRUCTURAL DE REHABILITACIÓN C/RESINA | 2.16 | 150 | 324.00 |
| WW00300_3 | m3 | AGUA POTABLE | 0.58 | 1.04 | 0.60 |
|  |  | Total |  |  | 391.01 |

**REH0301** UD CORTE INTERNO DE MANGA CON ROBOT
16 UD × 182.12 (193.05 con costes indirectos) = 3088.80

**REH0402** ML LIMPIEZA DE COLECTOR DE ALCANTARILLADO OVOIDE HASTA 150 CM
269 ML × 9.67 (10.25 con costes indirectos) = 2757.25

**REH0302** ML REPARACIÓN SOLERA CON MORTERO O RESINA DE SELLADO RAPIDO
13 ML × 56.55 (59.94 con costes indirectos) = 779.22

## 07 TRAMO ALCANT 6 ALCOLEA
Importe: 505638.95

### 07.01 OBRA CIVIL
Importe: 34789.03

**E-OC08** m3 EXCAVACIÓN MECÁNICA EN ZANJAS
350 m3 × 10.44 (11.07 con costes indirectos) = 3874.50

| Medición | Uds. | Largo | Ancho | Alto | Parcial |
|---|---|---|---|---|---|
| colapso tuberia | 7 | 4 | 2.5 | 5 | 350.00 |
| Total |  |  |  |  | 350 |

**E-OC09** m3 EXCAVACIÓN MANUAL
50 m3 × 36.56 (38.75 con costes indirectos) = 1937.50

**E-OC05** m3 CARGA MECÁNICA Y TRANSPORTE
400 m3 × 4.33 (4.59 con costes indirectos) = 1836.00

| Medición | Uds. | Largo | Parcial |
|---|---|---|---|
| Exc mecanica | 1 | 350 | 350.00 |
| Exc manual | 1 | 50 | 50.00 |
| Subtotal |  |  | 400.00 |
| Total |  |  | 400 |

**E-OC10** m3 RELLENO ZANJAS CON ARENA GRUESA
76.93 m3 × 11.09 (11.76 con costes indirectos) = 904.70

| Medición | Uds. | Largo | Ancho | Alto | Parcial |
|---|---|---|---|---|---|
| colapso tuberia | 7 | 4 | 2.5 | 1.3 | 91.00 |
| dto tuberia | -28 | 3.1416 | 0.4 | 0.4 | -14.07 |
| Subtotal |  |  |  |  | 76.93 |
| Total |  |  |  |  | 76.93 |

**E-OC11** m3 RELLENO ZANJAS ZAHORRA ARTIFICIAL
309 m3 × 11.18 (11.85 con costes indirectos) = 3661.65

| Medición | Uds. | Largo | Parcial |
|---|---|---|---|
|  | 1 | 350 | 350.00 |
|  | 1 | 50 | 50.00 |
| dto arena | -1 | 91 | -91.00 |
| Subtotal |  |  | 309.00 |
| Total |  |  | 309 |

**E-OC12** m2 ENTIBACIÓN CUAJADA EN EXCAVACIONES
280 m2 × 16.62 (17.62 con costes indirectos) = 4933.60

| Medición | Uds. | Largo | Ancho | Alto | Parcial |
|---|---|---|---|---|---|
|  | 2 | 7 | 4 | 5 | 280.00 |
| Total |  |  |  |  | 280 |

**E-OC55** u DESMONTAJE Y ACOPIO DE EMBOCADURA
4 u × 179.23 (189.98 con costes indirectos) = 759.92
UD.- Desmontaje, acopio y posterior montaje de embocadura de pozo de registro existente de dimensión variable, incluyendo, medios auxiliares, obra civil necesaria y sellado posterior de la misma, medida la unidad ejecutada.

| Código | Ud | Descripción | Rendimiento | Precio | Importe |
|---|---|---|---|---|---|
| TO02100 | h. | OFICIAL 1ª | 2 | 19.23 | 38.46 |
| TP00100 | h. | PEON ESPECIAL | 2 | 18.28 | 36.56 |
| MG80000 | h | GRÚA TELESCÓPICA S/CAMIÓN 20 t | 1.25 | 50.02 | 62.53 |
| MK00100 | h | CAMION BASCULANTE | 1 | 23.53 | 23.53 |
| XI00954 | m2 | LÁMINA CAUCHO- VULCANIZADO EPDM 2 mm | 1.5 | 10.1 | 15.15 |
| WW00300 | u | MATERIAL COMPLEMENTARIO O AUXILIAR | 6 | 0.5 | 3.00 |
|  |  | Total |  |  | 179.23 |

**REH0105** ML COLECTOR H.A. Ø 80 CM E.C. C-90 (01/03/2005)
28 ML × 77.58 (82.23 con costes indirectos) = 2302.44
Suministro y colocación de colector circular de Ø 800 mm de hormigón armado C-90, con cemento SR, enchufe campana y junta elástica, colocado sobre cama de arena (no incluida), incluso p.p. de ejecución y recibido de conexiones con la red existente y refuerzo exterior de las mismas con hormigón HM-20/P/20/I. sin incluir excavacion ni materiales de relleno. Realizado según normas EMACSA, medida la longitud realmente ejecutada.

| Código | Ud | Descripción | Rendimiento | Precio | Importe |
|---|---|---|---|---|---|
| TO02100 | h. | OFICIAL 1ª | 0.5 | 19.23 | 9.62 |
| TP00100 | h. | PEON ESPECIAL | 1 | 18.28 | 18.28 |
| MG00120 | h | CAMION GRUA 12 TM | 0.5 | 27.94 | 13.97 |
| UA02300 | m | TUBO HORMIGÓN DIÁM. 800 mm ENCH. CAMPANA JUNTA ELASTICA (material; 19/08/2012) | 1.01 | 18.75 | 18.94 |
| CH04000 | m3 | HORMIGON HM-20/B/20/I, SUMINISTRADO | 0.3 | 55.9 | 16.77 |
|  |  | Total |  |  | 77.58 |

| Medición | Uds. | Largo | Parcial |
|---|---|---|---|
|  | 7 | 4 | 28.00 |
| Total |  |  | 28 |

**REH0116** UD REPARACIÓN DE BANCADA DE POZO DE HASTA 1,5 M
4 UD × 46.23 (49 con costes indirectos) = 196.00

**REH0306** UD REHABILITACIÓN PUNTUAL 500-800 MM
32 UD × 424.02 (449.46 con costes indirectos) = 14382.72
Rehabilitación puntual en tuberías de diámetro interior superior a 500 mm y hasta 800 mm y longitud hasta 1m. mediante uso de packer de manguito de poliester impregnado de resina. incluso limpieza e inspección previa, materiales, inspección posterior y desplazamientos.

| Código | Ud | Descripción | Rendimiento | Precio | Importe |
|---|---|---|---|---|---|
| TO02100 | h. | OFICIAL 1ª | 2 | 19.23 | 38.46 |
| TP00100 | h. | PEON ESPECIAL | 2 | 18.28 | 36.56 |
| WW00300_2 | ml | INSPECCION CON CCTV | 10 | 0.55 | 5.50 |
| WW00300_6 | h. | ROBOT | 1 | 52.5 | 52.50 |
| URHMQ03 | h. | EQUIPOS INSTALACIÓN PACKERS | 1 | 45 | 45.00 |
| URHMQ02 | h. | EQUIPOS DE TAPONADO Y BOMBEO AGUAS RESIDUALES | 2 | 35 | 70.00 |
| URHMAT02 | u | PACKER 500 - 800 MM (material; 28/09/2012) | 1 | 175 | 175.00 |
| WW00300 | u | MATERIAL COMPLEMENTARIO O AUXILIAR | 2 | 0.5 | 1.00 |
|  |  | Total |  |  | 424.02 |

### 07.02 REHABILITACIÓN
Importe: 470849.92

**REH0206** ML REHABILITACIÓN DE COLECTOR CIRCULAR Ø 80 CM ENCAMISADO IN SITU CONTINUO CON MANGA ESTRUCTURAL (11/12/2007)
796 ML × 494.95 (524.65 con costes indirectos) = 417621.40
m.-Rehabilitación de colector de alcantarillado de sección circular de 80 cm de diámetro mediante encamisado con manga continua con curado in situ, totalmente estructural (Clase IV AWWA), de espesor mínimo 23 mm, con fieltro de poliéster y membrana interna de polietileno o PVC, impregnada con resina, colocada mediante reversión con agua y curado por recirculación de agua caliente, con la parte proporcional de traslado de equipos, inspección inicial con cámara de T.V. para identificación de acometidas e injerencias, preparación previa del tramo a rehabilitar, realización de taponado y desvío de caudales durante la duración de los trabajos, posterior anulación del desvío ejecutado, adecuación de la manga en los pozos de ataque, llegada y pozos intermedios, inspección final con cámara de T.V. del tramo rehabilitado, incluso, materiales, medios auxiliares y desplazamientos. Todo según normas UNE-EN-11296-4, UNE-EN-12889 y ASTM-F-1216. Medida la longitud ejecutada.

| Código | Ud | Descripción | Rendimiento | Precio | Importe |
|---|---|---|---|---|---|
| TO02100 | h. | OFICIAL 1ª | 0.4 | 19.23 | 7.69 |
| TP00100 | h. | PEON ESPECIAL | 0.8 | 18.28 | 14.62 |
| URHMQ01 | h. | MAQUINARIA DE REHABILITACIÓN CON MANGA REVERSIBLE | 0.2 | 180 | 36.00 |
| WW00300_2 | ml | INSPECCION CON CCTV | 2 | 0.55 | 1.10 |
| URHMQ02 | h. | EQUIPOS DE TAPONADO Y BOMBEO AGUAS RESIDUALES | 0.2 | 35 | 7.00 |
| URHMAT01 | m2 | MANGA ESTRUCTURAL DE REHABILITACIÓN C/RESINA | 2.85 | 150 | 427.50 |
| WW00300_3 | m3 | AGUA POTABLE | 1 | 1.04 | 1.04 |
|  |  | Total |  |  | 494.95 |

**REH0401** ML LIMPIEZA DE COLECTOR DE ALCANTARILLADO CIRCULAR HASTA 80 CM
796 ML × 6.54 (6.93 con costes indirectos) = 5516.28

**REH0302** ML REPARACIÓN SOLERA CON MORTERO O RESINA DE SELLADO RAPIDO
796 ML × 56.55 (59.94 con costes indirectos) = 47712.24

## 08 SERVICIOS AFECTADOS
Importe: 50539.52

### 08.01 ENDESA
Importe: 23121.69

**E-RS01** UD CALA PARA DETECCIÓN DE SERVICIOS
4 UD × 55.59 (58.93 con costes indirectos) = 235.72
Ud.- cala para detección de servicios realizada en calzada o acerado incluyendo la demolición del pavimento, apertura manual de cala y posterior relleno y reposición del pavimento, s/Ordenanza de obras en vía pública.

| Código | Ud | Descripción | Rendimiento | Precio | Importe |
|---|---|---|---|---|---|
| TO02100 | h. | OFICIAL 1ª | 0.8 | 19.23 | 15.38 |
| TP00200 | h. | PEON ORDINARIO | 0.8 | 18.28 | 14.62 |
| ME00500 | h | RETROEXCAVADORA CON MARTILLO | 0.3 | 56.79 | 17.04 |
| AW00100 | m3 | ZAHORRA ARTIFICIAL | 0.5 | 6.19 | 3.10 |
| CH04120 | m3 | HORMIGON HM-20/P/40/I, SUMINIST | 0.1 | 54.45 | 5.45 |
|  |  | Total |  |  | 55.59 |

| Medición | Uds. | Parcial |
|---|---|---|
| Tramo abast | 2 | 2.00 |
| Tramo snto | 2 | 2.00 |
| Subtotal |  | 4.00 |
| Total |  | 4 |

**E-OC02** m2 ROTURA Y REPOSIC. ACERADO EXISTENTE
24 m2 × 50.18 (53.19 con costes indirectos) = 1276.56

| Medición | Uds. | Largo | Ancho | Parcial |
|---|---|---|---|---|
| Tramo abast |  |  |  |  |
| MT | 1 | 15 | 0.4 | 6.00 |
| BT | 1 | 15 | 0.4 | 6.00 |
| Tramo snto |  |  |  |  |
| MT | 1 | 15 | 0.4 | 6.00 |
| BT | 1 | 15 | 0.4 | 6.00 |
| Subtotal |  |  |  | 24.00 |
| Total |  |  |  | 24 |

**E-OC06** ML CORTE MECÁNICO DE PAVIMENTO
60 ML × 2.23 (2.36 con costes indirectos) = 141.60

| Medición | Uds. | Largo | Parcial |
|---|---|---|---|
| Tramo abast |  |  |  |
| MT | 2 | 15 | 30.00 |
| Tramo snto |  |  |  |
| MT | 2 | 15 | 30.00 |
| Subtotal |  |  | 60.00 |
| Total |  |  | 60 |

**E-OC07** m2 ROTURA Y REPOSICIÓN DE AGLOMERADO ASFÁLTICO EN CALZADA
16 m2 × 45.95 (48.71 con costes indirectos) = 779.36

| Medición | Uds. | Largo | Ancho | Parcial |
|---|---|---|---|---|
| Tramo abast |  |  |  |  |
| MT | 1 | 20 | 0.4 | 8.00 |
| Tramo snto |  |  |  |  |
| MT | 1 | 20 | 0.4 | 8.00 |
| Subtotal |  |  |  | 16.00 |
| Total |  |  |  | 16 |

**E-OC08** m3 EXCAVACIÓN MECÁNICA EN ZANJAS
16.8 m3 × 10.44 (11.07 con costes indirectos) = 185.98

| Medición | Uds. | Largo | Ancho | Alto | Parcial |
|---|---|---|---|---|---|
| Tramo abast |  |  |  |  |  |
| MT | 1 | 15 | 0.4 | 0.7 | 4.20 |
| BT | 1 | 15 | 0.4 | 0.7 | 4.20 |
| Tramo snto |  |  |  |  |  |
| MT | 1 | 15 | 0.4 | 0.7 | 4.20 |
| BT | 1 | 15 | 0.4 | 0.7 | 4.20 |
| Subtotal |  |  |  |  | 16.80 |
| Total |  |  |  |  | 16.8 |

**E-OC05** m3 CARGA MECÁNICA Y TRANSPORTE
16.8 m3 × 4.33 (4.59 con costes indirectos) = 77.11

**E-RS02** UD DESCARGO Y ENGANCHE DE LINEA ELÉCTRICA (28/09/2012)
2 UD × 2475.06 (2623.56 con costes indirectos) = 5247.12
Ud.- de descargo de linea eléctrica, incluso tramitación administrativa, proyecto técnico, vigilancia durante las obras y posterior reconexión. Realizado segun normas de la compañía suministradora.

| Código | Ud | Descripción | Rendimiento | Precio | Importe |
|---|---|---|---|---|---|
| TO01800 | h | OF. 1ª ELECTRICISTA | 6 | 19.23 | 115.38 |
| TP00100 | h. | PEON ESPECIAL | 6 | 18.28 | 109.68 |
| TO0180020 | Ud | TRABAJOS EN TENSIÓN, CORTE Y RECONEXIÓN (14/06/2013) | 1 | 2250 | 2250.00 |
|  |  | Total |  |  | 2475.06 |

**E-RS03** Ml CANALIZACIÓN ELECTRICA BT 4 COND PE CORR. 160 mm
40 Ml × 46.48 (49.27 con costes indirectos) = 1970.80
Ud.- Canalización subterránea para BT compuesta por 4 tubos de PE corrugado bicapa de 160 mm de diámetro, ubicada en el fondo de zanja a la profundidad indicada en plano, sobre lecho de arena de 10 cm de espesor, protegidos con una capa de 10 cm de hormigón HM-20, cubiertos con zahorra artificial y cinta de señalización. Incluidas conexiones con arquetas, señalización y ayudas de albañilería. Montado según REBT, NTE, normas particulares de la compañía suministradora y Ordenanzas Municipales. Medido el metro lineal ejecutado totalmente instalado.

| Código | Ud | Descripción | Rendimiento | Precio | Importe |
|---|---|---|---|---|---|
| TO02100 | h. | OFICIAL 1ª | 0.3 | 19.23 | 5.77 |
| TP00200 | h. | PEON ORDINARIO | 0.3 | 18.28 | 5.48 |
| ME00500 | h | RETROEXCAVADORA CON MARTILLO | 0.083 | 56.79 | 4.71 |
| MK00100 | h | CAMION BASCULANTE | 0.4 | 23.53 | 9.41 |
| AW00100 | m3 | ZAHORRA ARTIFICIAL | 0.12 | 6.19 | 0.74 |
| CH04120 | m3 | HORMIGON HM-20/P/40/I, SUMINIST | 0.12 | 54.45 | 6.53 |
| MTJO00210 | m | Cinta señalizadora (material; 03/02/2009) | 1 | 0.24 | 0.24 |
| MTJB110f | m | Tubo de PE Ø 160, para canalización eléctrica. (material; 03/02/2009) | 4 | 3.15 | 12.60 |
| WW00300 | u | MATERIAL COMPLEMENTARIO O AUXILIAR | 2 | 0.5 | 1.00 |
|  |  | Total |  |  | 46.48 |

| Medición | Uds. | Largo | Parcial |
|---|---|---|---|
| Tramo abast |  |  |  |
| BT | 1 | 20 | 20.00 |
| Tramo snto |  |  |  |
| BT | 1 | 20 | 20.00 |
| Subtotal |  |  | 40.00 |
| Total |  |  | 40 |

**E-RS04** Ml CANALIZACIÓN ELECTRICA MT 4 COND PE CORR. 200 mm
40 Ml × 52.08 (55.2 con costes indirectos) = 2208.00
Ud.- Canalización subterránea para MT compuesta por 4 tubos de PE corrugado bicapa de 200 mm de diámetro, ubicada en el fondo de zanja a la profundidad indicada en plano, sobre lecho de arena de 10 cm de espesor, protegidos con una capa de 10 cm de hormigón HM-20, cubiertos con zahorra artificial y cinta de señalización. Incluidas conexiones con arquetas, señalización y ayudas de albañilería. Montado según REBT, NTE, normas particulares de la compañía suministradora y Ordenanzas Municipales. Medido el metro lineal ejecutado totalmente instalado.

| Código | Ud | Descripción | Rendimiento | Precio | Importe |
|---|---|---|---|---|---|
| TO02100 | h. | OFICIAL 1ª | 0.3 | 19.23 | 5.769 |
| TP00200 | h. | PEON ORDINARIO | 0.3 | 18.28 | 5.484 |
| ME00500 | h | RETROEXCAVADORA CON MARTILLO | 0.083 | 56.79 | 4.714 |
| MK00100 | h | CAMION BASCULANTE | 0.4 | 23.53 | 9.412 |
| AW00100 | m3 | ZAHORRA ARTIFICIAL | 0.12 | 6.19 | 0.743 |
| CH04120 | m3 | HORMIGON HM-20/P/40/I, SUMINIST | 0.12 | 54.45 | 6.534 |
| MTJO00210 | m | Cinta señalizadora | 1 | 0.24 | 0.240 |
| MTJB110g | m | Tubo de PE Ø 200, para canalización eléctica, suministrado a pie de obra. (material; 03/02/2009) | 4 | 4.545 | 18.180 |
| WW00300 | u | MATERIAL COMPLEMENTARIO O AUXILIAR | 2 | 0.5 | 1.000 |
|  |  | Total |  |  | 52.08 |

| Medición | Uds. | Largo | Parcial |
|---|---|---|---|
| Tramo abast |  |  |  |
| MT | 1 | 20 | 20.00 |
| Tramo snto |  |  |  |
| MT | 1 | 20 | 20.00 |
| Subtotal |  |  | 40.00 |
| Total |  |  | 40 |

**E-RS05** m CONDUCTOR XLPE RV 0,6/1 kV 3x240/150 Al mm2 (28/09/2012)
150 m × 18.3 (19.4 con costes indirectos) = 2910.00
Ud.- Conductor formado por cables unipolares aislados de XLPE 0,6/1 kV de 3x240/150 Al mm2, s/UNE-HD 603,UNE 21.123 y REBT, con cubierta de PVC color negro del tipo ST2, denominación técnica RV-0,6/1 kV-Aluminio,según normas cía.suministradora.

| Código | Ud | Descripción | Rendimiento | Precio | Importe |
|---|---|---|---|---|---|
| TO01800 | h | OF. 1ª ELECTRICISTA | 0.1 | 19.23 | 1.92 |
| TP00100 | h. | PEON ESPECIAL | 0.1 | 18.28 | 1.83 |
| MTJ305d | m | Conductor XLPE RV 0,6/1 kV 3x240/150 Al mm2. (material; 14/06/2013) | 1 | 14.55 | 14.55 |
|  |  | Total |  |  | 18.3 |

| Medición | Uds. | Largo | Parcial |
|---|---|---|---|
| Tramo abast |  |  |  |
| BT | 1 | 75 | 75.00 |
| Tramo snto |  |  |  |
| BT | 1 | 75 | 75.00 |
| Subtotal |  |  | 150.00 |
| Total |  |  | 150 |

**E-RS06** m CONDUCTOR Al-RHZ1 18/30 kV de sección 3x240 mm2 (28/09/2012)
200 m × 30.23 (32.04 con costes indirectos) = 6408.00
Ud.- Conductor formado por cables unipolares aislados de aluminio RHZ1 18/30 kV de sección 3x240 mm2, con cubierta de PVC en color rojo, según REBT y normas cia. suministradora.

| Código | Ud | Descripción | Rendimiento | Precio | Importe |
|---|---|---|---|---|---|
| TO01800 | h | OF. 1ª ELECTRICISTA | 0.1 | 19.23 | 1.92 |
| TP00100 | h. | PEON ESPECIAL | 0.1 | 18.28 | 1.83 |
| MTJ505aa | m | Conductor Al-RHZ1 18/30 kV de sección 3x240 mm2 (material; 14/06/2013) | 1 | 26.48 | 26.48 |
|  |  | Total |  |  | 30.23 |

| Medición | Uds. | Largo | Parcial |
|---|---|---|---|
| Tramo abast |  |  |  |
| MT | 1 | 100 | 100.00 |
| Tramo snto |  |  |  |
| MT | 1 | 100 | 100.00 |
| Subtotal |  |  | 200.00 |
| Total |  |  | 200 |

**E-RS07** ud ARQUETA TIPO A-1
8 ud × 198.28 (210.18 con costes indirectos) = 1681.44
Ud.- Arqueta de registro tipo A-1 normalizada por cia. suministradora, para red de distribución de energia electrica, incluso excavación, carga y transporte de materiales sobrantes a vertedero o lugar de empleo, marco fijado a obra y tapa reforzada tipo D-400, gancho de abertura, sellado de canalizaciones una vez instalados los circuitos, totalmente terminada y construida según plano de detalles del proyecto, normas particulares de la conpañia suministradora, normas MV.,ordenanza municipal y REBT.

| Código | Ud | Descripción | Rendimiento | Precio | Importe |
|---|---|---|---|---|---|
| TO02100 | h. | OFICIAL 1ª | 0.1 | 19.23 | 1.92 |
| TP00200 | h. | PEON ORDINARIO | 0.1 | 18.28 | 1.83 |
| ME00500 | h | RETROEXCAVADORA CON MARTILLO | 0.2 | 56.79 | 11.36 |
| AW00100 | m3 | ZAHORRA ARTIFICIAL | 0.1 | 6.19 | 0.62 |
| CH04120 | m3 | HORMIGON HM-20/P/40/I, SUMINIST | 0.01 | 54.45 | 0.54 |
| MTJ330a | ud | Arqueta prefabricada tipo A-1, normalizada por la cia.suministradora. (material; 03/02/2009) | 1 | 89 | 89.00 |
| MTJ335a | ud | Tapa de arqueta tipo A-1. (material; 03/02/2009) | 1 | 78.36 | 78.36 |
| MTJ340a | ud | Marco L60.60.6 para arqueta prefabricada tipo A-1, normalizada por cia. suministradora. (material; 03/02/2009) | 1 | 14.65 | 14.65 |
|  |  | Total |  |  | 198.28 |

| Medición | Uds. | Parcial |
|---|---|---|
| Tramo abast |  |  |
| MT | 2 | 2.00 |
| BT | 2 | 2.00 |
| Tramo snto |  |  |
| MT | 2 | 2.00 |
| BT | 2 | 2.00 |
| Subtotal |  | 8.00 |
| Total |  | 8 |

### 08.02 TELEFÓNICA
Importe: 4624.79

**E-RS01** UD CALA PARA DETECCIÓN DE SERVICIOS
4 UD × 55.59 (58.93 con costes indirectos) = 235.72

| Medición | Uds. | Parcial |
|---|---|---|
| Tramo abast | 2 | 2.00 |
| Tramo snto | 2 | 2.00 |
| Subtotal |  | 4.00 |
| Total |  | 4 |

**E-OC02** m2 ROTURA Y REPOSIC. ACERADO EXISTENTE
12 m2 × 50.18 (53.19 con costes indirectos) = 638.28

| Medición | Uds. | Largo | Ancho | Parcial |
|---|---|---|---|---|
| Tramo abast | 1 | 15 | 0.4 | 6.00 |
| Tramo snto | 1 | 15 | 0.4 | 6.00 |
| Subtotal |  |  |  | 12.00 |
| Total |  |  |  | 12 |

**E-OC06** ML CORTE MECÁNICO DE PAVIMENTO
60 ML × 2.23 (2.36 con costes indirectos) = 141.60

| Medición | Uds. | Largo | Parcial |
|---|---|---|---|
| Tramo abast | 2 | 15 | 30.00 |
| Tramo snto | 2 | 15 | 30.00 |
| Subtotal |  |  | 60.00 |
| Total |  |  | 60 |

**E-OC07** m2 ROTURA Y REPOSICIÓN DE AGLOMERADO ASFÁLTICO EN CALZADA
12 m2 × 45.95 (48.71 con costes indirectos) = 584.52

| Medición | Uds. | Largo | Ancho | Parcial |
|---|---|---|---|---|
| Tramo abast | 1 | 15 | 0.4 | 6.00 |
| Tramo snto | 1 | 15 | 0.4 | 6.00 |
| Subtotal |  |  |  | 12.00 |
| Total |  |  |  | 12 |

**E-OC08** m3 EXCAVACIÓN MECÁNICA EN ZANJAS
9.6 m3 × 10.44 (11.07 con costes indirectos) = 106.27

| Medición | Uds. | Largo | Ancho | Alto | Parcial |
|---|---|---|---|---|---|
| Tramo abast | 1 | 15 | 0.4 | 0.8 | 4.80 |
| Tramo snto | 1 | 15 | 0.4 | 0.8 | 4.80 |
| Subtotal |  |  |  |  | 9.60 |
| Total |  |  |  |  | 9.6 |

**E-OC05** m3 CARGA MECÁNICA Y TRANSPORTE
9.6 m3 × 4.33 (4.59 con costes indirectos) = 44.06

**E-RS14** m CANALIZACIÓN TELECOM 4 PVC Ø=110
30 m × 44.35 (47.01 con costes indirectos) = 1410.30
ML.- canalización de tubería de PVC lisa para telefónica, compuesta por 4 conductos de 110 mm. de diámetro, envuelta en hormigón HM-20 y posterior relleno según detalle de planos norma compañía suministradora y mandrilado. Totalmente acabada. Ejecutada según normas de la compañia suministradora.

| Código | Ud | Descripción | Rendimiento | Precio | Importe |
|---|---|---|---|---|---|
| TO02100 | h. | OFICIAL 1ª | 0.4 | 19.23 | 7.69 |
| TP00200 | h. | PEON ORDINARIO | 0.4 | 18.28 | 7.31 |
| ME00500 | h | RETROEXCAVADORA CON MARTILLO | 0.1 | 56.79 | 5.68 |
| AW00100 | m3 | ZAHORRA ARTIFICIAL | 0.12 | 6.19 | 0.74 |
| CH04120 | m3 | HORMIGON HM-20/P/40/I, SUMINIST | 0.2 | 54.45 | 10.89 |
| MTT04101b | m | Tubo de PVC Ø 110, para canalización telefónica, suministrado a pie de obra. (material; 14/06/2013) | 4 | 2.7 | 10.80 |
| MTJO00210 | m | Cinta señalizadora | 1 | 0.24 | 0.24 |
| WW00300 | u | MATERIAL COMPLEMENTARIO O AUXILIAR | 2 | 0.5 | 1.00 |
|  |  | Total |  |  | 44.35 |

| Medición | Uds. | Largo | Parcial |
|---|---|---|---|
| Tramo abast | 1 | 15 | 15.00 |
| Tramo snto | 1 | 15 | 15.00 |
| Subtotal |  |  | 30.00 |
| Total |  |  | 30 |

**E-RS16** ud ARQUETA TELECOM TIPO D
4 ud × 345.29 (366.01 con costes indirectos) = 1464.04
Ud.- Arqueta de registro normalizada tipo D,para telefonía, formada por solera y paredes de hormigón HM-20 con armadura B500s,incluídos excavación de tierras, extracción a los bordes, carga y transporte, compactación del fondo 95% proctor normal, soporte de enganche de poleas, encofrado y desencofrado, enfoscado interior, desagüe, embocaduras de tubería y tapa D-400. Totalmente acabada. Ejecutada según normas de la compañia suministradora.

| Código | Ud | Descripción | Rendimiento | Precio | Importe |
|---|---|---|---|---|---|
| TO02100 | h. | OFICIAL 1ª | 0.1 | 19.23 | 1.92 |
| TP00200 | h. | PEON ORDINARIO | 0.1 | 18.28 | 1.83 |
| ME00500 | h | RETROEXCAVADORA CON MARTILLO | 0.2 | 56.79 | 11.36 |
| AW00100 | m3 | ZAHORRA ARTIFICIAL | 0.12 | 6.19 | 0.74 |
| CH04120 | m3 | HORMIGON HM-20/P/40/I, SUMINIST | 0.16 | 54.45 | 8.71 |
| WW00300 | u | MATERIAL COMPLEMENTARIO O AUXILIAR | 2 | 0.5 | 1.00 |
| MTT0210a | ud | Arq + Cerco + tapa C.T.N.E. arqueta tipo D (material; 03/02/2009) | 1 | 319.73 | 319.73 |
|  |  | Total |  |  | 345.29 |

| Medición | Uds. | Parcial |
|---|---|---|
| Tramo abast | 2 | 2.00 |
| Tramo snto | 2 | 2.00 |
| Subtotal |  | 4.00 |
| Total |  | 4 |

### 08.03 ONO
Importe: 6727.97

**E-RS01** UD CALA PARA DETECCIÓN DE SERVICIOS
4 UD × 55.59 (58.93 con costes indirectos) = 235.72

| Medición | Uds. | Parcial |
|---|---|---|
| Tramo abast | 2 | 2.00 |
| Tramo snto | 2 | 2.00 |
| Subtotal |  | 4.00 |
| Total |  | 4 |

**E-OC02** m2 ROTURA Y REPOSIC. ACERADO EXISTENTE
12 m2 × 50.18 (53.19 con costes indirectos) = 638.28

| Medición | Uds. | Largo | Ancho | Parcial |
|---|---|---|---|---|
| Tramo abast | 1 | 15 | 0.4 | 6.00 |
| Tramo snto | 1 | 15 | 0.4 | 6.00 |
| Subtotal |  |  |  | 12.00 |
| Total |  |  |  | 12 |

**E-OC06** ML CORTE MECÁNICO DE PAVIMENTO
60 ML × 2.23 (2.36 con costes indirectos) = 141.60

| Medición | Uds. | Largo | Parcial |
|---|---|---|---|
| Tramo abast | 2 | 15 | 30.00 |
| Tramo snto | 2 | 15 | 30.00 |
| Subtotal |  |  | 60.00 |
| Total |  |  | 60 |

**E-OC07** m2 ROTURA Y REPOSICIÓN DE AGLOMERADO ASFÁLTICO EN CALZADA
12 m2 × 45.95 (48.71 con costes indirectos) = 584.52

| Medición | Uds. | Largo | Ancho | Parcial |
|---|---|---|---|---|
| Tramo abast | 1 | 15 | 0.4 | 6.00 |
| Tramo snto | 1 | 15 | 0.4 | 6.00 |
| Subtotal |  |  |  | 12.00 |
| Total |  |  |  | 12 |

**E-OC08** m3 EXCAVACIÓN MECÁNICA EN ZANJAS
9.6 m3 × 10.44 (11.07 con costes indirectos) = 106.27

| Medición | Uds. | Largo | Ancho | Alto | Parcial |
|---|---|---|---|---|---|
| Tramo abast | 1 | 15 | 0.4 | 0.8 | 4.80 |
| Tramo snto | 1 | 15 | 0.4 | 0.8 | 4.80 |
| Subtotal |  |  |  |  | 9.60 |
| Total |  |  |  |  | 9.6 |

**E-OC05** m3 CARGA MECÁNICA Y TRANSPORTE
9.6 m3 × 4.33 (4.59 con costes indirectos) = 44.06

**E-RS15** m CANALIZACIÓN TELECOM 4 PE CORR Ø=160
30 m × 46.15 (48.92 con costes indirectos) = 1467.60
ML.- canalización de tubería de PE corrugado doble pared, compuesta por 4 conductos de 160 mm. de diámetro, envuelta en hormigón HM-20 y posterior relleno según detalle de planos norma compañía suministradora y mandrilado. Totalmente acabada. Ejecutada según normas de la compañia suministradora.

| Código | Ud | Descripción | Rendimiento | Precio | Importe |
|---|---|---|---|---|---|
| TO02100 | h. | OFICIAL 1ª | 0.4 | 19.23 | 7.69 |
| TP00200 | h. | PEON ORDINARIO | 0.4 | 18.28 | 7.31 |
| ME00500 | h | RETROEXCAVADORA CON MARTILLO | 0.1 | 56.79 | 5.68 |
| AW00100 | m3 | ZAHORRA ARTIFICIAL | 0.12 | 6.19 | 0.74 |
| CH04120 | m3 | HORMIGON HM-20/P/40/I, SUMINIST | 0.2 | 54.45 | 10.89 |
| MTJB110f | m | Tubo de PE Ø 160, para canalización eléctrica. | 4 | 3.15 | 12.60 |
| MTJO00210 | m | Cinta señalizadora | 1 | 0.24 | 0.24 |
| WW00300 | u | MATERIAL COMPLEMENTARIO O AUXILIAR | 2 | 0.5 | 1.00 |
|  |  | Total |  |  | 46.15 |

| Medición | Uds. | Largo | Parcial |
|---|---|---|---|
| Tramo abast | 1 | 15 | 15.00 |
| Tramo snto | 1 | 15 | 15.00 |
| Subtotal |  |  | 30.00 |
| Total |  |  | 30 |

**E-RS17** m DESMONTAJE Y RESTITUCION DE CABLE 192 F.O.
120 m × 17.8 (18.87 con costes indirectos) = 2264.40
ML.- Desmontaje y tendido de linea formada por cable de 192 fibras ópticas, incluso confección de empalmes de f.o., manipulación e instalación De caja de empalmes, preparación de punta de cable de f.o., elaboración de Medidas reflectométricas bidireccionales de enlace, medida reflectométrica En bobina a pie de obra, medida reflectometrica en cable tendido, medidas de Potencia extremo a extremo, fist-cgo-cseal 1nt, tubitos universales smouv 1120-01, p.p. medios auxiliares de montaje, protecciones, cortes, y Seguros.

| Código | Ud | Descripción | Rendimiento | Precio | Importe |
|---|---|---|---|---|---|
| TO02100 | h. | OFICIAL 1ª | 0.03 | 19.23 | 0.58 |
| TP00200 | h. | PEON ORDINARIO | 0.22 | 18.28 | 4.02 |
| ME00500 | h | RETROEXCAVADORA CON MARTILLO | 0.03 | 56.79 | 1.70 |
| MT101100 | m | CABLE 192 FIBRAS ÓPTICAS (material; 14/06/2013) | 1 | 11.5 | 11.50 |
|  |  | Total |  |  | 17.8 |

| Medición | Uds. | Largo | Parcial |
|---|---|---|---|
| Tramo abast | 1 | 60 | 60.00 |
| Tramo snto | 1 | 60 | 60.00 |
| Subtotal |  |  | 120.00 |
| Total |  |  | 120 |

**E-RS18** UD ARQUETA TELECOMUNICACIONES 1,00X1,00X1,20
4 UD × 293.75 (311.38 con costes indirectos) = 1245.52
Ud.- Arqueta de registro normalizada para telecomunicaciones, realizada en hormigón armado,,incluídos excavación de tierras, extracción a los bordes, carga y transporte, compactación del fondo 95% proctor normal, soporte de enganche de poleas, encofrado y desencofrado, enfoscado interior, desagüe, embocaduras de tubería y tapa D-400. Totalmente acabada. Ejecutada según normas de la compañia suministradora.

| Código | Ud | Descripción | Rendimiento | Precio | Importe |
|---|---|---|---|---|---|
| TO02100 | h. | OFICIAL 1ª | 0.6 | 19.23 | 11.54 |
| TP00200 | h. | PEON ORDINARIO | 0.6 | 18.28 | 10.97 |
| ME00500 | h | RETROEXCAVADORA CON MARTILLO | 0.4 | 56.79 | 22.72 |
| AW00100 | m3 | ZAHORRA ARTIFICIAL | 0.5 | 6.19 | 3.10 |
| CH04120 | m3 | HORMIGON HM-20/P/40/I, SUMINIST | 0.1 | 54.45 | 5.45 |
| MT150100 | UD | ARQUETA PREFAB. NORMALIZADA (material; 27/10/2004) | 1 | 239.965 | 239.97 |
|  |  | Total |  |  | 293.75 |

| Medición | Uds. | Parcial |
|---|---|---|
| Tramo abast | 2 | 2.00 |
| Tramo snto | 2 | 2.00 |
| Subtotal |  | 4.00 |
| Total |  | 4 |

### 08.04 PTV
Importe: 7179.57

**E-RS01** UD CALA PARA DETECCIÓN DE SERVICIOS
4 UD × 55.59 (58.93 con costes indirectos) = 235.72

| Medición | Uds. | Parcial |
|---|---|---|
| Tramo abast | 2 | 2.00 |
| Tramo snto | 2 | 2.00 |
| Subtotal |  | 4.00 |
| Total |  | 4 |

**E-OC02** m2 ROTURA Y REPOSIC. ACERADO EXISTENTE
8 m2 × 50.18 (53.19 con costes indirectos) = 425.52

| Medición | Uds. | Largo | Ancho | Parcial |
|---|---|---|---|---|
| Tramo abast | 1 | 10 | 0.4 | 4.00 |
| Tramo snto | 1 | 10 | 0.4 | 4.00 |
| Subtotal |  |  |  | 8.00 |
| Total |  |  |  | 8 |

**E-OC08** m3 EXCAVACIÓN MECÁNICA EN ZANJAS
5.6 m3 × 10.44 (11.07 con costes indirectos) = 61.99

| Medición | Uds. | Largo | Ancho | Alto | Parcial |
|---|---|---|---|---|---|
| Tramo abast | 1 | 10 | 0.4 | 0.7 | 2.80 |
| Tramo snto | 1 | 10 | 0.4 | 0.7 | 2.80 |
| Subtotal |  |  |  |  | 5.60 |
| Total |  |  |  |  | 5.6 |

**E-OC05** m3 CARGA MECÁNICA Y TRANSPORTE
5.6 m3 × 4.33 (4.59 con costes indirectos) = 25.70

**E-RS13** m CANALIZACIÓN TELECOM 2 PVC Ø=110
20 m × 38.95 (41.29 con costes indirectos) = 825.80
ML.- canalización de tubería de PVC lisa para telefónica, compuesta por 4 conductos de 110 mm. de diámetro, envuelta en hormigón HM-20 y posterior relleno según detalle de planos norma compañía suministradora y mandrilado. Totalmente acabada. Ejecutada según normas de la compañia suministradora.

| Código | Ud | Descripción | Rendimiento | Precio | Importe |
|---|---|---|---|---|---|
| TO02100 | h. | OFICIAL 1ª | 0.4 | 19.23 | 7.69 |
| TP00200 | h. | PEON ORDINARIO | 0.4 | 18.28 | 7.31 |
| ME00500 | h | RETROEXCAVADORA CON MARTILLO | 0.1 | 56.79 | 5.68 |
| AW00100 | m3 | ZAHORRA ARTIFICIAL | 0.12 | 6.19 | 0.74 |
| CH04120 | m3 | HORMIGON HM-20/P/40/I, SUMINIST | 0.2 | 54.45 | 10.89 |
| MTT04101b | m | Tubo de PVC Ø 110, para canalización telefónica. | 2 | 2.7 | 5.40 |
| MTJO00210 | m | Cinta señalizadora | 1 | 0.24 | 0.24 |
| WW00300 | u | MATERIAL COMPLEMENTARIO O AUXILIAR | 2 | 0.5 | 1.00 |
|  |  | Total |  |  | 38.95 |

| Medición | Uds. | Largo | Parcial |
|---|---|---|---|
| Tramo abast | 1 | 10 | 10.00 |
| Tramo snto | 1 | 10 | 10.00 |
| Subtotal |  |  | 20.00 |
| Total |  |  | 20 |

**E-RS18** UD ARQUETA TELECOMUNICACIONES 1,00X1,00X1,20
18 UD × 293.75 (311.38 con costes indirectos) = 5604.84

| Medición | Uds. | Largo | Parcial |
|---|---|---|---|
| Tramo abast | 1 | 9 | 9.00 |
| Tramo snto | 1 | 9 | 9.00 |
| Subtotal |  |  | 18.00 |
| Total |  |  | 18 |

### 08.05 GAS NATURAL
Importe: 8885.5

**E-RS01** UD CALA PARA DETECCIÓN DE SERVICIOS
4 UD × 55.59 (58.93 con costes indirectos) = 235.72

| Medición | Uds. | Parcial |
|---|---|---|
| Tramo abast | 2 | 2.00 |
| Tramo snto | 2 | 2.00 |
| Subtotal |  | 4.00 |
| Total |  | 4 |

**E-OC02** m2 ROTURA Y REPOSIC. ACERADO EXISTENTE
30 m2 × 50.18 (53.19 con costes indirectos) = 1595.70

| Medición | Uds. | Largo | Ancho | Parcial |
|---|---|---|---|---|
| PE 63 | 1 | 15 | 0.4 | 6.00 |
| PE 90 | 1 | 15 | 0.4 | 6.00 |
| PE 110 | 1 | 15 | 0.4 | 6.00 |
| PE 160 | 1 | 15 | 0.4 | 6.00 |
| PE 200 | 1 | 15 | 0.4 | 6.00 |
| Subtotal |  |  |  | 30.00 |
| Total |  |  |  | 30 |

**E-OC08** m3 EXCAVACIÓN MECÁNICA EN ZANJAS
24 m3 × 10.44 (11.07 con costes indirectos) = 265.68

| Medición | Uds. | Largo | Ancho | Alto | Parcial |
|---|---|---|---|---|---|
| PE 63 | 1 | 15 | 0.4 | 0.8 | 4.80 |
| PE 90 | 1 | 15 | 0.4 | 0.8 | 4.80 |
| PE 110 | 1 | 15 | 0.4 | 0.8 | 4.80 |
| PE 160 | 1 | 15 | 0.4 | 0.8 | 4.80 |
| PE 200 | 1 | 15 | 0.4 | 0.8 | 4.80 |
| Subtotal |  |  |  |  | 24.00 |
| Total |  |  |  |  | 24 |

**E-OC06** ML CORTE MECÁNICO DE PAVIMENTO
60 ML × 2.23 (2.36 con costes indirectos) = 141.60

| Medición | Uds. | Largo | Parcial |
|---|---|---|---|
| PE 63 | 2 | 15 | 30.00 |
| PE 110 | 2 | 15 | 30.00 |
| Subtotal |  |  | 60.00 |
| Total |  |  | 60 |

**E-OC07** m2 ROTURA Y REPOSICIÓN DE AGLOMERADO ASFÁLTICO EN CALZADA
24 m2 × 45.95 (48.71 con costes indirectos) = 1169.04

| Medición | Uds. | Largo | Ancho | Parcial |
|---|---|---|---|---|
| PE 63 | 2 | 15 | 0.4 | 12.00 |
| PE 110 | 2 | 15 | 0.4 | 12.00 |
| Subtotal |  |  |  | 24.00 |
| Total |  |  |  | 24 |

**E-OC05** m3 CARGA MECÁNICA Y TRANSPORTE
24 m3 × 4.33 (4.59 con costes indirectos) = 110.16

**E-RS08** Ml CANALIZACIÓN GAS PE D=63 mm
20 Ml × 37.75 (40.02 con costes indirectos) = 800.40
ML.- Canalización con tubería enterrada, en polietileno de D=63 mm. SDR 11, para redes de distribución de gas, incluso pruebas de presión y p.p. de accesorios (codos, tés, manguitos, caps, banda de señalización, protecciones, etc.), rellenos con hormigón y arena según secciones norma NE-131-E, gastos derivados del corte de suministro y reconexión, excepto apertura de zanja, demolición y reposición de pavimento. Ejecutada según normas de la compañia suministradora.

| Código | Ud | Descripción | Rendimiento | Precio | Importe |
|---|---|---|---|---|---|
| TO02100 | h. | OFICIAL 1ª | 0.65 | 19.23 | 12.50 |
| TP00200 | h. | PEON ORDINARIO | 0.65 | 18.28 | 11.88 |
| ME00500 | h | RETROEXCAVADORA CON MARTILLO | 0.083 | 56.79 | 4.71 |
| AW00100 | m3 | ZAHORRA ARTIFICIAL | 0.015 | 6.19 | 0.09 |
| CH04120 | m3 | HORMIGON HM-20/P/40/I, SUMINIST | 0.012 | 54.45 | 0.65 |
| P19GPA200 | m. | Tubería PE 80 D=63 mm.SDR-11 (material; 28/09/2012) | 1 | 6.68 | 6.68 |
| MTJO00210 | m | Cinta señalizadora | 1 | 0.24 | 0.24 |
| WW00300 | u | MATERIAL COMPLEMENTARIO O AUXILIAR | 2 | 0.5 | 1.00 |
|  |  | Total |  |  | 37.75 |

| Medición | Uds. | Largo | Parcial |
|---|---|---|---|
| PE 63 | 1 | 20 | 20.00 |
| Total |  |  | 20 |

**E-RS09** Ml CANALIZACIÓN GAS PE D=90 mm
20 Ml × 44.54 (47.21 con costes indirectos) = 944.20
ML.- Canalización con tubería enterrada, en polietileno de D=90 mm. SDR 11, para redes de distribución de gas, incluso pruebas de presión y p.p. de accesorios (codos, tés, manguitos, caps, banda de señalización, protecciones, etc.), rellenos con hormigón y arena según secciones norma NE-131-E, gastos derivados del corte de suministro y reconexión, excepto apertura de zanja, demolición y reposición de pavimento. Ejecutada según normas de la compañia suministradora.

| Código | Ud | Descripción | Rendimiento | Precio | Importe |
|---|---|---|---|---|---|
| TO02100 | h. | OFICIAL 1ª | 0.65 | 19.23 | 12.50 |
| TP00200 | h. | PEON ORDINARIO | 0.65 | 18.28 | 11.88 |
| ME00500 | h | RETROEXCAVADORA CON MARTILLO | 0.083 | 56.79 | 4.71 |
| AW00100 | m3 | ZAHORRA ARTIFICIAL | 0.015 | 6.19 | 0.09 |
| CH04120 | m3 | HORMIGON HM-20/P/40/I, SUMINIST | 0.012 | 54.45 | 0.65 |
| P19GPA210 | m. | Tubería PE 80 D=90 mm.SDR-11 (material; 13/04/2009) | 1 | 13.47 | 13.47 |
| MTJO00210 | m | Cinta señalizadora | 1 | 0.24 | 0.24 |
| WW00300 | u | MATERIAL COMPLEMENTARIO O AUXILIAR | 2 | 0.5 | 1.00 |
|  |  | Total |  |  | 44.54 |

| Medición | Uds. | Largo | Parcial |
|---|---|---|---|
| PE 90 | 1 | 20 | 20.00 |
| Total |  |  | 20 |

**E-RS10** Ml CANALIZACIÓN GAS PE D=110 mm
20 Ml × 50.93 (53.99 con costes indirectos) = 1079.80
ML.- Canalización con tubería enterrada, en polietileno de D=110 mm. SDR 11, para redes de distribución de gas, incluso pruebas de presión y p.p. de accesorios (codos, tés, manguitos, caps, banda de señalización, protecciones, etc.), rellenos con hormigón y arena según secciones norma NE-131-E, gastos derivados del corte de suministro y reconexión, excepto apertura de zanja, demolición y reposición de pavimento. Ejecutada según normas de la compañia suministradora.

| Código | Ud | Descripción | Rendimiento | Precio | Importe |
|---|---|---|---|---|---|
| TO02100 | h. | OFICIAL 1ª | 0.65 | 19.23 | 12.50 |
| TP00200 | h. | PEON ORDINARIO | 0.65 | 18.28 | 11.88 |
| ME00500 | h | RETROEXCAVADORA CON MARTILLO | 0.083 | 56.79 | 4.71 |
| AW00100 | m3 | ZAHORRA ARTIFICIAL | 0.015 | 6.19 | 0.09 |
| CH04120 | m3 | HORMIGON HM-20/P/40/I, SUMINIST | 0.012 | 54.45 | 0.65 |
| P19GPA220 | m. | Tubería PE 80 D=110 mm.SDR-11 (material; 13/04/2009) | 1 | 19.86 | 19.86 |
| MTJO00210 | m | Cinta señalizadora | 1 | 0.24 | 0.24 |
| WW00300 | u | MATERIAL COMPLEMENTARIO O AUXILIAR | 2 | 0.5 | 1.00 |
|  |  | Total |  |  | 50.93 |

| Medición | Uds. | Largo | Parcial |
|---|---|---|---|
| PE 110 | 1 | 20 | 20.00 |
| Total |  |  | 20 |

**E-RS11** Ml CANALIZACIÓN GAS PE D=160 mm
20 Ml × 56.98 (60.4 con costes indirectos) = 1208.00
ML.- Canalización con tubería enterrada, en polietileno de D=160 mm. SDR 11, para redes de distribución de gas, incluso pruebas de presión y p.p. de accesorios (codos, tés, manguitos, caps, banda de señalización, protecciones, etc.), rellenos con hormigón y arena según secciones norma NE-131-E, gastos derivados del corte de suministro y reconexión, excepto apertura de zanja, demolición y reposición de pavimento. Ejecutada según normas de la compañia suministradora.

| Código | Ud | Descripción | Rendimiento | Precio | Importe |
|---|---|---|---|---|---|
| TO02100 | h. | OFICIAL 1ª | 0.65 | 19.23 | 12.50 |
| TP00200 | h. | PEON ORDINARIO | 0.65 | 18.28 | 11.88 |
| ME00500 | h | RETROEXCAVADORA CON MARTILLO | 0.083 | 56.79 | 4.71 |
| MK00100 | h | CAMION BASCULANTE | 0.4 | 23.53 | 9.41 |
| AW00100 | m3 | ZAHORRA ARTIFICIAL | 0.015 | 6.19 | 0.09 |
| CH04120 | m3 | HORMIGON HM-20/P/40/I, SUMINIST | 0.012 | 54.45 | 0.65 |
| P19GPA240 | m. | Tubería PE 80 D=160 mm.SDR-11 (material; 14/06/2013) | 1 | 16.5 | 16.50 |
| MTJO00210 | m | Cinta señalizadora | 1 | 0.24 | 0.24 |
| WW00300 | u | MATERIAL COMPLEMENTARIO O AUXILIAR | 2 | 0.5 | 1.00 |
|  |  | Total |  |  | 56.98 |

| Medición | Uds. | Largo | Parcial |
|---|---|---|---|
| PE 160 | 1 | 20 | 20.00 |
| Total |  |  | 20 |

**E-RS12** Ml CANALIZACIÓN GAS PE D=200 mm
20 Ml × 62.98 (66.76 con costes indirectos) = 1335.20
ML.- Canalización con tubería enterrada, en polietileno de D=2000 mm. SDR 11, para redes de distribución de gas, incluso pruebas de presión y p.p. de accesorios (codos, tés, manguitos, caps, banda de señalización, protecciones, etc.), rellenos con hormigón y arena según secciones norma NE-131-E, gastos derivados del corte de suministro y reconexión, excepto apertura de zanja, demolición y reposición de pavimento. Ejecutada según normas de la compañia suministradora.

| Código | Ud | Descripción | Rendimiento | Precio | Importe |
|---|---|---|---|---|---|
| TO02100 | h. | OFICIAL 1ª | 0.65 | 19.23 | 12.50 |
| TP00200 | h. | PEON ORDINARIO | 0.65 | 18.28 | 11.88 |
| ME00500 | h | RETROEXCAVADORA CON MARTILLO | 0.083 | 56.79 | 4.71 |
| MK00100 | h | CAMION BASCULANTE | 0.4 | 23.53 | 9.41 |
| AW00100 | m3 | ZAHORRA ARTIFICIAL | 0.015 | 6.19 | 0.09 |
| CH04120 | m3 | HORMIGON HM-20/P/40/I, SUMINIST | 0.012 | 54.45 | 0.65 |
| P19GPA241 | m. | Tubería PE 80 D=200 mm.SDR-11 (material; 14/06/2013) | 1 | 22.5 | 22.50 |
| MTJO00210 | m | Cinta señalizadora | 1 | 0.24 | 0.24 |
| WW00300 | u | MATERIAL COMPLEMENTARIO O AUXILIAR | 2 | 0.5 | 1.00 |
|  |  | Total |  |  | 62.98 |

| Medición | Uds. | Largo | Parcial |
|---|---|---|---|
| PE 200 | 1 | 20 | 20.00 |
| Total |  |  | 20 |

## 09 SEGURIDAD Y SALUD (28/09/2012)
Importe: 34649.11

**E-ESS01** Ud ESTUDIO DE SEGURIDAD Y SALUD (28/09/2012)
1 Ud × 32687.84 (34649.11 con costes indirectos) = 34649.11
Ud.- Estudio de seguridad y salud

## 10 ESTUDIO GESTION DE RESIDUOS (28/09/2012)
Importe: 9651.08

**E-EGRCD** u ESTUDIO GESTIÓN DE RESIDUOS (28/09/2012)
1 u × 9104.79 (9651.08 con costes indirectos) = 9651.08
Ud. Estudio gestión de residuos de construcción demolición.

## Mediciones

**AUX-E-OC08** m3 EXCAVACIÓN MECÁNICA EN ZANJAS (material)
54.19 m3 × 10.44
M3.- De excavación en cualquier tipo de terreno y profundidad realizada con medios mecánicos incluida una parte de manual para la localización de los servicios y las uniones a las conducciones existentes. Incluso extracción a los bordes y perfilado de fondos y laterales. Medida s/perfil teórico.

| Código | Ud | Descripción | Rendimiento | Precio | Importe |
|---|---|---|---|---|---|
| TP00200 | h. | PEON ORDINARIO | 0.15 | 18.28 | 2.74 |
| TO02100 | h. | OFICIAL 1ª | 0.15 | 19.23 | 2.88 |
| ME00400 | h | RETROEXCAVADORA | 0.15 | 32.15 | 4.82 |
|  |  | Total |  |  | 10.44 |

| Medición | Uds. | Largo | Ancho | Alto | Parcial |
|---|---|---|---|---|---|
|  | 1 | 5.6 | 3.6 | 3.6 |  |
| Total |  |  |  |  | 54.19 |

**AUX-E-OC05** m3 CARGA MECÁNICA Y TRANSPORTE (material)
54.19 m3 × 4.33
m3.- Carga y transporte de tierras y restos de obra a Centro de Gestión de Escombros desde cualquier punto de la obra, realizado en camión basculante. Con medios mecánicos. Medido s/perfil teórico.

| Código | Ud | Descripción | Rendimiento | Precio | Importe |
|---|---|---|---|---|---|
| ME00300 | h | PALA CARGADORA | 0.015 | 21.94 | 0.33 |
| MK00100 | h | CAMION BASCULANTE | 0.17 | 23.53 | 4.00 |
|  |  | Total |  |  | 4.33 |

| Medición | Uds. | Largo | Parcial |
|---|---|---|---|
|  | 1 | 72.58 |  |
| Total |  |  | 54.19 |

**AUX-E-OC10** m3 RELLENO ZANJAS CON ARENA GRUESA (material)
16.5 m3 × 11.09
m3.- Relleno de zanjas localizado con arena gruesa, para asiento y protección de la tubería, extendido y compactado.

| Código | Ud | Descripción | Rendimiento | Precio | Importe |
|---|---|---|---|---|---|
| TP00200 | h. | PEON ORDINARIO | 0.18 | 18.28 | 3.29 |
| AA00300 | m3 | ARENA GRUESA | 1 | 6.53 | 6.53 |
| GW00100 | m3 | AGUA | 0.1 | 0.55 | 0.06 |
| MR00300 | h | RODILLO VIBRANTE MANUAL | 0.248 | 3.55 | 0.88 |
| ME00300 | h | PALA CARGADORA | 0.015 | 21.94 | 0.33 |
|  |  | Total |  |  | 11.09 |

| Medición | Uds. | Largo | Ancho | Alto | Parcial |
|---|---|---|---|---|---|
| TRASDOS |  |  |  |  |  |
| ALZADOS | 2 | 2.6 | 0.5 | 3.3 |  |
|  | 2 | 4 | 0.5 | 3.3 |  |
| Subtotal |  |  |  |  |  |
| Total |  |  |  |  | 16.5 |

**03HMM00002** m3 HORMIGÓN EN MASA HM-20/P/40/IIa EN CIMIENTOS (material; 04/04/2006)
0.62 m3 × 54.42
Hormigón en masa HM-20/P/40/IIa, consistencia plática y tamaño máximo del árido 40 mm, en cimientos, suministrado y puesto en obra, incluso p.p. de vibrado; según instrucción EHE y CTE/DB-SE-C. Medido el volumen teórico ejecutado.

| Código | Ud | Descripción | Rendimiento | Precio | Importe |
|---|---|---|---|---|---|
| TP00200 | h. | PEON ORDINARIO | 0.45 | 18.28 | 8.23 |
| CH80140 | m3 | HORMIGÓN HM-20/P/20/IIa, SUMINISTRADO (material; 28/09/2012) | 1.08 | 42.58 | 45.99 |
| MV00100 | h | VIBRADOR | 0.13 | 1.51 | 0.20 |
|  |  | Total |  |  | 54.42 |

| Medición | Uds. | Largo | Ancho | Alto | Parcial |
|---|---|---|---|---|---|
|  | 1 | 2.4 | 2.6 | 0.1 | 0.62 |
| Total |  |  |  |  | 0.62 |

**3163** m3 SUMINISTRO Y COLOCACIÓN DE HORMIGÓN HA-25/B/20/I (material; 28/09/2012)
11.66 m3 × 60.26
M3.-Suministro y colocación de hormigón HM-25/B/20/I en soleras y alzados, terminado y vibrado.

| Código | Ud | Descripción | Rendimiento | Precio | Importe |
|---|---|---|---|---|---|
| CH02920 | m3 | HORMIGÓN HA-25/P/20/IIa, SUMINISTRADO | 1 | 60.26 | 60.26 |
|  |  | Total |  |  | 60.26 |

| Medición | Uds. | Largo | Ancho | Alto | Parcial |
|---|---|---|---|---|---|
| SOLERA | 1 | 2.6 | 2.4 | 0.3 | 1.87 |
| ALZADOS | 2 | 2.6 | 0.3 | 3 | 4.68 |
|  | 2 | 1.8 | 0.3 | 3 | 3.24 |
| LOSA SUPERIOR | 1 | 2.6 | 2.4 | 0.3 | 1.87 |
| Subtotal |  |  |  |  | 11.66 |
| Total |  |  |  |  | 11.66 |

**3161** kg ACERO CORRUGADO, LABRADO Y COLOCADO (material; 21/04/2008)
932.8 kg × 0.81
KG.-Acero corrugado B 500 S para armaduras, labrado y colocado.

| Código | Ud | Descripción | Rendimiento | Precio | Importe |
|---|---|---|---|---|---|
| CA00320 | kg | ACERO B 500 S (material; 21/04/2008) | 1 | 0.81 | 0.81 |
|  |  | Total |  |  | 0.81 |

| Medición | Uds. | Largo | Parcial |
|---|---|---|---|
|  | 80 | 11.66 | 932.80 |
| Total |  |  | 932.8 |

**3160** m2 ENCOFRADO DE MADERA EN CUALQUIER TIPO DE PARAMENTO (material)
62.4 m2 × 25.06
M2.-Encofrado de madera en cualquier tipo de parametno (vertical, horizontal, curvo o en cimentaciones).

| Código | Ud | Descripción | Rendimiento | Precio | Importe |
|---|---|---|---|---|---|
| TO00400 | h | OF. 1ª ENCOFRADOR (mano de obra; 30/11/2010) | 0.5 | 18.33 | 9.17 |
| TP00100 | h. | PEON ESPECIAL | 0.25 | 18.28 | 4.57 |
| CW00600 | l | DESENCOFRANTE (material; 04/04/2006) | 0.4 | 1.72 | 0.69 |
| CM00900 | m2 | TABLERO AGLOMERADO PROTEGIDO (material; 04/04/2006) | 1 | 8.43 | 8.43 |
| CM00300 | m3 | MADERA DE PINO EN TABLON | 0.006 | 225.64 | 1.35 |
| WW00300 | u | MATERIAL COMPLEMENTARIO O AUXILIAR | 1.5 | 0.5 | 0.75 |
| WW00400 | u | PEQUEÑO MATERIAL | 0.4 | 0.25 | 0.10 |
|  |  | Total |  |  | 25.06 |

| Medición | Uds. | Largo | Ancho | Alto | Parcial |
|---|---|---|---|---|---|
| SOLERA | 2 | 2.6 |  | 0.3 | 1.56 |
|  | 2 | 2.4 |  | 0.3 | 1.44 |
| ALZADOS | 4 | 2.6 |  | 3 | 31.20 |
|  | 4 | 1.8 |  | 3 | 21.60 |
| LOSA SUPERIOR | 1 | 2 | 1.8 |  | 3.60 |
|  | 2 | 2.6 |  | 0.3 | 1.56 |
|  | 2 | 2.4 |  | 0.3 | 1.44 |
| Subtotal |  |  |  |  | 62.40 |
| Total |  |  |  |  | 62.4 |

**3141** U SUMINSTRO Y COLOCACIÓN DE PATE DE PVC (material; 04/04/2006)
10 U × 7.41
U.-Suministro y colocación de pate de PVC tipo "Sugar" instalado en pozo de registro de alcantarillado de cualquier profundidad y diámetro y retirada de los existente. Según normativa y planos de EMACSA.

| Código | Ud | Descripción | Rendimiento | Precio | Importe |
|---|---|---|---|---|---|
| TP00100 | h. | PEON ESPECIAL | 0.2 | 18.28 | 3.66 |
| UA00700 | u | PATE DE HIERRO DIÁM. 30 mm (material; 04/04/2006) | 1 | 3.75 | 3.75 |
|  |  | Total |  |  | 7.41 |

**3438** U TAPA F/DUCTIL D/400 (material; 21/09/2007)
1 U × 112.57
U.-TAPA Y MARCO POZO ALCANTARILLADO F/DUCTIL VENTILADA

| Código | Ud | Descripción | Rendimiento | Precio | Importe |
|---|---|---|---|---|---|
| TP00100 | h. | PEON ESPECIAL | 0.6 | 18.28 | 10.97 |
| MAT-001 |  | TAPA F/D 65 CM D-400 (material; 21/09/2007) | 1 | 101.6 | 101.60 |
|  |  | Total |  |  | 112.57 |

## Precios auxiliares

**15PPP00008** m2 PAVIMENTO DE LOSA HIDRÁULICA O ESPECIAL (material; 03/08/2012)
Precio: 13.33
Pavimento de losa hidráulica o losa especial de terrazo vibrado.

| Código | Ud | Descripción | Rendimiento | Precio | Importe |
|---|---|---|---|---|---|
| AGM00100 | m3 | MORTERO DE CEMENTO CEM II/A-L 32 | 0.002 | 108.37 | 0.22 |
| TP00200 | h. | PEON ORDINARIO | 0.1 | 18.28 | 1.83 |
| UP00400 | m2 | BALDOSA TERRAZO RELIEVE V.COLORES 40x40 CM. (material; 03/08/2012) | 1 | 8 | 8.00 |
| AGM00500 | m3 | MORTERO DE CEMENTO CEM II/A-L 32 | 0.026 | 45.84 | 1.19 |
| TO02100 | h. | OFICIAL 1ª | 0.1 | 19.23 | 1.92 |
| AA00200 | m3 | ARENA (material; 28/09/2012) | 0.02 | 8.39 | 0.17 |
|  |  | Total |  |  | 13.33 |

**15PSS00002** m2 SOLERA DE HORMIGON HM-20, DE 15 CM (material)
Precio: 18.04
DE SOLERA DE HORMIGON HM-20, DE 15 cm. DE ESPESOR FIRME ESTABILIZADO Y CONSOLIDADO, INCLUSO P.P. DE JUNTA DE CONTORNO. MEDIDA LA SUPERFICIE EJECUTADA.

| Código | Ud | Descripción | Rendimiento | Precio | Importe |
|---|---|---|---|---|---|
| CH04000 | m3 | HORMIGON HM-20/B/20/I, SUMINISTRADO | 0.175 | 55.9 | 9.78 |
| WW00300 | u | MATERIAL COMPLEMENTARIO O AUXILIAR | 1.5 | 0.5 | 0.75 |
| TO02100 | h. | OFICIAL 1ª | 0.2 | 19.23 | 3.85 |
| TP00200 | h. | PEON ORDINARIO | 0.2 | 18.28 | 3.66 |
|  |  | Total |  |  | 18.04 |

**AGM00100** m3 MORTERO DE CEMENTO CEM II/A-L 32 (material; 28/09/2012)
Precio: 108.37
MORTERO DE CEMENTO II-./35. (PA-350) Y ARENA DE RIO (1:1).

| Código | Ud | Descripción | Rendimiento | Precio | Importe |
|---|---|---|---|---|---|
| TP00200 | h. | PEON ORDINARIO | 0.8 | 18.28 | 14.62 |
| AA00200 | m3 | ARENA | 0.7 | 8.39 | 5.87 |
| GC00200 | t | CEMENTO CEM II/A-L 32.5, EN SACO (material; 28/09/2012) | 0.948 | 92.54 | 87.73 |
| GW00100 | m3 | AGUA | 0.278 | 0.55 | 0.15 |
|  |  | Total |  |  | 108.37 |

**E2102A** UD VAL. COMP. F/D PN10/16 DN 80 MM (material; 29/05/2007)
Precio: 61.86
Válvula de compuerta de fundición dúctil de asiento elástico, presión nominal 10/16 y diámetro nominal 80 mm, equipada; incluida arqueta de fundición dúctil de 35 cm de Ø.

| Código | Ud | Descripción | Rendimiento | Precio | Importe |
|---|---|---|---|---|---|
| PA001365 | ud | JUNTA DE GOMA CIRCULAR 80 MM (material; 29/05/2007) | 1 | 2 | 2.00 |
| PA009203 | ci | TORNILLO 933 C/TUERCA CINC 16x70 MM (material; 29/05/2007) | 0.02 | 24.17 | 0.48 |
| PA009202 | ci | TORNILLO 933 C/TUERCA CINC 16x60 MM (material; 29/05/2007) | 0.02 | 22.3 | 0.45 |
| PA009414 | ud | VÁLVULA FERTOR M/CORTO F4 DN 80 MM (material; 01/04/2009) | 1 | 58.93 | 58.93 |
|  |  | Total |  |  | 61.86 |

**E240603** Ud REDUCCION ELECTROF. PE100 63x50 MM (16/07/2007)
Precio: 6.06

| Código | Ud | Descripción | Rendimiento | Precio | Importe |
|---|---|---|---|---|---|
| PA000147 | ud | REDUCCIÓN ELGEF PLUS PE100 63x50 MM (material; 16/07/2007) | 1 | 5.88 | 5.88 |
| %I |  | % varios | 3 % | 5.88 | 0.18 |
|  |  | Total |  |  | 6.06 |

**E6104** Ml SUM. TUBERIA POLIETILENO PE50B, DN 50 mm. PN-16. (03/09/2007)
Precio: 1.77
Suministro de tubería de polietileno PE 50B (media densidad) de diámetro nominal 50 mm. y PN 16.

| Código | Ud | Descripción | Rendimiento | Precio | Importe |
|---|---|---|---|---|---|
| PA009407 | ml | TUBERIA POLIET. PE80 PN16 50 MM (material; 01/04/2009) | 1 | 1.72 | 1.72 |
| %I |  | % varios | 3 % | 1.72 | 0.05 |
|  |  | Total |  |  | 1.77 |

**E62N05** Ud VÁLVULA ESFERA 1 1/2" (03/09/2007)
Precio: 9.58

| Código | Ud | Descripción | Rendimiento | Precio | Importe |
|---|---|---|---|---|---|
| PA001068 | ud | VÁLVULA ESFERA 1 1/2" (material; 01/04/2009) | 1 | 9.3 | 9.30 |
| %I |  | % varios | 3 % | 9.30 | 0.28 |
|  |  | Total |  |  | 9.58 |

**E1312** UD TE E/E 2GS F/D DN 200/80 PN16 (29/05/2007)
Precio: 97.84
TE enchufe enchufe 2 GS, de fundición dúctil, de diámetro nominal 200 B 80, de presión nominal 16 e incluso juntas express equipadas.

| Código | Ud | Descripción | Rendimiento | Precio | Importe |
|---|---|---|---|---|---|
| PA001388 | ud | PIQUETE DE 1 M (material; 01/04/2009) | 1 | 11.95 | 11.95 |
| PA000621 | ud | TE E/E F/D 2 GS DN 200/80 MM (material; 29/05/2007) | 1 | 48.59 | 48.59 |
| PA000647 | ud | JUNTA EXPRESS F/D DN 200 MM | 2 | 16.26 | 32.52 |
| PA001365 | ud | JUNTA DE GOMA CIRCULAR 80 MM | 0.5 | 2 | 1.00 |
| PA009203 | ci | TORNILLO 933 C/TUERCA CINC 16x70 MM | 0.02 | 24.17 | 0.48 |
| PA009202 | ci | TORNILLO 933 C/TUERCA CINC 16x60 MM | 0.02 | 22.3 | 0.45 |
| %I |  | % varios | 3 % | 94.99 | 2.85 |
|  |  | Total |  |  | 97.84 |

**E1248N** Ud CODO 45 B B F/D. DN 80 MM (29/05/2007)
Precio: 28.96
Codo B-B de fundición dúctil de 45º y 80 mm de Ø.

| Código | Ud | Descripción | Rendimiento | Precio | Importe |
|---|---|---|---|---|---|
| PA007727 | ud | CODO 45 B B FUNDICÓN DÚCTIL 80 MM (material; 12/06/2007) | 1 | 26.19 | 26.19 |
| PA001365 | ud | JUNTA DE GOMA CIRCULAR 80 MM | 0.5 | 2 | 1.00 |
| PA009203 | ci | TORNILLO 933 C/TUERCA CINC 16x70 MM | 0.02 | 24.17 | 0.48 |
| PA009202 | ci | TORNILLO 933 C/TUERCA CINC 16x60 MM | 0.02 | 22.3 | 0.45 |
| %I |  | % varios | 3 % | 28.12 | 0.84 |
|  |  | Total |  |  | 28.96 |

**E2102** UD VAL. COMP. F/D PN10/16 DN 80 MM (29/05/2007)
Precio: 94.08
Válvula de compuerta de fundición dúctil de asiento elástico, presión nominal 10/16 y diámetro nominal 80 mm, equipada; incluida arqueta de fundición dúctil de 35 cm de Ø.

| Código | Ud | Descripción | Rendimiento | Precio | Importe |
|---|---|---|---|---|---|
| PA001365 | ud | JUNTA DE GOMA CIRCULAR 80 MM | 1 | 2 | 2.00 |
| PA009203 | ci | TORNILLO 933 C/TUERCA CINC 16x70 MM | 0.02 | 24.17 | 0.48 |
| PA009202 | ci | TORNILLO 933 C/TUERCA CINC 16x60 MM | 0.02 | 22.3 | 0.45 |
| PA009185 | ud | REGISTRO ABAST DUCTIL C/D-FIJ 315 MM | 1 | 28.28 | 28.28 |
| PA009414 | ud | VÁLVULA FERTOR M/CORTO F4 DN 80 MM | 1 | 58.93 | 58.93 |
| PA001386 | ud | CUÑA DE MADERA | 1 | 1.2 | 1.20 |
| %I |  | % varios | 3 % | 91.34 | 2.74 |
|  |  | Total |  |  | 94.08 |

**E240402** Ud BRIDA LOCA ACERO 16 AT 90 MM (29/05/2007)
Precio: 12.62

| Código | Ud | Descripción | Rendimiento | Precio | Importe |
|---|---|---|---|---|---|
| PA009174 | ud | BRIDA LOCA ACERO 16 AT 90 MM (material; 07/06/2007) | 1 | 11.32 | 11.32 |
| PA009202 | ci | TORNILLO 933 C/TUERCA CINC 16x60 MM | 0.02 | 22.3 | 0.45 |
| PA009203 | ci | TORNILLO 933 C/TUERCA CINC 16x70 MM | 0.02 | 24.17 | 0.48 |
| %I |  | % varios | 3 % | 12.25 | 0.37 |
|  |  | Total |  |  | 12.62 |

**E240302** Ud PORTABRIDA PE100 PN16 90 MM (29/05/2007)
Precio: 8.97

| Código | Ud | Descripción | Rendimiento | Precio | Importe |
|---|---|---|---|---|---|
| PA009172 | ud | PORTABRIDA PE100 PN16 90 MM (material; 07/06/2007) | 1 | 6.71 | 6.71 |
| PA001365 | ud | JUNTA DE GOMA CIRCULAR 80 MM | 1 | 2 | 2.00 |
| %I |  | % varios | 3 % | 8.71 | 0.26 |
|  |  | Total |  |  | 8.97 |

**E240107** Ud MANGUITO ELECTROFUSIÓN PE100 90 MM (12/07/2007)
Precio: 4.24

| Código | Ud | Descripción | Rendimiento | Precio | Importe |
|---|---|---|---|---|---|
| PA000142 | ud | MANGUITO ELGEF PLUS PE100 90 MM (material; 12/07/2007) | 1 | 4.12 | 4.12 |
| %I |  | % varios | 3 % | 4.12 | 0.12 |
|  |  | Total |  |  | 4.24 |

**E6107** Ml SUM. TUBERIA POLIETILENO PE100, DN 90 mm. PN-16. (03/09/2007)
Precio: 4.91
Suministro de tubería de polietileno PE 100B (alta densidad) de diámetro nominal 90 mm. y PN 16.

| Código | Ud | Descripción | Rendimiento | Precio | Importe |
|---|---|---|---|---|---|
| PA008489 | ml | TUBERIA POLIETILENO PE 100 PN-16 DE 90 MM (material; 01/04/2009) | 1 | 4.77 | 4.77 |
| %I |  | % varios | 3 % | 4.77 | 0.14 |
|  |  | Total |  |  | 4.91 |

**AGM00500** m3 MORTERO DE CEMENTO CEM II/A-L 32 (material; 28/09/2012)
Precio: 45.84
MORTERO DE CEMENTO CEM II/A-L 32.5 Y ARENA DE RIO M-4 (1:6).

| Código | Ud | Descripción | Rendimiento | Precio | Importe |
|---|---|---|---|---|---|
| AA00300 | m3 | ARENA GRUESA | 1.102 | 6.53 | 7.20 |
| GC00200 | t | CEMENTO CEM II/A-L 32.5, EN SACO | 0.258 | 92.54 | 23.88 |
| GW00100 | m3 | AGUA | 0.263 | 0.55 | 0.14 |
| TP00200 | h. | PEON ORDINARIO | 0.8 | 18.28 | 14.62 |
|  |  | Total |  |  | 45.84 |

**03AMM00011** kg ACERO ME B500T EN MALLA ELECTROSOLDADA (material; 21/04/2008)
Precio: 1.26
Acero en malla electrosoldada fábricada con alambres trefilados ME B 500 T en elementos de cimentación, incluso corte, colocación y solapes, puesto en obra según instrucción EHE. Medido en peso nominal.

| Código | Ud | Descripción | Rendimiento | Precio | Importe |
|---|---|---|---|---|---|
| TO00600 | h | OF. 1ª FERRALLISTA (mano de obra; 28/09/2012) | 0.01 | 19.23 | 0.19 |
| CA00620 | kg | ACERO ELECTROSOLDADO ME B 500 T EN MALLA (material; 19/08/2012) | 1.15 | 0.93 | 1.07 |
| CA01700 | kg | ALAMBRE DE ATAR (material; 21/04/2008) | 0.001 | 1.23 | 0.00 |
|  |  | Total |  |  | 1.26 |

**05HHM00003** m3 HORMIGÓN PARA ARMAR HA-25/P/20/IIa (material; 04/04/2006)
Precio: 72.6
Hormigón para armar HA-25/P/20/IIa, consistencia plástica y tamaño máximo del árido 20 mm, en muros, suministrado y puesto en obra, incluso p.p. de limpieza de fondos, vibrado, curado, pasos de tuberías, reservas necesarias y ejecución de juntas; construido según EHE y NCSR-02. Medido el volumen teórico ejecutado, descontando huecos mayores de 0,25 m2.

| Código | Ud | Descripción | Rendimiento | Precio | Importe |
|---|---|---|---|---|---|
| TP00100 | h. | PEON ESPECIAL | 0.55 | 18.28 | 10.05 |
| CH02920 | m3 | HORMIGÓN HA-25/P/20/IIa, SUMINISTRADO | 1.03 | 60.26 | 62.07 |
| MV00100 | h | VIBRADOR | 0.15 | 1.51 | 0.23 |
| WW00400 | u | PEQUEÑO MATERIAL | 1 | 0.25 | 0.25 |
|  |  | Total |  |  | 72.6 |

## Recursos

**PA009214** ci TORNILLO 933 C/TUERCA CINC 20x80 MM
0

**PA009185** ud REGISTRO ABAST DUCTIL C/D-FIJ 315 MM
Tapa y marco de fundición dúctil con dispositivo de fijación y diámetro 315 mm.

**PA009345** ci TORNILLO 933 C/TUERCA CINC 24x90 MM
0

**PA000067** ml TUBERIA F/D JAF DN 200 MM
Tubería de fundición dúctil, de diámetro nominal 200 mm. y con revestimiento interior de mortero de cemento centrifugado y revestimiento exterior Zn-Al y tapa-poros epoxy azul.

**PA000068** ml TUBERIA F/D JAF DN 250 MM
Tubería de fundición dúctil, de diámetro nominal 250 mm. y con revestimiento interior de mortero de cemento centrifugado y revestimiento exterior Zn-Al y tapa-poros epoxy azul.

**A13** ml TUBERIA F/D JAF DN 600 MM
Tubería de fundición dúctil, de diámetro nominal 600 mm. y con revestimiento interior de mortero de cemento centrifugado y revestimiento exterior Zn-Al y tapa-poros epoxy azul.

**PA002669** ud CODO 45 E/E 2 GS F/D DN 200 MM
Codo de 45º enchufe/enchufe, 2 G.S., fundición dúctil de diámetro nominal 200 mm.

**PA000647** ud JUNTA EXPRESS F/D DN 200 MM
Junta express equipada. Compuesta por una contrabrida, una junta de goma plana 200 mm y cinco bulones (tornillos de anclaje).

**PA000602a** ud CODO 90 E/E 2 GS F/D DN 350 MM
Codo de 90º enchufe/enchufe, 2 G.S., fundición dúctil de diámetro nominal 300 mm.

**PA000649a** ud JUNTA EXPRESS F/D DN 350 MM
Junta express equipada. Compuesta por una contrabrida, una junta de goma plana 300 mm y siete bulones (tornillos de anclaje).

**PA000681** ud EMPALME B.E F/D 2 GS DN 200 MM
Cuerpo del empalme brida enchufe 2 G.S., fundición nodular, PN 16 y diamétro nominal 200 mm.

**PA000682** ud EMPALME B.E. F/D 2 GS DN 250 MM
Cuerpo del empalme brida enchufe 2 G.S., fundición nodular, PN 16 y diamétro nominal 250 mm.

**PA000648** ud JUNTA EXPRESS F/D DN 250 MM
Junta express equipada. Compuesta por una contrabrida, una junta de goma plana 250 mm y seis bulones (tornillos de anclaje).

**PA000683** ud EMPALME B.E. F/D 2 GS DN 350 MM
Cuerpo del empalme brida enchufe 2 G.S., fundición nodular, PN 16 y diamétro nominal 350 mm.

**PA000650** ud JUNTA EXPRESS F/D DN 350 MM
Junta express equipada. Compuesta por una contrabrida, una junta de goma plana 350 mm y ocho bulones (tornillos de anclaje).

**PA009279** ci TORNILLO 933 C/TUERCA CINC 24x100 MM
0

**PA000688** ud EMPALME B.L. F/D 2 GS DN 200 MM
Cuerpo del empalme brida lisa 2 G.S., de fundición nodular, PN 16, diámetro nominal 200 mm.

**PA005930** ud MANGUITO E/E F/D 2 GS DN 200 MM
Manguito enchufe/enchufe 2 G.S., de fundición dúctil y de diámetro nominal 200 mm.

**PA007534** ud REDUCCION E-E F/D 2 GS DN 350x200 MM
Reducción enchufe/enchufe 2 G.S., de fundición dúctil y diámetro nominal 350x200 mm.

**PA002706** ud BRIDA CIEGA F/D DN 200 MM
Brida ciega de fundición dúctil revestida con epoxy y diámetro nominal 200 mm.

**PA007817a** ud UNION UNIVERSAL PARA Ø 350 MM
Compuesta por un cuerpo de acoplamiento, dos aros de apriete de fundición dúctil, dos juntas de EPDM y además por seis tornillos de acero con sus respectivas tuercas y arandelas.

**%I** % varios
Porcentaje a aplicar a todas la unidades de obra de materiales por los incrementos de precio durante el año y las pequeñas piezas auxiliares a utilizar no incluidas en el desglose.

**PA007006A** ud REDUCCION B/B F/D DN 400x350 MM
0

**PA008005** ud CODO 90 B-B F/D 400 MM
Codo de 90º brida/brida de fundición dúctil y diámetro nominal 400 mm.

**PCUADRO** u CUADRO ELÉCTRICO
Armario metálico de fijación mural de 800x600x300 mm. IP66, termostato, resistencia calefactora de 30 W, interruptor de puerta, protección diferencial y magnetotérmica, fuente de alimentación 220 VAC/12 VDC 5 A., SAI Off Line 600 VA, aislador galvánico de dos canales, selectores para mando de una válvula (Local/remoto y abrir/cerrar), pilotos de señalización, pp de material menudo, esquemas, montaje, embalaje, transporte e instalación.

**PCOMUN** u COMUNICACIONES
Sistema de comunicación para estación remota compuesto por Radiomódem para banda UHF, accesorios de comunicaciones (antena para interior de armario 3dB de ganancia, cable coaxial RG 213, pp material menudo, montaje e instalación)

**MB00200** h BOMBA DE HORMIGONAR
Medidas las horas trabajables

**P02EPA180** ud Anillo poz.ench-camp.circ.HA h=1m D=1200
Claves: anillo

**P02EPW100** ud Jta.goma base pozo ench.-camp. D=1200
Claves: goma, base, pozo

**P02EPA180-2** ud Anillo poz.ench-camp.circ.HA h=1m D=1500
Claves: anillo

**P02EPW100-2** ud Jta.goma base pozo ench.-camp. D=1500
Claves: goma, base, pozo

**UA01900** m TUBO HORMIGÓN DIÁM. 300 mm ENCH. CAMPANA JUNTA ELASTICA
Medida la longitud útil descargada

**UA02300** m TUBO HORMIGÓN DIÁM. 800 mm ENCH. CAMPANA JUNTA ELASTICA
Medida la longitud útil descargada

**MTJB110f** m Tubo de PE Ø 160, para canalización eléctrica
Tubo de PE Ø 160, para canalización eléctica, suministrado a pie de obra.

**MTJ305d** m Conductor XLPE RV 0,6/1 kV 3x240/150 Al mm2
Conductor formado por cables unipolares aislados de XLPE 0,6/1 kV de 3x240/150 Al mm2, s/UNE-HD 603,UNE 21.123 y REBT, con cubierta de PVC color negro del tipo ST2, denominación técnica RV-0,6/1 kv-Aluminio, según normas de cía. suministradora.

**MTJ505aa** m Conductor Al-RHZ1 18/30 kV de sección 3x240 mm2
Conductor formado por cables unipolares aislados de aluminio RHZ1 18/30 kV de sección 3x240 mm2, con cubierta de PVC en color rojo, según normas cia. suministradora.

**MTJ335a** ud Tapa de arqueta tipo A-1
Tapa de arqueta prefabricada tipo A-1 D- 400 de B.T., normalizada por cia. suministradora.

**MTT0210a** ud Arq + Cerco + tapa C.T.N.E. arqueta tipo D
Arqueta + Cerco + tapa C.T.N.E. arqueta tipo D. Puesta en obra

**CA00620** kg ACERO ELECTROSOLDADO ME B 500 T EN MALLA
Medido el peso real útil descargado

**PA000621** ud TE E/E F/D 2 GS DN 200/80 MM
Te enchufe/brida/enchufe 2 G.S., fundición dúctil, diámetro nominal enchufe 200/brida 80 mm. y presión nominal 16.

**PA001068** ud VÁLVULA ESFERA 1 1/2"
Válvula de bola o esfera de rosca hembra de 1 1/2" y maneta de accionamiento.

**PA001365** ud JUNTA DE GOMA CIRCULAR 80 MM
0

**PA007727** ud CODO 45 B B FUNDICÓN DÚCTIL 80 MM
Codo de 45º brida/brida de fundición dúctil y diámetro nominal 80 mm.

**PA008489** ml TUBERIA POLIETILENO PE 100 PN-16 DE 90 MM
Suministro de tubería de polietileno PE 100B (alta densidad) de diámetro nominal 90 mm. y PN 16.

**PA009202** ci TORNILLO 933 C/TUERCA CINC 16x60 MM
Tornillos de cabeza/tuerca hexagonal de 16x60 mm.

**PA009203** ci TORNILLO 933 C/TUERCA CINC 16x70 MM
Tornillos de cabeza/tuerca hexagonal de 16x70 mm.
